# Fritz Felsensteinhaus Neubau Außenstelle Langweid
Angebotsaufforderung (GAEB DA XML 3.1, DA83)
Projekt: 2025-FFHLW
Währung: EUR
Vergabeart: Offenes Verfahren
Eröffnung: 07.04.2026 09:00:00
Ende der Zuschlagsfrist: 06.06.2026
Ausführungsbeginn: 12.12.2023
Ausführungsende: 20.06.2026
Auftraggeber: Fritz-Felsenstein-Hause. V. für Körperbe, Karwendelstraße, 86343 Königsbrunn, Deutschland, Telefon +49
Erstellt mit: NEVARIS/ GXML Toolbox V3.2 R20160421, NEVARIS 20.3.0, 04.03.2026

## LV611 Büro-, Objekt- und Stahlmöbel
Datum: 02.03.2026

*Hinweis: Planliste zum Leistungsverzeichnis*
G001 Baustelleneinrichtung  FFHLW_5_ARC_G001

Werkpläne Übersicht:
G050 Übersichtsplan Grundriss UG  FFHLW_5_RBA_G050_X_UG_Fa
G001 Übersichtsplan Grundriss EG  FFHLW_5_RBA_G001_X_EG_Fc
G002 Übersichtsplan Grundriss 1. OG  FFHLW_5_RBA_G002_X_1O_Fa
G003 Übersichtsplan Grundriss 2. OG  FFHLW_5_RBA_G003_X_2O_Fb
G005 Grundriss Dachgeschoss  FFHLW_5_RBA_G005_X_DA_Vb

Werkpläne Schnitte
S011 Schnitt A-A  FFHLW_5_ARC_S011
S020 Schnitt B-B (Übersichtsplan)  FFHLW_5_ARC_S020
S061 Schnitt F-F  FFHLW_5_ARC_S061

Detailpläne Büroschränke
D120 Schrankkombination Raum 1.033  FFHLW_5_RBA_D120_X_1O_Fa
D121 Schrankkombination Raum 1.048  FFHLW_5_RBA_D121_X_1O_Fa
D122 Schrankkombination Raum 1.048  FFHLW_5_RBA_D122_X_1O_Fa

Diese Pläne und Unterlagen sind Bestandteil der Leistungsbeschreibung.

Die dem Auftragnehmer zur Ausführung seiner Leistungen überlassenen Pläne und Unterlagen sind auf ihre Übereinstimmung:
- untereinander
- mit den örtlichen Verhältnissen
- mit dem Leistungsverzeichnis
eigenverantwortlich durch den Auftragnehmer zu überprüfen. Widersprüche sind dem mit der Objektüberwachung beauftragten Innenarchitekten unverzüglich zu melden.

*Hinweis: Allgemeine Baubeschreibung*
Im heutigen Zentrum für Menschen mit Körper- oder Mehrfachbehinderung (KME) in der Stadt Königsbrunn, Landkreis Augsburg, werden derzeit 380 Kinder, Jugendliche und Erwachsene gefördert. Eine Statistik der letzten zehn Schuljahre des Zentrums zeigt jedoch, dass die besteh-enden Räumlichkeiten der Schule für den heutigen Bedarf nicht mehr ausreichen. Mit der stetig steigenden Schülerzahl an der Fritz-Felsenstein-Schule erhöht sich auch der notwendige Raumbedarf.

Aus diesen Gründen und angesichts der mangelnden Voraussetzungen für eine Erweiterung in unmittelbarer Nähe der Bestandsgebäude wurde sich für einen zweiten Standort und für die Errichtung eines ergänzenden Förderzentrums für die Fritz-Felsenstein-Schule entschieden.

Das Raumprogramm des neuen Förderzentrums Fritz-Felsenstein-Haus, Standort Nord in Langweid setzt sich aus den folgenden Einheiten zusammen:
- Schule bestehend aus Grund-, Mittel- und Berufsschulstufe mit 14 Klassen für je 8,5 Schüler mit
  Zuordnung Grund- / Mittel- und Berufsschulstufe, sowie integrierte SVE (Schulvorbereitende
  Einrichtung) mit 2 Gruppen für je 7 Schülern
- Heilpädagogische Tagesstätte (HPT) mit 14 Gruppen
- Praxis (Therapie)

Die nachfolgenden Angaben befreien den Bieter nicht von der Verpflichtung zur genauen Prüfung, die für das Angebot und die Durchführung der Bauarbeiten maßgebenden örtlichen Verhältnisse. Daher wird dringend empfohlen vor Angebotsabgabe eine Ortsbesichtigung (Grundstücksverhältnisse, öffentliche Zufahrten, umgebende Bebauung, Platzverhältnisse, etc.) nach vorheriger Terminvereinbarung mit dem AG durchzuführen. Mehrkosten aufgrund der Unkenntnis der Örtlichkeiten werden nicht vergütet. Hierfür anfallende zusätzliche Aufwendungen sind in die entsprechenden Einheitspreise einzukalkulieren.

Baurecht
Bauordnungsrechtlich stellt die BayBO 2021 (aktuell vom 01.06.2022) die Grundlage für die Planung.
Sonderbauverordnungen wie die Versammlungsstättenverordnung (VStättV) oder auch die Stell-platzverordnung (GaStellV) sind zu beachten. Weitere Richtlinien und Verordnungen wie die Muster-Schulbau-Richtlinie, die Unfallrichtlinien für Schulen und Kitas (KUVB/GUV), die DIN 18040 zur Barrierefreiheit (technische Baubestimmung) und die Arbeitsstättenverordnung (ArbStättV) sind zu berücksichtigen.

Gebäudeklasse / Sonderbauten
Es handelt sich bei dem Bauvorhaben nach Art. 2 (3) BayBO um ein Gebäude der Gebäudeklasse 5, da > 7,0 m oberste Geschoßdecke mit Aufenthalt und Nutzungseinheiten > 400 m2.
Es handelt sich um einen Sonderbau gemäß Art. 2 BayBO gem. Abs. (4) Nummern
 3. Gebäude mit mehr als 1.600 m2 Fläche des Geschosses mit der größten Ausdehnung, ....
 7. Versammlungsstätten a) ..., die insgesamt mehr als 200 Besucher fassen, ...
 12. Tageseinrichtungen für Kinder, Menschen mit Behinderung .......
 13. Schulen, .....

Insgesamt handelt es sich um eine mehrgeschossige Versammlungsstätte mit Szenenfläche. Die Größe des Versammlungsraums beträgt weniger als 1.000 m2, der Versammlungsraum befindet sich ausschließlich im Erdgeschoß.

Barrierefreiheit
Das Gebäude und die dazugehörigen Außen- und Freianlagen mit voraussichtlich allen Zuwegungen sind barrierefrei nach der aktuell gültigen Norm DIN 18040 Teil 1 zumindest in den baurechtlich erforderlichen Teilen geplant. Türen in Außenfassaden werden mit einer max. 20 mm hohen Tür-schwelle vorgesehen. Im Bereich von Rollstuhlnutzung und Erfordernis an absoluter Barrier-freiheit wird jedoch eine gem. DIN 18040 genannte Nullschwelle ausgebildet. Es muss davon ausgegangen werden, dass alle Ausgänge (NICHT auf Dachterrassen) mit einer Nullschwelle ausgebildet werden müssen.

Brandschutz
Es liegt ein Brandschutznachweis vor. Die hierin enthaltenen Vorgaben sind einzuhalten. Der BSN wird bei der Auftragserteilung  überreicht.

Städtebauliche Situation
Das 6.141 m2 große Teilgrundstück befindet sich in zentraler Lage der Gemeinde Langweid um-gebend von einem Siedlungsbau ähnlich strukturiertem Wohngebiet. Nahliegende Gebäude sind meist Ein- und Mehrfamilienhäuser sowie Doppelhaushälften mit Gärten. Südlich der Schubertstraße befinden sich hingegen vier zehnstöckige Hochhäuser.

In unmittelbarer Nähe an der Römerstraße Ecke Finkestraße befindet sich ein Funkturm.
Bei der Erschließung der Baustelle sind die Feuerwehrzufahrten der Hochhäuser an der Schubertstraße und die Zufahrt / Anlieferung für das Ärztehaus in der Schulstraße zu beachten.

Zugänge / Zufahrten
Die Zufahrten zur Baustelle erfolgen über die vorhandenen öffentlichen Verkehrswege. Die anliegende Schubertstraße gilt als Haupterschließungsstraße des gesamten Quartiers. Das Baufeld befindet sich in mittelbarer Nähe zu schulischen Einrichtungen mit entsprechendem Personenver-kehr durch Kinder und Jugendliche.
Sämtliche Zugänge und Zufahrten - besonders die Feuerwehrzufahrten und Zufahrt zum Ärztehaus - sind ständig frei zu halten. Alle in Folge der Baumaßnahme befahrenen Straßen und Wege sind während der gesamten Dauer der Nutzung in sauberem, ordnungsgemäßem und verkehrssicherem Zustand zu halten.
Verschmutzungen auf Straßen und Wegen sind mittels Kehrmaschine auf eigene Kosten zu beseitigen. Sollte der Einsatz einer Kehrmaschine Dritter notwendig werden, so werden die hierfür anfallenden Kosten dem Verursacher umgelegt.
Durch die Anlieferung, den Eintransport und die Montage verursachte Schäden an Straßen, Wegen und sonstigen Flächen, Einrichtungen und Bauwerken sind vom verursachendem AN auf seine Kosten zu beheben. Die hierfür anfallenden Kosten trägt der AN.

Video-Webcam/Baustellenfotos
Die Baustelle wird unter Einhaltung der Datenschutzgrundverordnung (DSGVO) mit einer Bau-stellen-kamera ausgestattet. Zweck dieser Einrichtung ist die Ausübung des Hausrechtes sowie Diebstahl-/Vandalismusvorbeugung. Rechtsgrundlage bildet § 4 BDSG in Verbindung mit Art. 6 Abs. Berechtige Interessen des AG sind u.a. Schutz des Eigentum sowie die Verfolgung von Straftaten.
Im Zuge der Baustellendokumentation (Arbeitsfortschritt, Sicherheitsbegehungen, etc.) werden photographische Aufnahmen getätigt. Bei Bedarf und auf gesonderten Hinweis ggf. betroffener Personen werden diese auf den Fotos unkenntlich gemacht.

Brandschutz Bauausführung
Bei Heiß-/Trenn-/Schweiß-/Lötarbeiten ist jeder AN dazu verpflichtet für eine ausreichende Anzahl an Feuerlöschern in Abhängigkeit der auszuführenden Tätigkeiten (geeignetes Löschmittel) griff-bereit am Arbeitsplatz vorzuhalten.

Brandlasten sind arbeitstäglich zu entfernen und zu entsorgen.

Bei Schweißarbeiten ist das Schweißen oberhalb von Personen untersagt, ggf. sind Brandwachen durch den AN abzustellen.

Grundsätzlich sind Kaltverfahren (Trennen, Ablängen, Verbinden, etc.) den Heißverfahren vorzuziehen. Bei Rauchentwicklung bspw. durch Schweißen ist für ausreichende Durchlüftung zu sorgen, ggf. sind technische Maßnahmen vorzusehen.
Sämtliche Sicherungsmaßnahmen gemäß der Verordnung über die Verhütung von Bränden (VVB), den einschlägigen Vorschriften aus der ASR-A 2.2 und der DGUV-I 205-001 sind in die entsprech-enden EP´s einzukalkulieren.

Baukonstruktion
Die Dachdecke über der Pausenhalle wird in Teilbereichen 45 cm dick mit Hohlkörpern zur Gewichtsersparnis ausgebildet; sie dient ebenfalls als Aufenthaltsfläche.

Die Geschoßdecken werden in Stahlbeton in der Regel mit einer Dicke von 35 cm ausgebildet. Die Stützung der Decken erfolgt weitgehend durch Punktstützen sowie teilweise mit Unterzügen bzw. Stahlbetonwänden.

Die Außenwände werden mit Ausnahme der Stahlbetonaußenwände als ausgefachte Skelett-konstruktion (Stützen, Unterzüge) ausgebildet; die Ausfachung der Skelettkonstruktion ist nichttragend.

Die tragenden Innenwände werden in Stahlbeton mit einer Stärke von 25 cm bis 30 cm Dicke ausgeführt. Die Trennwände aus Kalksandsteinmauerwerk sind alle nichttragend.

Die Stützen werden in Stahlbeton mit einer Stärke nach statischer Erfordernis ausgeführt.

Die Haupttreppenläufe werden aus einer flankierenden Wand frei auskragend in Ortbetonbauweise erstellt, die Treppenläufe der Fluchttreppen können als Stahlbetonfertigteile ausgeführt werden.

Die tragenden Wände im Untergeschoß werden in Stahlbeton errichtet. Die Außen- und Innen-wandstärken sind mit 25 bis 30 cm geplant.

Freistehende Rundstützen sowie die Treppenhauswände (dreiseitig) der in sich „abgeschlossenen Treppenräume“ werden in Sichtbeton (SB 3) ausgeführt.

Wände und Decken von Technikräumen werden in der Regel nicht verputzt und bleiben für einen zumindest hydrophobierenden Anstrich ebenfalls in Sichtbetonqualität geringerer Anforderungen (SB 1).

Weitere Gewerke sind unter anderem:

323 Innenputzarbeiten
Innenputz als Gipskalk- oder Kalkzementputz an Wänden und teilweise auf Deckenuntersichten
324 Fliesenarbeiten
325 Estricharbeiten
- Abdichtung Bodenplatte mit Bitumenbahnen (EG nicht unterkellert + KG ohne
  Lüftungszentralen und Raum Fettabscheider)
- Wärmedämmschichten
- Zementestrich auf Trittschalldämmschicht
- Heizestrich auf Trittschalldämmschicht
- Epoxidharzbeschichtungen mit Kunststoffsockel in Teilbereichen
334 Malerarbeiten
- Hydrophobierung Sichtbetonwände/-decken
- Wand- und Deckenanstriche
- Lackierung Stahlblechgeländer
- Lackierung Zargen und Stahlblechtüren
336 Bodenbelagsarbeiten
- Kautschukbelag mit Holzsockel, geklebt
- Kugelgarnbelag mit Holzsockel in Teilbereichen, geklebt
- Sportboden Aktivraum / Bewegungsraum SVE, Flurnische 1.OG und
  Therapieraum groß mit Sockelleiste, geklebt
- Wandschutz aus Sockelleisten
339 Trockenbauarbeiten Wände
- Freistehende Vorsatzschalen, 2-lagig beplankt,
- Nichttragende Innenwände, 2-lagig beplankt
340 Trockenbauarbeiten Decken
- Abgehängte gerasterte Akustik-Systemdecken
- Abgehängte Decken, Beplankung Gipsplatten
- Abgehängte Decken, Beplankung Gipslochplatten oder ähnlich, Dämmschicht
375-1 Schreinerarbeiten Bauteil Ost (Klassencluster)
375-2 Schreinerarbeiten Bauteil West
620 Therapietische
621 Pflege- und Therapie (Therapieliegen, Bobathliegen, Matten und Defi)
624 Werkstatt (Werkstattbänke, Maschinen und Werkzeug)
626 Ausstattung und Möblierung SVE

*Hinweis: Technische Vorbemerkung zur Leistungsbeschreibung*
Art der Leistung
Gegenstand dieser Ausschreibung ist die Ausstattung der Schule, HPT und Praxis mit System-Büromöbel. Hierfür werden mechanisch und elektrisch höhenverstellbare Schreibtische, Anbautische, Besprechungstische, Bürodrehstühle, Besprechungsstühle, Empfangstresen, Klapp- und Sortiertische, Arbeitsplatz-Container, Stauraummöbel (Kastenmöbel), sowie magnetische Whiteboards, Garderobenhakenleisten und weitere Büroausstattungsgegenstände ausgeschrieben.

Schreibtische, Anbautische, Besprechungstische, Tresen, Arbeitsplatz- und Anstellcontainer müssen von einem Hersteller, mit gleicher Oberflächenbeschichtung angeboten werden. Die Stauraum-möbel, wie Akten- und Büroschränke und Sideboards, sind ebenfalls mit dieser Oberfläche anzu-bieten. Oberfläche gem. Positionsbeschreibung.

Des Weiteren werden in diesem Leistungsverzeichnis Möbel aus Metall, wie Stahl-, Werkzeug- und Putzmittelschränke, Stahlregale und Umkleidespinde ausgeschrieben.

Ein weiterer Titel dieser Ausschreibung sind mobile Terrassenmöbel.

Die Angebotspreise gelten für die fix und fertige, dem beabsichtigten Verwendungszweck ent-sprechende, sach- und fachgerechte Arbeit. Der Preis beinhaltet alle zur fertigen Erstellung des Werkes notwendigen Materialien, Zubehörteile und Montageteile, auch wenn diese im Leistungsverzeichnis nicht einzeln beschrieben sind.

Die Angebotspreise beinhalten, wenn nicht anders beschrieben, Lieferung, Zwischenlagerung, Transport in das Geschoß, Einbau und ausführliche Einweisung.

Verpackungsmaterial bleibt Eigentum des Auftragnehmers und ist für den Auftraggeber kostenfrei zu entsorgen. Verschmutzungen durch die Montagen sind nach Möglichkeit zu vermeiden, die Baustelle ist täglich nach Arbeitsende aufgeräumt und besenrein zu hinterlassen.

Leistungsumfang
Die Leistung umfasst im Wesentlichen:
1. Firmen-Planung zur Fertigung und Ausführung,
2. Lieferung und Montage vor Ort
3. Anschluss an das Bauwerk
4. Ausgleich von Bautoleranzen in jeder Richtung
5. Schutzvorkehrungen
6. Überprüfung vor Übergabe
7. Abnahme, Garantie und Einweisung

1.
Firmen-Planung zur Fertigung und Ausführung
Aufmaß und Maßkontrolle
Nach Auftragserteilung hat der AN sofort mit der Planung zu beginnen.

Der Auftragnehmer hat vor Beginn der Fertigung eigenverantwortlich vor Ort Aufmaß zu nehmen und sämtliche Planmaße, sowie die Mengen zu überprüfen. Abweichungen von den Plänen und Unklarheiten sind vor der Ausführung mit dem Innenarchitekten abzuklären. Abweichungen, Mehrungen oder Minderungen sind vor Ausführung mit dem Bauherrn bzw. seinem Beauftragten abzustimmen und berechtigen im Nachhinein nicht zu Preiskorrekturen. Im Einheitspreis einzu-rechnen ist die Lieferung, das Verteilen bzw. Vertragen und die fertige Montage am Aufstellungs-/ Verwendungsort.

Bei Auftragserteilung sind mit dem Auftraggeber bzw. dessen Stellvertreter der genaue Umfang und die Art der Ausführung festzulegen. Massenmehrungen und Minderungen, oder der Wegfall einzelner Positionen haben keinen Einfluss auf die einzelnen Angebotspreise.

Nach Auftragserteilung hat der AN sofort mit der Planung zu beginnen und die Ausführungsmuster, Oberflächenmuster und Beschlagsmuster innerhalb von 2 Wochen dem Bauherrn, bzw. seinem Beauftragten zur Beurteilung, Genehmigung und Freigabe kostenfrei vorzulegen.

2.
Lieferung und Montage vor Ort
Fertigung aller in Auftrag gegebenen Möbel und Ausstattungsgegenstände. Lieferung, Vertragen, Fertigmontage und Aufstellen nach Möblierungsplan aller in Auftrag gegebenen Möbel, etc.

Eintransport: Die Einrichtung erstreckt sich über 4 Geschosse. Die Etagen werden über Treppenhäuser erschlossen. Ein bauseits mit Platten verkleideter Aufzug steht für den Transport der Möbel in die Etagen zur Verfügung. Die verkleidete Kabinengröße beträgt in etwa B/T/H 140 x 290x 190 cm. Für Informationen über die Möglichkeiten des Eintransports ist alleine der Auftragnehmer verantwortlich. Diese sind vor Ausführungsbeginn zu klären. Die Lieferzeit ist in den Vorbemerk-ungen vorgegeben und kann vom Bauherrn entsprechend dem Baufortschritt korrigiert werden. Genaue detaillierte Liefertermine werden vorgegeben und müssen in jedem Fall mit den Innen-architekten oder dem Bauherrn abgestimmt werden. Es ist für die Anlieferung notwendig, kipp-sichere Transportwagen mit großformatigen Rollen und für die Möbelteile einen Schlechtwetter-schutz bereitzustellen. Transporthilfen und Schutzmaßnahmen sind in die EP mit einzurechnen.

Der Auftragnehmer verpflichtet sich Bautagebuch zu führen und der Bauleitung wöchentlich zu übergeben.

Befestigung: Die Wahl der Befestigung bleibt dem AN überlassen. Bauseitig werden für die Befestigungsarbeiten keine Leistungen erbracht. Befestigungsteile müssen unsichtbar sein.

In jedem Fall ist der Untergrund (Wand, Decke und Boden) auf vorhandene Elektro-, Wasser- und Fußbodenleitungen zu prüfen. Angaben zur Lage der Möbel in Werk- und Detailplänen befreien den AN nicht von dieser Prüfpflicht. Der AN haftet für alle von Ihm in diesem Zusammenhang verursachten Schäden.

3. Anschluss an das Bauwerk und Bauteile
Anschluss an Wände, Stützen, Decken etc.. Materialien von Wände, Böden, Decken, etc. siehe allgemeine Baubeschreibung und Werkpläne der Innenarchitekten. Der Auftragnehmer hat die Anschlussbedingungen vor Ort zu überprüfen. Besondere Anschlüsse sind in die Einheitspreise einzukalkulieren und vor Ausführung mit dem Bauherrn bzw. seinem Beauftragten abzustimmen. Sie berechtigen im Nachhinein nicht zu Preiskorrekturen.

4. Ausgleich Bautoleranzen
Nach Maßgabe des Bieters und Erfordernis. Das Ausgleichen von Unebenheiten ist in den Preisen enthalten, soweit der Grenzwert nach DIN 18202 und DIN 18203-3 nicht überschritten wird.
Notwendiger Höhenausgleich über die Grenzwerte nach DIN 18202 hinaus wegen größerer Unebenheiten ist gemeinsam mit der örtlichen Bauleitung vor Ausführung der Arbeiten festzulegen, da sonst keine Vergütung hierfür erfolgt.

5. Schutzvorkehrungen
Zum Zeitpunkt der Lieferung und Endmontage ist das Bauvorhaben weitestgehend fertiggestellt. Andere Bauteile, Anlagen und Materialien sind vor Beschädigung und Verschmutzung durch die Ausführung der Arbeiten des AN zu schützen. Insbesondere fertige Raumoberflächen wie Boden-beläge, fertige Wand- und Deckenflächen, Glas- und Sichtbetonflächen. Für entstehende Schäden haftet der Verursacher, auftretende Verschmutzungen sind umgehend eigenverantwortlich und umweltgerecht zu entfernen.

6. Überprüfung vor Übergabe
Gangbarmachen der beweglichen Teile. Vor der Übergabe sind die Anlagen in all ihren Teilen und in der Gesamtfunktion, einschl. der Zubehörelemente zu prüfen. Ihre sachgerechte Funktion und Sicherheit im Betrieb ist sicherzustellen. Nach Abschluss der Arbeiten ist eine Erstreinigung durchzuführen, hierbei sind alle gelieferten Möbel und sonstige Ausstattungsteile zu reinigen und sauber zu übergeben. Eine gesonderte Vergütung erfolgt hierfür nicht.

7. Abnahme, Garantie und Einweisung
Vor Abnahme ist die Dokumentation zu übergeben und vom Auftragnehmer zwingend eine ausführliche Einweisung vorzunehmen. Der Termin mit dem Bauherren wird rechtzeitig bekannt gegeben. Die Einweisung ist schriftlich mit Angabe der Inhalte, des Datums und der beteiligten Personen, zu dokumentieren und dem objektüberwachenden Innenarchitekten zu übergeben. Siehe hierzu Punkt 1.07 Dokumentation der Allgemeine Technische Vertragsbedingung (ATV)

Abnahme, Garantie und Gewährleistung gemäß BGB min. 2 Jahre.
Falls der Auftragnehmer darüber hinaus eine längere Gewährleistung anbietet ist dies hier
anzugeben:

'....................................................'

*Hinweis: Allgemeine Technische Vertragsbedingung (ATV)*
Allgemeine Technische Vertragsbedingungen (ATV) zur Leistungsbeschreibung
Technische Grundlagen

Für dieses Leistungsverzeichnis gelten alle infrage kommenden DIN-Normen.
Ins besondere ist zu beachten:

DIN EN 527 Büro-Arbeitstische
DIN EN 1335 Büro-Arbeitsstühle
DIN EN ISO 9241 Ergonomische Anforderungen für Bildschirmarbeit
DIN 4550 Sicherheit für selbsttragende Sitzhöhenverstellelemente (Gasfedern)
DIN EN 14073-1 bis 3 Büro-Aufbewahrungsmöbel

DIN EN 312 Spanplatten
DIN EN 314 Sperrholz - Qualität der Verklebung
DIN EN 438 Dekorative Hochdruck-Schichtpressstoffplatten (HPL)
DIN EN 622-2 Faserplatten harte
DIN EN 622-3 Faserplatten - mittelharte
DIN EN 622-5 Faserplatten - MDF
DIN EN 635 Sperrholz
DIN EN 636 Sperrholz
DIN EN 942 Holz in Tischlerplatten
DIN 68861 Möbeloberflächen
DIN 68705 Sperrholz
DIN EN 13353 Massivholzplatten
DIN EN 14322 Melaminbeschichtete Platten im Innenbereich
DIN EN 14374 Furnierschichtholz
DIN 18335 Tischlerarbeiten
DIN 18360 Metallbauarbeiten

Zusätzlich gelten nachfolgende Einzelblätter (diese gelten in der derzeit
gültigen Fassung, einschließlich eventueller Ergänzungsbestimmungen):

DIN 18202 Maßtoleranzen im Hochbau (Zulässige Abmaße für die Bauausführung)
DIN 18203-3 Toleranzen im Hochbau - Teil 3: Bauteile aus Holz und Holzwerkstoffen

Zusätzlich gelten alle weiteren einschlägigen und zum Zeitpunkt der Angebotsabgabe gültigen DIN-Normen, bzw. Vorschriften, Empfehlungen, Richtlinien und Hinweise, welche sich auf das vorgesehene Material und dessen Verarbeitung nach den neuesten Kenntnissen der Technik beziehen.

Für die Einhaltung dieser Normen und Bestimmungen, sowie für die Qualität der Werkstoffe und die einwandfreie Durchführung und Fertigstellung der Arbeiten ist der Auftragnehmer (im Folgenden als AN abgekürzt) verantwortlich. Prüfzeugnisse der Zulassungsbescheinigungen von einzubau-enden Materialien sind dem Bauherrn auf Verlangen vor Ausführung vorzulegen.

Zu beachten ist die Bayerische Bauordnung in der aktuell gültigen Fassung, der Brandschutz-nachweis, die DIN 18040 barrierefreies Bauen, das Arbeitsschutzgesetz und die Richtlinien des DGUV und KUVB.

Sämtliche Möbel und eingesetzte Materialien müssen auf das Formaldehyd-Emissionsverhalten überprüft worden sein. Sie müssen ein geringeres Emmissionspotential als 0,1 ppm HCHO aufweisen, um den vom Gesundheitsamt empfohlenen Richtwert zu unterschreiten.

Besonders hingewiesen wird auf die Einhaltung von Bewegungsflächen und Angaben zu
Bedienelementen.

Technische Vertragsbedingungen zur Leistungsbeschreibung

1.01 Baustelleneinrichtung
Einrichten und Räumen der Baustelle, Vorhalten der Baustelleneinrichtung einschließlich der Geräte und dergleichen für sämtliche in der Leistungsbeschreibung aufgeführten Leistungen werden in der Leistungsbeschreibung nicht durch besondere Ansätze erfasst. Die Leistung ist Nebenleistung ohne gesonderte Vergütung.

Die erforderlichen Sanitärräume werden bauseits zur Verfügung gestellt und vorgehalten. Lagerräume können vom Auftraggeber nicht zur Verfügung gestellt werden.

Der Auftragnehmer muss für eine eventuell erforderliche Sperrung bzw. Einschränkungen im Bereich von öffentlichen Straßen einen voraussichtlich formlosen Antrag rechtzeitig bei der Gemeinde Langweid stellen. Dies gilt auch für alle weiteren Maßnahmen und Anlieferungen. Sämtliche damit verbundene Gebühren für verkehrsrechtliche Anordnungen, erforderliche Verkehrszeichen nach StVO, einschl. Warnleuchten, Markierungen usw. sind hierfür in die Einheitspreise des Angebots miteinzukalkulieren.

1.02 Personal-/Geräte-/Maschineneinsatz
Sämtliche Geräte, die zur Ausführung der angebotenen Leistungen erforderlich sind, müssen entweder für den Ausführungszeitraum auf der Baustelle vorgehalten oder mehrmals an- und abtransportiert werden. Eine gesonderte Vergütung hierfür erfolgt nicht. Vor Baubeginn erfolgt eine gemeinsame Besprechung zur Koordinierung des Bauablaufes mit der örtlichen Bauüberwachung, dem AN und ggf. weiteren Beteiligten.

1.03 Gerüst und Leitern
Innenraumgerüste und Leitern werden nicht durch den AG gestellt. Die Erfordernisse von Montage-gerüsten, Leitern, etc. im Innenraum hat der Auftragnehmer selbst, unter Berücksichtigung einer gefahrenlosen Arbeit zu entscheiden und auszuführen. Sämtliche Gerüste müssen den Sicherheitsvorschriften der DIN und der Berufsgenossenschaften entsprechen.

1.04 Ausführung
In der Leistungsbeschreibung sind auch Leistungen erfasst, die als Vor- oder Anschlussleistungen von den Arbeiten anderer Auftragnehmer abhängig sind. An Stellen, wo die Leistung des AN mit anderen Gewerken in konstruktive oder funktionelle Verbindung in Berührung kommt, hat der AN die erforderlichen Angaben, soweit technisch möglich, rechtzeitig zu machen.

1.05 Prüfung der Vorleistungen
Vor Aufnahme der Arbeiten ist mit dem AG eine Ortsbesichtigung vorzunehmen, um noch not-wendige bauseitige Vorarbeiten rechtzeitig ausführen zu können. Hierzu sind vom AN sämtliche Mängel und Bedenken an Vorleistungen schriftlich anzuzeigen.

1.06 Schutzvorkehrungen
Andere Bauteile, Anlagen und Materialien sind vor Beschädigung und Verschmutzung durch die Ausführung der Arbeiten des AN zu schützen. Insbesondere Glas- und Sichtbetonflächen.

1.07 Dokumentation
Für sämtliche Leistungen des AN sind folgende Unterlagen spätestens zur Abnahme dem Auftraggeber in Papier-Ausfertigung und in digitaler Ausfertigung im PDF-Format zu übergeben:

Bei der Lieferung bzw. Abnahme müssen dem Auftraggeber:

- Produktdatenblätter der gelieferten Möbel
- Bedienungsanleitungen
- Zum Zeitpunkt der Ausführung gültige Herstellerrrichtlinien
- Reinigungs-, Pflege- und Wartungsanleitungen
- Ersatzteillisten, soweit vorhanden in Tabellenform
- Geforderte Zertifikate
- Sicherheitsdatenblätter der verwendeten Produkte
- Inbetriebnahmeprotokolle, Wartungsbücher etc.
- Garantien

Die Übergabe an den AG, einschl. der erforderlichen Einweisung eines Vertreters des AG ist schriftlich mit Unterschrift aller Teilnehmer zu protokollieren. Dieses Protokoll ist dem objektüberwachenden Architekten zu übergeben.

*Hinweis: Zusätzliche Technische Vertragsbedingungen (ZTV) Büromöbel*
Die Büromöbel mit Ausnahme der Bürodrehstühle und Besprechungsstühle sind von einem Hersteller und möglichst aus einer Serie anzubieten. Für Schreibtische, Anbautische, Besprechungstische, Arbeitsplatz- und Anstellcontainer ist dies zwingend notwendig.

A. Kastenmöbel

1. Beschreibung
Es soll ein funktionales Schrank- und Regalprogramm in Korpusbauweise (keine Reihenbauweise zugelassen) mit umfangreichen Programmteile als 'Baukastensystem' angeboten werden. Mit folgenden Schrank-Typen: Dreh-Tür, Registratur, Wertfächer und Regal; mit zweckmäßigen Standardausführungen; ergänz- und veränderbar in der Ausstattung durch Zubehör. Durch Schrank- / Regal-Kombinationen in Höhe, Breite und Tiefe entstehen Schrankwände. Schränke müssen abschließbar sein.

Die Schränke sollen eine flexible Arbeitshilfe mit vielfältigen Ablagemöglichkeiten im täglichen Arbeitsablauf sein. Die Plattendicken der Schränke sind so auszurichten, dass eine langfristige Qualität und hohe Belastbarkeit gewährleistet wird.

2. Schrankmaße
Rastermaße Basisschrank:
Breiten in 10 cm Schritten von ca. 40 cm bis ca.120 cm (Sideboards bis ca. 120 cm)
Ordnerhöhe  2 OH  3 OH  4 OH  5 OH  6 OH
Korpus ohne Sockel ca.  75,0 cm  113,5 cm  152,0 cm  190 cm  228,5 cm

Höhe Sockel ca. 70 mm, wenn nicht anders in der Position beschrieben, Farbe weiß passend zu Korpus und Fronten.
Korpustiefen: min. 2 Korpustiefen, ca.  45 (bis 50) cm und ca. 60 (bis 65) cm,

3. Konstruktion
Außenseiten zwischen Ober- und Unterboden mit 4 Transportschutzkappen. Der obere Schrank-boden wird immer auf die Seitenwände aufgesetzt. So bildet sich eine sauber gegliederte Abdeckplatte bei Halbschränken.

Die Korpusse sind verdübelt, besitzen eingenutete mind. 12 mm Rückwände und sind fest verleimt. Dadurch wird eine hohe Stabilität erreicht und die Optik durch den geringen Rücksprung der Rückwand verbessert. Die Platten besitzen eine fugenlose Laserkante oder eine gleichwertige Konstruktion.

Wenn in den Einzelpositionen nicht anders vermerkt sind die Einlegeböden aus dem gleichen Material wie die Schrankseiten herzustellen und auf allen sechs Flächen zu beschichten (nicht nur an den Sichtbaren). Fachböden sind auf einer Reihenlochbohrung Durchmesser 3 oder 5 mm, Abstand 32 oder 25 mm verstellbar auf arretierbaren kippsicheren Fachbodenträger verdeckt anzubringen, die das Verrutschen des Bodens verhindern. Fachböden und Mittelseiten dürfen von der Vorderkante nicht mehr als 25 mm zurückstehen.

Einlegeböden aus Gütefeinspanplatte (bis Breite 80 cm), Spantischlerplatte (Breite 40 bis 120 cm) und Stahlblech (Breite 80 bis 120 cm), oder gleichwertige Konstruktionen.

Vertikale und horizontale Türfugen innerhalb eines Schrankes und zwischen zwei Schränken gleich, höchstens 6 mm, um ein einheitliches Fugenbild bei Schrankwänden zu gewährleisten. Folgende Konstruktionsmerkmale, falls in der Positionsbeschreibung nicht anders gefordert:
- 2 bis 5 ordnerhohe (OH) Schränke Korpus verleimt, o. glw.
- Sockelfußflächen sind mit Kunststoffkappen o.ä. versehen um Beschädigungen am Boden zu vermeiden.
Optional: 6 OH Schränke zerlegbar.

Befestigungsteile müssen unsichtbar sein. Der AN hat die Anschlussbedingungen vor Ort zu überprüfen und bei seiner Planung zu berücksichten. Ab 3 OH ist in jeden Fall eine ausreichende Kippsicherung anzubringen.

Möbelteile dürfen nicht mit einfachen Schrauben verbunden werden. Es sind stattdessen Zinkdruckguss Verbinderbeschläge mit passendem Einschraubdübel bzw. Gewindehülse für doppelseitige Verbindung o. ä. zu verwenden.

Alle Metallbauteile sind in korrosionsgeschützter Ausführung einzubauen. Stahlteile in verzinkter (feuerverzinkt oder sendzimirverzinkt) Ausführung mit der notwendigen Zinkauflage. Soweit notwendig, sind Schnittstellen von Stahlblech und dergleichen auf der Baustelle mit geeignetem Anstrich nachzubehandeln.

4. Material
Die Konstruktionsstärke und Verbindungsmittel der Holz-, Holzwerkstoff- und Metall-Konstruktion sind gemäß statischen Erfordernissen vom AN zu wählen.

Alle zu verwendenden Holzwerkstoffe müssen nach DIN EN 13 986 für die Verwendung im Bauwesen geeignet sein, die Emissionsklasse E1 mit einer Formaldehyd-Ausgleichskonzentration unter 0,1 ppm erfüllen und nach FSC, PEFC oder gleichwertig zertifiziert sein oder die für das jeweilige Herkunftsland geltenden Kriterien des FSC oder PEFC einzeln erfüllen. Auf Verlangen müssen entsprechende Nachweise erbracht werden.

Möbelflächen sind herzustellen aus
-  Dreischicht-Feinspanplatte nach DIN EN 312
-  Sperrholzplatten nach DIN EN 636
-  Massivholzplatten nach DIN EN 942 aus erstklassigem fehlerfreiem Holz mit entsprechende Farbgleichheit und einem höchstzulässigem Feuchtegehalt 8% bei der Verarbeitung
je nach Positionsbeschreibung beidseitig melaminharzpressbeschichtet, hergestellt nach DIN EN 14322 und geprüft nach DIN 68861 bzw. furniert.  Grundsätzlich sind beide Plattenseiten gleich zu beschichten um ein Verziehen zu vermeiden.

Seiten, Böden und Fronten mind. 19 mm; Rückwand mind. 12 mm.

Schränken mit Querrolllade: Querrolladen-Front aus Polypropylen (PP), o. ä., ca. 12 mm dick, aus durchgefärbten Kunststoff-Profilen. Oberfläche entsprechend dem Korpus. Glanzgrad seidenmatt und Reflexionsgrade gemäß Richtwerte DIN Fachbericht 147. Griffleiste eingearbeitet mit Griff-mulde.

Alle Schubladen und Hängeregistraturen schwarz pulverbeschichtet und mit verdeckter Führung und Auszugsperre. Die Schubladen müssen mit diversen Inneneinrichtungsteilen organisierbar sein.
Schubladenführungen mit kugelgelagerte Überauszüge mit 6/5 Ausziehtiefe (Teleskopauszug, Nutzlast ca. 60 kg).

Konstruktions- und Einlegeböden gemäß Beanspruchungsgruppe L 75 der DIN 68874 Teil 1,
belastbar bis 75 kg pro qm.

5. Oberflächen
Korpus und Fronten HPL Dekor, gebrochenes Weiß nach Wahl Auftraggeber nach Bemusterung durch AN, falls in der Positionsbeschreibung nicht anders gefordert. Standard-Sockel weiß passend zur Frontfläche.

6. Kanten
Alle Kanten geschlossen. Kunststoffkanten aus PVC-freiem Kunststoff (ABS oder PP)

Vorderkanten der Einlegeböden:  mind. 1,5 mm passend zum Einlegeboden.
Korpusvorderkanten Kanten,:  mind. 1,5 mm passend zum Korpus.
Frontkanten bei Dekor-Fronten:  mind. 1,5 mm passend zur Front.

7. Beschläge
Alle Beschläge müssen absolut wartungsfrei sein.
- Bänder bei Drehtüren: Einachsbändern, matt vernickelt, in der Höhe vertikal und horizontal  justierbar. Alternativ: Selbstschließende mind. 110 Grad Ganzmetall-Topfbänder mit integrierter Höhen- und Seiteneinstellung und Tiefenverstellung.
- Führungen für Schubkästen: Rollschubführung mit Arretierung, Schubkästen herausnehmbar.
Stabile Frontbefestigung mit 3D Einstellmöglichkeiten (Höhe/Seite/Winkel).

Für abweichende Beschlagskonstruktionen ist eine Gleich- oder Höherwertigkeit nachzuweisen.

8. Griffe
Alle Schubladen, sowie alle Türen der Schränke, Sideboards und Rollcontainer erhalten einen hochwertigen behindertengerechten Bügelgriff in Edelstahl, matt gebürstet, Querschnitt rund ca. 8 mm, Länge ca. 200 mm Tiefe ca. 35 mm nach Bemusterung.

9. Schlösser
Alle Schränke erhalten Schlösser, wenn nichts anderes in der Ausführungsposition vermerkt.
Schlösser mit austauschbaren Zylinderschloss (mit Wechselzylinder). Drehtürenschränke verfügen über einen 3-Punktverschluß. Hängeregistraturauszüge und Schubladen verfügen über einen Zentralverschluss. Eine Einbindung in eine Schließanlage nach Kundenwunsch (Gleichschließung, Verschiedenschließung, Haupt- oder Generalschlüsselanlage) muss optional serienmäßig möglich sein.

Für Schränke und Sideboarde sollen einheitliche Schließungen innerhalb eines Raumes vorgesehen werden, d.h. alle Schränke in einem Raum erhalten die gleiche Schließnummer und können mit einem Schlüssel geschossen werden. Pro Schrank sind zwei Schlüssel zu liefern.

10. Inneneinrichtung
Mittel- und Trennwände sowie feste Zwischenböden sind mit dem Korpus verdübelt und verleimt;
alle anderen Ausstattungen voll variabel, austausch- und nachrüstbar. Die gebräuchlichsten Inneneinrichtungen werden als Standardausführungen geliefert; zusätzliche Einbauten und Variationen sind durch Verwendung des umfangreichen Zubehörs möglich.

Angebotener Hersteller Kastenmöbel: '....................................................'

Angebotene Serie Kastenmöbel: '....................................................'

B. Arbeitsplatz-Container

Arbeitsplatz-Container (Rollcontainer) unter dem Schreibtisch einsetzbar. Alle Systemelemente vom selben Hersteller aus einer Designlinie; abgestimmt auf die Schreibtische (gleiche Oberfläche). Grundsätzlich sind alle Container mit einer Auszugssperre, sowie einem Zentralverschluss auszustatten.

Unterstell-Container Höhenraster mit 9 Höheneinheiten (HE)

Die Unterstell-Container sind so beschaffen, dass sie auch bei niedrigster Tischhöheneinstellung und bei voller Nutzung der Tischtiefe unter das Gestell bzw. den Kabelkanal passen (immer 9 nutzbare Höheneinheiten).

Unterstell-Container ca. 9 HE
Breite: ca. 410 mm, Tiefe: ca. 800 mm
Auf Rollen mit ca. 40 mm Durchmesser geeignet für den Einsatz auf Kautschukböden.

Container in Korpusbauweise. Die Plattendicken der Container sollten so ausgelegt sein, dass eine langfristige Qualität und hohe Belastbarkeit gewährleistet wird. Korpusse aus Holzwerkstoffplatten mit melaminharzbeschichteter Oberfläche Typ MFB nach DIN EN 14322 der Klasse E1, oder gleich-wertig. Oberfläche Korpusse weiß, Deckplatte Oberfläche HPL-Dekor Weiß, abgestimmt auf den Weißton der Schreibtischplatte.

Korpus bestehend aus gedübelten, komplett verleimten Verbindungen. Materialdicke der Seitenwände: mind. 16 mm, der Rückwand mind. 12 mm und der Bodenplatte mind. 16 mm.

Alle Kanten geschlossen. Kunststoffkanten aus PVC-freiem Kunststoff (ABS oder PP). Dauerhafte, fugenlose Verbindung zwischen Kante und Platte.

Die Container auf Rollen sind mit allseitig drehbaren Doppelrollen auszustatten. Rollen an Stahl-blechträgern montiert, die mit den Seiten des Korpus verschraubt sind (keine Lastabtragung auf den Unterboden), oder gleichwertige Konstruktion.

Auszüge mit verdeckten Kugelkäfig-Führungen als Teilauszüge,
von oben nach unten:
Variante A:
1. Stift-Auszug 1 HE mit Stiftablageschale
2. Schubladenauszug mit Materialschale 2 HE
3. Schubladenauszug mit Materialschale 3 HE
4. Schubladenauszug mit Materialschale 3 HE

Variante B:
1. Stift-Auszug 1 HE mit Stiftablageschale
2. Schubladenauszug mit Materialschale 2 HE
3. Schubladenauszug mit Materialschale 6 HE

Das Schloss ist in die Front zu integrieren und so zu platziert, dass es zu keinem Verlust an Stauraum kommt. Es ist ein Zylinder-Schloss mit wechselbarem Plättchenzylinder zu verwenden. Pro Schloss sind 2 Schlüssel mitzuliefern.

C. Schreibtische
Schreibtische vom gleichen Hersteller wie Kastenmöbel. Die Schreibtische sind für die Ausstattung ergonomischer Arbeitsplätze und Besprechungsanforderungen vorgesehen. Mit Hilfe der Tische soll auf wechselnde Bedürfnisse der Benutzer, der arbeitsschutzrechtlichen Vorgaben und allen Anforde-rungen der Bildschirmarbeitsverordnung eingegangen werden.

Unterschiedliche Abmessungen, Tischformen, Anbauten, Ausstattungsvarianten und Oberflächen müssen möglich sein. Es werden Einzelarbeitsplätze eingerichtet. Es soll eine Serie gewählt werden die elektrisch höhenverstelbare Tische und mechanisch höhenverstellbare Tische im gleichen Erscheiungsbild anbietet.

Design Schreibtische
T-Fuß Säule Quadratrohr ca. 7 x 7cm / Kufen Flachprofil Breite max. 8 cm. Farbe weiß. Tischgestell und alle Anbauteile sollten in der gleichen Farbe ausgeprägt sein.

Platten-Materialien:
Alle Kanten flächenbündig umschlossen durch ein geeignetes Kanten-Material. Platte als Holzwerk-stoffplatte mit melaminharzbeschichteter Oberfläche Typ MFB nach DIN EN 14322 der Klasse E1 oder gleichwertig, Oberfläche Weiß nach Bemusterung und Auswahl durch den Auftraggeber, Oberflächendekor glatt, Tischplatte ca. in Materialstärken 25mm, Kanten abgerundet.

Kabeldurchführungen können serienmäßig nach vorgegebenen Positionen und Anzahl (ab Breite 160cm 3 Stück Standard) oder individuell lt. Skizze in die Platte eingearbeitet werden.

Höhenverstellung
Die Höheneinstellungen sollen prinzipiell in die Hubsäulen integriert sein. Beeinträchtigungen durch Motoren und Steuerungen im Beinraumbereich sind auszuschließen.

Elektromotorisch 2-fach Hub von ca. mind. 65-125 cm
Der Antrieb erfolgt je T-Seitenteil mit je einem Motor separat.
Antriebe: Schutzspannung 24V über eine Steuerung synchronisiert
Verfahrgeschwindigkeit: ca. 3,8cm/Sek
Geräuschentwicklung: 46dB oder weniger
Nutzlast bei 2 Hubsäulen: 1000N
Verfahrgeschwindigkeit ist innerhalb der zulässigen Nutzlast unabhängig
Antikollisionsschutz: serienmäßig ohne Aufpreis
Zusätzlicher Verstellgleiter für mind. 10mm Höhenausgleich unter der Kufe

Bedienelement
Bedienpanel mit Auf-Ab Funktion und Memoryfunktion, mit Anti-Kollisionsschutz.

Aus der gleichen Serie und mit gleicher Gestellform ist ein manuell höhenverstellbarer und höhenfeststellbarer Schreibtisch erhältlich.

Konstruktion
Die Grundkonstruktion sollte aus einem pulverbeschichteten und verschraubten Stahlgestell oder einer gleichwertigen Konstruktion bestehen. Dieses stabile Gestell nimmt die Hubsäulen für alle Höhenverstellmechaniken, die Synchronisationsmechanik zwischen den Säulen, die Schiebemech-anik, die CPU, die Steuerung und Verkabelung auf. Die hintere Systemtraverse ermöglicht den rückseitigen Anbau von Kabelkanälen.

Die T-Seitenteile bestehen aus Hubsäulen mit aufrechten Quadratrohr ca. 7 x 7cm und den Kufen Flachprofil Breite ca. 8cm. Diese nehmen die justierbaren Abschlusskappen als Standflächen auf. Entsprechend der jeweiligen Plattengeometrie sollten die T-Seitenteile mit unterschiedlich langen Kufen eingesetzt werden.

Das Gestell ist im gesamten Beinbereich traversenfrei! Die Unterfahrbarkeit mit Containern bis 9HE muss damit gewährleistet sein! Entsprechend der jeweiligen Plattengeometrie sind die Oberrahmen dem Geometrieverlauf ausgebildet. So wird die Tischplatte auf der gesamten Fläche stabil unter-stützt. Zwischen elektrisch höhenverstellbaren Schreibtischen und weiteren Elementen (Schreib-tische, Beistelltische, etc.) müssen Sicherheitsabstandhalter von mind. 2,5 cm montiert sein.

Elektrifizierung
Ein Abklappbarer horizontaler Kabelkanal aus pulverbeschichtetem Stahlblech o. ä. dient zur Aufnahme der Steckdosen und getrennten Führung von Strom- und Datenleitungen (3-Kammer-Kabelführungsprofil . ä.). Die Zugentlastung und Klappsicherung ist im Klappbeschlag zu integriert.

Als vertikale Kabelführung sollten zwei Varianten zur Verfügung stehen: eine flexible Kabelführung, welche individuell an die Unterseite der Platte montiert wird sowie eine starre Kabelführung, die am Gestellfuß geklemmt wird. Eine Zugentlastung ist im Kabelkanal integriert. Steckdosen und Kabel sollten optional erhältlich sein.

Mögliches Zubehör (wenn gefordert)
-  Adapter für Bildschirme, Schwenkarme, Leuchten
-  Bildschirmarme klemmbar an Tischplatte
-  Telefonarme klemmbar an Tischplatte
-  Distanzhalter/Abstandshalter zu anderen Möbelstücken

Abmessungen
Rechtecktische / gerade Formtische
Breite  von 120 cm bis 200 cm in 20 cm Schritten
Tiefe  in 10 cm Schritten: 70 cm, 80cm, 90cm

Angebotener Hersteller: '....................................................'

Angebotene Serie: '....................................................'

D. Tresensystem
Tresensysteme und Schreibtische sind von einem Hersteller anzubieten. Die Grundkonstruktion soll aus stranggepressten, eloxierten Aluminiumprofilen bestehen, die den oberen und unteren Abschluss einer Rahmenkonstruktion bilden. Die Verbindung erfolgt über zwei Ständer ca. 35 - 40 x 35 – 40 x 2mm, an denen eine 16mm Melaminplatte montiert ist. Die Grundplatte dient zur Aufnahme der Frontelemente sowie zusätzlichen Funktionsprofilen. Funktionsprofile können optional in einfacher bzw. bei der Höhe von ca. 107cm in doppelter Ausführung gewählt werden und bilden sogenannte Segmenteinheiten. Die Funktion dieser eloxierten Aluminiumprofile besteht in der Aufnahme von Taschenablagen sowie weiteren Anbauten, der Aufnahme eines LED-Lichtprofils und der Unterstützung von Verkettungslösungen durch formschlüssige Nutensteine. Sämtliche Tresenelemente müssen miteinander form- und kraftschlüssig zu verbinden sein.

Die Montage der Frontelemente sollte durch selbstklebende Klett-/Pilzhakenbänder oder gleich-wertige verdeckte Montageart erfolgen. Eine exakte Fugenausführung und nachträgliche Justierung müssen jederzeit möglich sein. Die Frontpaneele sollten als mind. 8mm Melamin- oder Furnierplatte, bzw. lackiertem MDF bestehen.

Es sollte die Möglichkeit der Tischbefestigung direkt an den Tischrahmen, an die Tischplatte sowie einer direkten Verschraubung mit Schränken an deren Rückwand geboten werden.

Ein Höhenausgleich sollte über verstellbare Stellfüße um bis zu 15mm ermöglicht werden.

Die melaminharzbeschichteten Platten sollten eine fugenlose Laserkante besitzen.

Zubehör / Anbauten:
- Infopoint / Ablage
- Verbindungsadapter an Tischsysteme und Schränke

*Hinweis: Zusätzliche Technische Vertragsbedingungen (ZTV) Tische und Polstermöbel*
ZTV Tische
Alle zu verwendeten Holzwerkstoffe müssen nach DIN EN 13 986 für die Verwendung im Bauwesen geeignet sein, die Emissionsklasse E1 mit einer Formaldehyd-Ausgleichskonzentration unter 0,1ppm erfüllen und nach FSC, PEFC oder gleichwertig zertifiziert sein oder die für das jeweilige Herkunfts-land geltenden Kriterien des FSC oder PEFC einzeln erfüllen. Auf Verlangen müssen entsprechende Nachweise erbracht werden.

Tischplatten sind herzustellen aus:
- Dreischicht-Feinspanplatte nach DIN EN 312
- Sperrholzplatten nach DIN EN 636
- Massivholzplatten nach DIN EN 942 aus erstklassigem fehlerfreiem Holz mit entsprechender Farbgleichheit und einem höchstzulässigem Feuchtegehalt 8% bei der Verarbeitung
je nach Positionsbeschreibung beidseitig melaminharzpressbeschichtet, hergestellt nach DIN EN 14322 und geprüft nach DIN 68861 bzw. furniert. Grundsätzlich sind beide Plattenseiten gleich zu beschichten um ein Verziehen zu vermeiden. Verleimungsqualität ist güteüberwacht.

Fußgestelle sind gem. Positionsbeschreibung aus Vierkant- oder Rundstahlrohr herzustellen, die Wandstärke hat mindestens 2 mm zu betragen; sämtliche Verbindungen sind dauerhaft und sauber zu verschweißen; die Gestelloberflächen sind zu entrosten, zu entfetten. Oberfläche gem. Positions-beschreibung. Alle offenen Rohrenden sind mit Kunststoff-Verschlußkappen zu verschließen.

ZTV Polstermöbel
Verwendung FCKW- freier Schaumstoffe

Stoffqualität mind. Stoffgruppe 2, Farbtöne müssen bemustert werden.

### Titel 1 Büro-, Objekt- und Stahlmöbel

#### Bereich 1.1 Büro-, Objekt- und Stahlmöbel Schule

##### Untertitel 1.1.1 Einweisung und Dokumentation

**1.1.1.1 Einweisung**
*** Pauschalposition
Durchführung einer Einweisung in die Funktionsweise und Handhabung der
Schreibtische und Bürodrehstühle, einschl. der Zubehörelemente, vor der Abnahme
durch den AN. Dokumentation der Einweisung und Fahrtkosten (Anund Abfahrt).
Menge: 1,000 psch

**1.1.1.2 Dokumentation**
*** Pauschalposition
Dokumentation für sämtliche Positionen des Titels 1.1 Büro-, Objekt- und
Stahlmöbel Schule und SVE unter Verwendung der vom Auftraggeber vorgegebenen Struktur:

1. Abnahmen, Einweisungs- und  ggf. Prüfprotokolle
2. Produktdatenblätter, Gebrauchsanweisungen und Sicherheitshinweise
3. Wartungs- und Pflegehinweise
4. Ggf. Garantien

Die vollständige Dokumentation ist spätestens bei der Abnahme dem
Auftraggeber zu übergeben.

Die Dokumentation ist in Papierform im Format DIN A4, ggf. gefaltet,
geordnet in einem Ordner und zusätzlich digital als PDF-Dateien zu übergeben.
Die dafür anfallenden Kosten sind in diese Position mit einzurechnen. Die
vollständige Dokumentation ist Voraussetzung für die Abnahme!

Die Übergabe ist schriftlich mit Unterschrift der Objektüberwachung zu
protokollieren. Die komplette Dokumentation ist zusätzlich der Objektüberwachung digital als PDF-Dateien zu übergeben.
Menge: 1,000 psch

**1.1.1.3 Bemusterung**
*** Pauschalposition
Bemusterung folgender in diesem Leistungsverzeichnis angebotenen Ausstattungsgegenständen
durch den AN vor Freigabe der Leistung im EG des Fritz-Felsenstein-Hauses, Karwendelstraße 6 – 8,
86343 Königsbrunn, einschl. An- und Abfahrt, Abladen, Aufstellen und Rückbau:

1)
Elektrisch höhenverstellbarer Schreibtisch, Größe nach Wahl AN, Gestell und Tischplatte wie
im LV angeboten. Die Oberfläche der Schreibtischplatte in Dekor Weiß.
2)
Angebotener Stahlrohr-Vierfußtisch, klappbar, gem. Leistungsverzeichnis,
Größe 120 x 60 cm.
3)
Angebotener Besprechungstisch, rund, Größe nach Wahl AN, Gestell und Tischplatte wie
im LV angeboten. Die Oberfläche der Schreibtischplatte in Dekor Weiß sein.
4)
Gem. Leistungsverzeichnis angebotener Bürodrehstuhl, einfach
5)
Gem. Leistungsverzeichnis angebotener Bürodrehstuhl mit Balance-Mechanik

6)
Gem. Leistungsverzeichnis angebotener stapelbarer Besprechungsstuhl
7)
Gem. Leistungsverzeichnis angebotenes Kastenmöbel mit Drehtüren, Größe
(Aktenschrank, Sideboard, etc.) nach Wahl AN. Oberflächendekor, Griffe, Sockel
und Beschläge (Türscharniere) wie im LV angeboten.
8)
Gem. Leistungsverzeichnis angebotener Terrassenstuhl und Terrassentisch
Menge: 1,000 psch

##### Untertitel 1.1.2 Büro- und Objektmöbel Schule

*Hinweis: Hinweis zu Büro- und Objektmöbel*
Sämtliche angebotenen Schreibtische, Gerätetische zu Schreibtischen, Anbautische zu
Schreibtischen, Tresen, Tische, Besprechungstische, Rollcontainer, Anstellcontainer
und Kastenmöbel (Aktenschränke, Schränke, Regale und Sideboards) müssen von einem
Hersteller angeboten werden, bzw. müssen mit den gleichen Oberflächen-Dekoren und
Griffen auszustatten sein. Oberfläche siehe Positionen.

Mechanisch und elektrisch höhenverstellbare Schreibtische sind von einem Hersteller,
aus einer Serie mit gleichen Oberflächen und Gestellen anzubieten.

Schreibtische und Besprechungstische müssen das gleiche Oberflächendekor und die
gleiche Gestellfarbe haben.

Alle Kastenmöbel (Aktenschränke, Schränke, Regale und Sideboards) sind von einem
Hersteller und einer Serie mit gleichem Oberflächendekor, Griffen, Sockeln und
Beschlägen entsprechend der Positionsbeschreibung anzubieten.

Dies gilt ebenfalls für die Titel 'Büro-, Objekt- und Stahlmöbel HPT' und
'Büro-, Objekt- und Stahlmöbel Praxis'.

**1.1.2.4 Schreibtisch mechanisch höhenverstellbar 160/80 cm**
Standardbeschreibung Schreibtische siehe Vorbemerkungen
ZTV Büromöbel - C. Schreibtische
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Abbildung beispielhaft

T-Fuß Quadratrohr, mechanisch höhenverstellbar mittels Klemmung
(höhenfeststellbar), Höhenverstellung mind. von ca. 65-80 cm

B/T: 160x80cm

Plattenstärke:  25mm
Platte:  Trägermaterial nach EN 312-2003, melaminharzbeschichtet,
  hochabriebfest, Lichtechtheit mind. Stufe 6 nach Wollskala,
  fugenlose Kante, gebrochenes Weiß nach Wahl AG
Plattenkante:  Wie Platte
Farbe Rahmen:  Weiß nach Bemusterung
Gestell:  T-Fuß, pulverbeschichtet, verschweißter Stahlrahmen,
  Säulen aus Quadratrohr, ca. 7 x 7 cm, Kufen aus Flachprofil ca. 8 cm breit, gerade oder leicht
  gebogen, vorne gerade und leicht gerundet,
  im Beinbereich traversenfrei und für Container bis
  10 HE unterfahrbar
Belastbarkeit:  Dauerhafte Belastbarkeit der Tischplatte mit 1000 N (100 Kg)
Gleiter:  Für Kautschuk-Bodenbelag geeignet, schwarz
Farbe Kunststoff:  Schwarz
Kabelmanagement:  horizontaler Kabelkanal aus pulverbeschichtetem Stahlblech,
  Farbe wie Gestell, abklappbar, feste Platte, für die Aufnahme
  von Steckdosenleisten geeignet, getrennte Führung von Strom-
  und Datenleitungen, mit Kabelschlange oder Kabelschlauch zur
  Führung  der Elektrifizierung zwischen Tisch und bauseitigen
  Steckdosen (Kabelkanal/Wand)
Kabeldurchlass:  Kabeldurchführung links + rechts
Farbe Kabeldurchlass:  Alusilber
PC-Halter:  kein Halter

TÜV geprüft und GS-zertifiziert, Schreibtisch muss der DIN EN 527 1-3,
den Sicherheitsregeln für Büro-Arbeitsplätzen und dem Arbeitschutzgesetzt
entsprechen.

Angebotener Hersteller: '....................................................'

Angebotene Serie: '....................................................'

Zu liefern, aufzustellen und anzuschließen in den Räumen:
UG
Raum -1.016 Schülerbibliothek, -1.028 Gipsraum
EG
Räume 0.001, 0.028, 0.041
Räume 1.045, 1.066,
2. OG
Räume 2.056, 2.057, 2.058
Menge: 10,000 St

**1.1.2.5 Schreibtisch mechanisch höhenverstellbar 180/80 cm**
Standardbeschreibung Büromöbelsystem siehe Vorbemerkungen
ZTV Büromöbel - C. Schreibtische

Mechanisch höhenverstellbarer Schreibtisch wie in Position
1.1.2.4 beschrieben, jedoch Größe:

B/T: 180x80cm

Zu liefern, aufzustellen und anzuschließen in den Räumen:
UG
Raum: -1.015
EG
Raum: 0.042, 0.055
1. OG
Räume: 1.064, 1.065, 2 Stück 1.066
Menge: 7,000 St

**1.1.2.6 Schreibtisch mechanisch höhenverstellbar 200/80 cm**
Standardbeschreibung Büromöbelsystem siehe Vorbemerkungen
ZTV Büromöbel - C. Schreibtische

Mechanisch höhenverstellbarer Schreibtisch wie in Position
1.1.2.4 beschrieben, jedoch Größe:

B/T: 200x80cm

Zu liefern, aufzustellen und anzuschließen im Raum:
UG
Raum: -1.029 Werkstatt Hausmeister
Menge: 1,000 St

**1.1.2.7 Schreibtisch mechanisch höhenverstellbar 120/70 cm**
Standardbeschreibung Büromöbelsystem siehe Vorbemerkungen
ZTV Büromöbel - C. Schreibtische

Mechanisch höhenverstellbarer Schreibtisch wie in Position
1.1.2.4 beschrieben, jedoch Größe:

B/T: 120x70cm

Zu liefern, aufzustellen und anzuschließen im Raum:
EG
Räume 0.048
Menge: 1,000 St

**1.1.2.8 Schreibtisch mechanisch höhenverstellbar 140/70 cm**
Standardbeschreibung Büromöbelsystem siehe Vorbemerkungen
ZTV Büromöbel - C. Schreibtische

Mechanisch höhenverstellbarer Schreibtisch wie in Position
1.1.2.4 beschrieben, jedoch Größe:

B/T: 140x70cm

Zu liefern, aufzustellen und anzuschließen in den  Räumen:
UG
Raum: -1.009 Serverraum
1. OG
Räume 1.044
Menge: 2,000 St

**1.1.2.9 Schreibtisch mechanisch höhenverstellbar 120/80 cm**
Standardbeschreibung Büromöbelsystem siehe Vorbemerkungen
ZTV Büromöbel - C. Schreibtische

Mechanisch höhenverstellbarer Schreibtisch wie in Position
1.1.2.4 beschrieben, jedoch Größe:

B/T: 120x80cm

Zu liefern, aufzustellen und anzuschließen im Raum:
1. OG
6 Stück Raum 1.054b Lehrerzimmer
Menge: 6,000 St

**1.1.2.10 Sicht- und Schallschutzscreen, längsseitig, 100 cm**
Sicht- und Schallschutzscreen für Schreibtische im Lehrerzimmer Position 1.1.2.10,
als Tischaufsatz längsseits, mit tischnaher Befestigung und hoher Stabilität, passend
zum System der Schreibtische, ohne sichtbaren Rahmen, mit abgerundeten Ecken,
mit pinnfähiger Stoffbespannung, mit allen notwendigen Befestigungen und
Halterungen / Tischklemmen, fertig montiert auf Schreibtische der vorherigen
Position, Farbe Stoff nach Bemusterung durch den AN und Auswahl durch den
Auftraggeber aus einer Stoffauswahl von mind. 20 Farbtönen.

Als Akustikelement nach DIN EN ISO 11654:1997 Absorptionsklasse: A
Zur Reduzierung der Nachhallzeit und des mittleren Störpegels
Höhe ca.: 38 cm
Breite ca.: 100 cm

Angebotenes Fabrikat und Modell: '....................................................'
Menge: 3,000 St

**1.1.2.11 Sichtschutzscreen, Querscreen, 70 cm**
Sichtschutzscreen für Schreibtische im Lehrerzimmer Position 1.1.2.10 aus gleicher
Serie wie vorherige Position, als Querscreen, als Tischaufsatz, mit tischnaher
Befestigung, passend zum System der Schreibtische, ohne sichtbaren Rahmen,
mit abgerundeten Ecken, mit pinnfähiger Stoffbespannung, mit allen notwendigen
Befestigungen und Halterungen / Tischklemmen, fertig montiert auf Schreibtische,
Farbe / Stoff gem. Standard-Farb-/Stoffkarte des Herstellers.

Höhe ca.: 38 cm
Breite ca.: 70 cm
Menge: 4,000 St

**1.1.2.12 Schreibtisch elektrisch höhenverstellbar 100/70 cm**
Standardbeschreibung Schreibtische siehe Vorbemerkungen
ZTV Büromöbel - C. Schreibtische
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Abbildung beispielhaft

T-Fuß Quadratrohr

Elektromotorische Höhenverstellung mit Memory-Funktion,
LED Anzeige, 2-fach Hub von mind. ca. 65-125 cm

B/T: 100x70cm

Bedienpanel:  Auf-Ab Funktion mit Memoryfuntkion und
  Anti-Kollissionsschutz mit Gyro-Kollisionssensor o. glw.
Plattenstärke:  25mm
Platte:  Trägermaterial nach EN 312-2003, melaminharzbeschichtet,
  hochabriebfest, Lichtechtheit mind. Stufe 6 nach Wollskala,
  fugenlose Kante, gebrochenes Weiß nach Wahl AG
Plattenkante:  Wie Platte
Farbe Rahmen:  Weiß nach Bemusterung
Gestellfunktion:  Elektrische Höhenverstellung, Doppelhub, Betrieb über
  24V Schutzspannung, Antriebe über eine Steuerung synchronisiert,
  Geräuschentwicklung max. 40 dB, Standby-Stromverbrauch ca. 0,1 W
Gestell:  T-Fuß, pulverbeschichtet, verschweißter Stahlrahmen, Hubsäulen aus
  Quadratrohr, ca. 7 x 7 cm, Hubsäulen PVC-frei, Kufen aus Flachprofil
  ca. 8 cm breit, gerade oder leicht gebogen, vorne gerade und leicht
  gerundet,  im Beinbereich traversenfrei und für Container bis 10 HE
  unterfahrbar
Belastbarkeit:  Effektive Nutzlast pro Tisch bei gleichmäßiger Lastverteilung
  mind. 75 kg
Gleiter:  Für Kautschuk-Bodenbelag geeignet, schwarz
Farbe Kunststoff:  Schwarz
Kabelmanagement:  horizontaler Kabelkanal aus pulverbeschichtetem Stahlblech,
  Farbe wie Gestell, abklappbar, feste Platte, für die Aufnahme
  von Steckdosenleisten geeignet, getrennte Führung von Strom-
  und Datenleitungen, mit Kabelschlange oder Kabelschlauch zur
  Führung  der Elektrifizierung zwischen Tisch und bauseitigen
  Steckdosen (Kabelkanal/Wand)
Kabeldurchlass:  Kabeldurchführung links + rechts
Farbe Kabeldurchlass:  Alusilber
Distanzhalter:  Anzahl nach Erfordernis
Distanzhalter Farbe:  Alusilber/Hellgrau
PC-Halter:  kein Halter

TÜV geprüft und GS-zertifiziert, Schreibtisch muss der DIN EN 527 1-3,
Elektr. Sicherheit nach DIN 60335-1, der EU-Bildschirmrichtlinie 90/270/EWG,
den Sicherheitsregeln für Büro-Arbeitsplätzen und dem Arbeitschutzgesetz
entsprechen.

Zu liefern, aufzustellen und anzuschließen im Raum:
2. OG
Raum 2.042 Informatik
Menge: 1,000 St

**1.1.2.13 Schreibtisch elektrisch höhenverstellbar 160/80 cm**
Standardbeschreibung Büromöbelsystem siehe Vorbemerkungen
ZTV Büromöbel - C. Schreibtische

Elektromotorisch höhenverstellbarer Schreibtisch wie in
Position 1.1.2.12 beschrieben, jedoch Größe:

B/T: 160x80cm

Zu liefern, aufzustellen und anzuschließen im Raum:
1. OG
Räume 2 Stück Raum 1.059
Menge: 2,000 St

**1.1.2.14 Schreibtisch elektrisch höhenverstellbar 180/80 cm**
Standardbeschreibung Büromöbelsystem siehe Vorbemerkungen
ZTV Büromöbel - C. Schreibtische

Elektromotorisch höhenverstellbarer Schreibtisch wie in
Position 1.1.2.12 beschrieben, jedoch Größe:

B/T: 180x80cm

Zu liefern, aufzustellen und anzuschließen im Raum:
1. OG
Räume 2 Stück Raum 1.059

Zu liefern, aufzustellen und anzuschließen in den  Räumen:
1. OG
Räume 1.034, 1.046, 1.049, 1.067
Menge: 4,000 St

**1.1.2.15 Schreibtisch elektrisch höhenverstellbar 200/80 cm**
Standardbeschreibung Büromöbelsystem siehe Vorbemerkungen
ZTV Büromöbel - C. Schreibtische

Elektromotorisch höhenverstellbarer Schreibtisch wie in
Position 1.1.2.12 beschrieben, jedoch Größe:

B/T: 200x80cm

Zu liefern, aufzustellen und anzuschließen in den  Räumen:
1. OG
Räume 2 Stück 1.048a, 1.057, 2 Stück 1.058
Menge: 5,000 St

**1.1.2.16 Gerätetisch zum Schreibtisch, 180/60 cm**
Standardbeschreibung Schreibtische siehe Vorbemerkungen
ZTV Büromöbel - C. Schreibtische
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Abbildung beispielhaft

Schmaler Schreibtisch, 60 cm breit, als Gerätetisch zur L-förmigen Erweiterung des
Schreibtisches im Raum 1.034, Schreibtisch Position 1.1.2.15, Erweiterung / Aufstellung
an der linken Stirnseite des Hauptschreibtisches.

T-Fuß Quadratrohr, mechanisch höhenverstellbar mittels Klemmung
(höhenfeststellbar), Höhenverstellung mind. von ca. 65-80 cm

B/T: 180x60cm

Plattenstärke:  25mm
Platte:  Trägermaterial nach EN 312-2003, melaminharzbeschichtet,
  hochabriebfest, Lichtechtheit mind. Stufe 6 nach Wollskala,
  fugenlose Kante, gebrochenes Weiß nach Wahl AG
Plattenkante:  Wie Platte
Farbe Rahmen:  Weiß nach Bemusterung
Gestell:  T-Fuß, pulverbeschichtet, verschweißter Stahlrahmen,
  Säulen aus Quadratrohr, ca. 7 x 7 cm, Kufen aus Flachprofil ca. 8 cm breit, gerade oder leicht
  gebogen, vorne gerade und leicht gerundet,
  im Beinbereich traversenfrei und für Container bis
  10 HE unterfahrbar
Distanzhalter:  Sicherheits-Abstandshalter zum elektrisch höhenverfahrbaren Hauptschreibtisch
Belastbarkeit:  Dauerhafte Belastbarkeit der Tischplatte mit 1000 N (100 Kg)
Gleiter:  Für Kautschuk-Bodenbelag geeignet, schwarz
Farbe Kunststoff:  Schwarz
Kabelmanagement:  horizontaler Kabelkanal aus pulverbeschichtetem Stahlblech,
  Farbe wie Gestell, abklappbar, feste Platte, für die Aufnahme
  von Steckdosenleisten geeignet, getrennte Führung von Strom-
  und Datenleitungen, mit Kabelschlange oder Kabelschlauch zur
  Führung  der Elektrifizierung zwischen Tisch und bauseitigen
  Steckdosen (Kabelkanal/Wand)
Kabeldurchlass:  Kabeldurchführung links + rechts
Farbe Kabeldurchlass:  Alusilber
PC-Halter:  kein Halter

TÜV geprüft und GS-zertifiziert, Schreibtisch muss der DIN EN 527 1-3,
den Sicherheitsregeln für Büro-Arbeitsplätzen und dem Arbeitschutzgesetzt
entsprechen.

Zu liefern, aufzustellen und anzuschließen in den  Räumen:
1. OG
Räume 1.034,
Menge: 1,000 St

**1.1.2.17 Ansatzplatte zum elektrisch höhenverstellbaren Schreibtisch**
Standardbeschreibung Büromöbelsystem siehe Vorbemerkungen
ZTV Büromöbel - C. Schreibtische
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Abbildung beispielhaft

Ansatzplatte seitlich zur Erweiterung der elektrisch höhenverstellbaren Schreibtische
in den Räumen 1.046 und 1.049, Schreibtische Position 1.1.2.16, Erweiterung an der
linken Stirnseite des Hauptschreibtisches, mit Klemmstüze und Ansatzplatte,
Sicherheitsabstand zum Hauptschreibtisch 2,5 cm

B/T ca.: 104x110x80 cm
Ansatzmaß: 80 cm

Form: Runde Form mit gerader Ansatzseite und gerader Wandseite,
gem. Abbildung

Fuß:  Quadratsäule, 50 mm
Gestellfunktion:  Mechanisch höhenverstellbar mittels Klemmung
  (höhenfeststellbar), Höhenverstellung mind. von
  ca. 65-80 cm
Verkettungsart:  Ansatzplatte links
Platte und Kante:  25 mm, wie Schreibtisch
Farbe Fuß:  Wie Schreibtisch

Zu liefer, aufzustellen und an den Schreibtisch montieren in den Räumen:
1. OG
Räume: 1.046 und 1.049
Menge: 2,000 St

**1.1.2.18 Tresen mit Schreibtisch, Sekretariat Arztzimmer**
Standardbeschreibung Tresen und Schreibtisch siehe Vorbemerkungen
ZTV Büromöbel - C. Schreibtische und D. Tresensystem

1 x Tresenelement gerade, ca. B/H: 180x108 cm (3 SE)
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Beispielhafte Abbildung gerdes Tresenelement
Schreibtisch in nachfolgender Position beschrieben

Verkettung links: Seitenabschluss (Blende),
Verkettung rechts: Seitenabschluss (Blende)
Anbindungsart: mit Tischplatte verschraubt
Position / Größe Deckplatte: innen überstehend 20 cm tief
Deckplatte: 16 mm, Oberfläche weiß gleich wie Schreibtischplatte
Umleimer Deckplatte: gleich wie Schreibtischplatte
Frontausführung: dreiteilig 1SE/1SE/1SE
Blende oben: Oberfläche Weiß gleich wie Schreibtischplatte
Blende Mitte: 1: Dekor Vicenza Eiche / Lindberg Eiche
Blende unten: 1: Dekor Vicenza Eiche / Lindberg Eiche
Abschlussblenden: Oberfläche weiß gleich wie Schreibtischplatte

1x mechanisch höhenverstellbarer Schreibtisch
wie in Position 1.1.2.4  beschrieben, jedoch Größe:

B/T: 180x80cm

Schreibtisch mit dem Tresenelement kraft- und formschlüssig
verbunden und gebrauchsfertig moniert / aufgestellt.

Zu liefern und aufzustellen im Raum:
1. OG
Raum 1.045 Sekretariat Arztzimmer
Menge: 1,000 St

**1.1.2.19 Tresen mit Schreibtisch, Sekretariat**
Standardbeschreibung Tresen und Schreibtisch siehe Vorbemerkungen
ZTV Büromöbel - C. Schreibtische und D. Tresensystem

 1 x Tresenelement U-förmig, ca. B/H: 270 x 108 (3 SE / Blendenhöhen) /
73,5 cm (SE) cm, für 60 cm tiefe Schreibtische, 3 Tresensegmente
90 cm lang, form- und kraftschlüssig verbunden, 2 x ca. 108 cm hoch
(3 SE), 1 x ca. 73,5 cm hoch (2 SE), von Vorn (Seite Tresenelement)
gesehen links 2 x 3 SE (Blendenhöhen), rechts 1 x 2 SE wie Abbildung.
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Beispielhafte Abbildung U-förmiges Tresenelement
Schreibtisch in nachfolgender Position beschrieben

Tresen bestehen aus:

Linkes Element:
L-förmig (2 Schenkel),
Frontseite B/T/H: ca. 90x20x108 cm (3 Blendenhöhen),
Verkettung rechts mit mittigem Element,
Seite links 90 Grad zur Front, Breite ca. 70 cm (60 cm tiefer
Schreibtisch + Konstruktionsbreite Rahmen), T/H: ca. 20x108 cm
(3 Blendenhöhen), Verkettung links: Seitenabschluss (Blende),
Anbindungsart: mit Tischplatte verschraubt
Position / Größe Deckplatte: innen überstehend 20 cm tief
Deckplatte: 16 mm, Oberfläche weiß gleich wie Schreibtischplatte
Umleimer Deckplatte: gleich wie Schreibtischplatte
Frontausführung: dreiteilig 1SE/1SE/1SE
Blende oben: Oberfläche Weiß gleich wie Schreibtischplatte
Blende Mitte: 1: Dekor Vicenza Eiche / Lindberg Eiche
Blende unten: 1: Dekor Vicenza Eiche / Lindberg Eiche
Abschlussblenden: Oberfläche weiß gleich wie Schreibtischplatte

Mittiges Element:
Gerade, Frontseite B/T/H: ca. 90x20x108 cm (3 Blendenhöhen),
Verkettung mit linkem und rechtem Element,
Verkettung rechts oben: Seitenabschluss (Blende) eine Blendenhöhe,
Anbindungsart: mit Tischplatte verschraubt
Position / Größe Deckplatte: innen überstehend 20 cm tief
Deckplatte: 16 mm, Oberfläche weiß gleich wie Schreibtischplatte
Umleimer Deckplatte: gleich wie Schreibtischplatte
Frontausführung: dreiteilig 1SE/1SE/1SE
Blende oben: Oberfläche Weiß gleich wie Schreibtischplatte
Blende Mitte: 1: Dekor Vicenza Eiche / Lindberg Eiche
Blende unten: 1: Dekor Vicenza Eiche / Lindberg Eiche
Abschlussblenden: Oberfläche weiß gleich wie Schreibtischplatte

Rechtes Element:
L-förmig (2 Schenkel),
Frontseite B/T/H: ca. 90x20x73,5 cm (2 Blendenhöhen),
Verkettung links mit mittigem Element,
Seite rechts 90 Grad zur Front, Breite ca. 70 cm (60 cm tiefer

Schreibtisch + Konstruktionsbreite Rahmen), T/H: ca. 20x73,5 cm
(2 Blendenhöhen), Verkettung rechts: Seitenabschluss (Blende),
Anbindungsart: mit Tischplatte verschraubt
Deckplatte: 16 mm, Oberfläche weiß gleich wie Schreibtischplatte
Umleimer Deckplatte: gleich wie Schreibtischplatte
Frontausführung: zweiteilig 1SE/1SE
Blende oben: 1: Dekor Vicenza Eiche / Lindberg Eiche
Blende unten: 1: Dekor Vicenza Eiche / Lindberg Eiche
Abschlussblenden: Oberfläche weiß gleich wie Schreibtischplatte

Einschließlich Ablagetische 60 cm tief, passend und bündig in
U-Form des Tresens montiert, Ablagetische gem. Beschreibung
Schreibtischen Position 1.1.2.4

Schreibtisch mit dem Tresenelement kraft- und formschlüssig
verbunden und gebrauchsfertig montiert / aufgestellt.

Tresenelemente und Schreibtische / Ablagetische aufeinander
abgestimmt. Breite des Tresenelementes zwischen 68 und 75 cm,
Länge Tresenelements zwischen 270 und 290 cm.

Zu liefern und aufzustellen im Raum:
1. OG
Raum 1.048a Sekretariat
Menge: 1,000 St

**1.1.2.20 Tisch 120/80, mechanisch höhenverstellbar**
mechanisch höhenverstellbar Tisch zum Zusammenlegen der Wäsche
B/T: ca. 120x80 cm

Tischplatte:
Plattenstärke:  ca. 25mm
Platte:  melaminharzbeschichtet, mit fugenlose Laserkante,
  Weiß gebrochen nach Bemusterung
Umleimer Platte:  passend zur Oberfläche

Gestell:  mechanisch höhenverstellbar mittels Klemmung
  (höhenfeststellbar), Höhenverstellung mind. von ca. 65-80 cm
Füße / Beine:  Vierkantrohr ca. 30 x 30 mm aus Stahl, pulverbeschichtet
  Weiß nach Bemusterung
Gleiter:  Kunststoff für Fliesenbelag geeignet

Zu liefern und aufzustellen in den Räumen:
UG
Räume: -1.013,
Menge: 1,000 St

**1.1.2.21 Stahlrohr-Vierfußtisch, klappbar, 70 x 120 cm**
Stahlrohr-Klapptisch
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Abbildung nur beispielhaft

Gestell:
Rundstahlrohrgestell ca. Ø 35 x 2 mm mit durchgängigem Längszargenprofil ca. 35 x 35 mm, Gestellbügel stirnseitig auf Gehrung 45°
geschweißt  (kein T-Fußgestell) Gestelloberfläche Verchromung
ca. 25 µm, Rohgestell entfettet und vernickelt, o. glw., hohe Stabilität
durch selbsttragenden Konstruktionsrahmen mit Multifunktionsschiene
o. ä., mit stabilen, verstärkten Stapelklotz o. glw.

Gleitertyp: Gleiter schwarz höhenverstellbar, Ø 30 mm, geeignet für
Kugelgarn Bodenbelag

Klappmechanismus: Tischfußarretierung über Schwertsegment aus
Stahl (an Fußbügel angeschweißt), doppelt gelagerte Drückerplatte
in ca. 12 mm Gleitbolzen in wartungsfreier Ausführung o. glw. Konstruktion  , Gestelle ermöglichen geringe Stapelhöhe.

Tischplatte:
E1-Gütespanplatte mit beidseitiger HPL-Beschichtung gebrochenes
Weiß nach Wahl AG, ca. 20 mm stark, ABS-Umleimer 2 mm stark,
Farbe wie Tischplatte, Kante leicht gerundet.

Abmessungen ca.:
Breite: 70 cm
Länge: 120 cm
Höhe: 74 cm

Beispielsweise: Hiller, System 24, Ausführung 501, o. glw.

angebotenes Fabrikat / Modell: '....................................................'

Zu liefern, aufzustellen und anzuschließen in den  Räumen:
1. OG
Räume: 4 Stück Raum 1.050, 20 Stück Raum 1.055 Besprechung Lehrerzimmer
Menge: 24,000 St

**1.1.2.22 Sortiertisch 120/70**
Sortiertisch mit Vierfußgestell
B/T/H: ca. 120x70x74 cm

Tischplatte:
Plattenstärke:  ca. 25mm
Platte:  melaminharzbeschichtet, mit fugenlose Laserkante, o. glw.
  Weiß gebrochen nach Bemusterung
Umleimer Platte:  passend zur Oberfläche

Gestell:
Füße / Beine:  Vierkantrohr ca. 30 x 30 mm aus Stahl, pulverbeschichtet
  Vierfuß- oder T-Gestell
  Weiß nach Bemusterung
Gleiter:  Kunststoff PA für Kautschuk-Bodenbelag geeignet

Zu liefern und aufzustellen in den Räumen:
1. OG
Räume: 2 Stück Raum 1.027,
Menge: 2,000 St

**1.1.2.23 Tisch für Drucker 70/70**
Tisch mit Vierfußgestell
B/T/H: ca. 70x70x74 cm

Tischplatte:
Plattenstärke:  ca. 25mm
Platte:  melaminharzbeschichtet, mit fugenlose Laserkante,
  Weiß gebrochen nach Bemusterung
Umleimer Platte:  passend zur Oberfläche

Gestell:
Füße / Beine:  Vierkantrohr ca. 30 x 30 mm aus Stahl, pulverbeschichtet
  Weiß nach Bemusterung
Gleiter:  Kunststoff PA für Kautschuk-Bodenbelag geeignet

Zu liefern und aufzustellen im Raum:
2. OG
Raum 2.042 Informatikraum
Menge: 1,000 St

**1.1.2.24 Klapptisch auf Rollen 140/70 cm**
Klapptisch auf Rollen
B/T/H: ca. 140x70x74 cm
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Abbildung beispielhaft

Tischplatte:
Plattenstärke:  ca. 25mm
Platte:  melaminharzbeschichtet, mit fugenlose Laserkante, o. ä.
  Weiß gebrochen nach Bemusterung
Umleimer Platte:  passend zur Oberfläche

Gestell:  T-Fuß Gestell, Klappsystem mit Verriegelungs- / Entriegelungssystem
  fahrbares Gestell auf Rollen
Füße / Beine:  Vierkantrohr aus Stahl, pulverbeschichtet, Weiß nach Bemusterung

Rollen:  Vier Lenkrollen, mind. zwei Rollen feststellbar, Rollen für
  Tischauflast von mind. 80 Kg ausgelegt, Rollen für Kautschuk-
  Bodenbelag geeignet

Zu liefern und aufzustellen im Raum:
2. OG
Raum 2.042 Informatikraum
Menge: 1,000 St

**1.1.2.25 Besprechungstisch oval, 240 x 120 cm**
Besprechungstisch vom gleichen Hersteller wie Schreibtische

Ovale Form L/B/H: ca. 240 x 120 x 74 cm
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Tischplatte:
Plattenstärke:  25mm
Platte:  melaminharzbeschichtet, mit fugenlose Laserkante,
  Dekor gebrochenes Weiß wie Schreibtische nach Bemusterung
  Lichtechtheit mind. Stufe 6 nach Wollskala

Umleimer Platte:  Fugenlose Laserkante, Farbe wie Platte

Gestell:  T-Fuß-Einzelsäulengestell mit Aufnahmerahmen fest verschraubt,
  quadratische Säulen, Säulen und Kufen verchromt oder Alusilber

Gleiter:  Kunststoffgleiter für Kautschuk
  Bodenbelag geeignet.

Zu liefern und aufzustellen im Raum:
EG
Raum: 0.042 Mitarbeiter SVE
Menge: 1,000 St

**1.1.2.26 Besprechungstisch, rund D 80 cm**
Besprechungstisch vom gleichen Hersteller wie Schreibtische,
Rundsäule mit Teller.

D/H: ca. 80x74 cm

Tischplatte:
Plattenstärke:  25mm
Platte:  melaminharzbeschichtet, mit fugenlose Laserkante,
  Dekor gebrochenes Weiß wie Schreibtische nach Bemusterung
  Lichtechtheit mind. Stufe 6 nach Wollskala

Umleimer Platte:  Fugenlose Laserkante, Farbe wie Platte

Gestell:  Säule Rundrohr, Durchmesser ca. 90 mm, starr mit rundem
  Tellerfuß verbunden, Tellerfußausführung als verschraubtes
  Stahlgestell, bestehend aus einer Gewichtsplatte, 10mm Stahlblech
  inkl. Nivelliergleitern, mit einem darüber liegenden Abdeckblech, oder
  gleichwertige Konstruktion, Größe des Tellerfußes zur Tischplatte so
  abgestimmt, dass eine Kippgefahr ausgeschlossen wird

Säule und Tellerfuß:  Verchromt oder Alusilber

Gleiter:  Kunststoffgleiter für Kautschuk
  Bodenbelag geeignet.

Zu liefern und aufzustellen in den Räumen:
1. OG
Räume: 1.034, 1.057, 1.058,
Menge: 3,000 St

**1.1.2.27 Pflege-Caddy für Bäder**
Pflegewagen (Bad-Trolley) auf 4 Rollen für die Bäder im
Pflegebereich, verchromtes Stahlrohrgestell, 4 Schubläden,
Korpus recycelbares transparentes Polymethylmethacrylat
(PMMA), in mind. 2 verschiedene Farben erhältlich.
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Abbildungen beispielhaft

Maße:
Breite: ca. 50 cm
Tiefe: ca. 50 cm
Höhe inkl. Rollen: ca. 78 cm
Gewicht: ca. 18,2 kg
Rollen grau, Höhe ca. 80 mm

Zu liefern und aufzustellen je einmal in den Pflegebereichen:
EG
Räume: 0.023, 0.026
1. OG
Räume: 1.023, 1.026
2. OG
Räume: 2.023, 2026
Menge: 6,000 St

**1.1.2.28 Besprechungstisch, rund D 100 cm**
Besprechungstisch vom gleichen Hersteller wie Schreibtische,
Rundsäule mit Teller.

Besprechungstisch wie in Position 1.1.2.27 beschrieben, jedoch Größe:

D/H: ca. 100x74 cm

Zu liefern und aufzustellen in den Räumen:
1. OG
Räume: 1.060 Elternsprechzimmer,
Menge: 1,000 St

**1.1.2.29 Besprechungstisch, rund D 120 cm**
Besprechungstisch vom gleichen Hersteller wie Schreibtische,
Rundsäule mit Teller.

Besprechungstisch wie in Position 1.1.2.27 beschrieben, jedoch Größe:

D/H: ca. 120x74 cm

Zu liefern und aufzustellen in den Räumen:
1. OG
Räume: 1.046, 1.049,
Menge: 2,000 St

**1.1.2.30 Bistrotisch rund D 100 cm**
Rundsäule mit Teller.

D/H: ca. 100x74 cm

Tischplatte:
Plattenstärke:  30 mm
Platte:  melaminharzbeschichtet, mit fugenlose Laserkante,
  Dekor weiß nach Bemusterung,

Umleimer Platte:  Fugenlose Laserkante, Farbe wie Platte

Gestell:  Säule Rundrohr, starr mit rundem Tellerfuß verbunden,
  Tellerfußausführung als verschraubtes Stahlgestell, Größe
  des Tellerfußes zur Tischplatte so abgestimmt, dass eine
  Kippgefahr ausgeschlossen wird

Säule:  Verchromt

Tellerfuß:  Guss-Sockel, beschichtet in anthrazit-metallic DB 703

Gleiter:  Kunststoffgleiter für Kautschuk
  Bodenbelag geeignet.

Angebotener Hersteller: '....................................................'

Angebotene Serie: '....................................................'

Zu liefern und aufzustellen im Raum:
1. OG
Raum: 2  Stück 1.032 Teeküche Verwaltung (Flur),
Menge: 2,000 St

*Hinweis: Hinweis Rollcontainer*
Zweidrittel der Rollcontainer erhalten eine Standardhöheinteilung
1/2/3/3 HE, ein Drittel erhält die Teilung 1/2/6 HE.

Die Aufteilung auf die Räume wird durch die Einrichtung
vorgenommen.

Zu liefern und aufzustellen in den Räumen:
UG
Raum -1.009 Serverraum, -1.015 Lehrmittelraum, -1.029
EG
Räume: 0.001, 0.028, 0.048, 0.041, 0.042, 0.055
1. OG
Räume: 1.034, 1.044, 2 Stück 1.045, 1.046, 1,.049, 2 Stück 1.048a,
1.057, 2 Stück 1.058, 2 Stück 1.060, 1.065, 2 Stück 1.066, 1.067
2. OG
Räume: 2.056, 2.057, 2.058

**1.1.2.31 Rollcontainer, Höhenteilung 1/2/3/3**
Standardbeschreibung Rollcontainer siehe Vorbemerkungen ZTV
Objektausstattung und Büromöbel - B. Arbeitsplatz-Container.
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Arbeitsplatz-Container (Rollcontainer) unter dem Schreibtisch
einsetzbar. Container mit einer Auszugssperre, sowie einem
Zentralverschluss auszustatten. Unterstell-Container Höhenraster
mit 9 Höheneinheiten (HE). Container in Korpusbauweise. Korpus
aus Holzwerkstoffplatten mit melaminharzbeschichteter Oberfläche. Oberfläche Korpus und Fronten gebrochen weiß, wie
Schreibtisch-Arbeitsplatte, Fronten aufschlagend, Bügelgriff in
Edelstahl, matt gebürstet, Querschnitt rund ca. 5 bis 8 mm, mit
runder 90 Grad Abkantung.

Unterstell-Container 9 HE,
Breite: ca. 410 mm
Tiefen: ca. 600
Standardeinteilung: 1/2/3/3
Auf Rollen mit ca. 70 mm Durchmesser,
verdeckt, für Naturkautschukboden
Menge: 20,000 St

**1.1.2.32 Rollcontainer, Höhenteilung 1/2/6**
Standardbeschreibung Rollcontainer siehe Vorbemerkungen ZTV
Objektausstattung und Büromöbel - B. Arbeitsplatz-Container.
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Arbeitsplatz-Container (Rollcontainer) wie in vorheriger
Position beschrieben, jedoch Höhenteilung 1/2/6 HE
Menge: 9,000 St

**1.1.2.33 Anstellcontainer 80 cm tief**
Standardbeschreibung Rollcontainer siehe Vorbemerkungen ZTV
Objektausstattung und Büromöbel - B. Arbeitsplatz-Container.

Anstellcontainer 13 HE, passend zum Schreibtisch Position 1.1.2.5

Anstellcontainer neben dem Schreibtisch einsetzbar. Container mit
Schubladen und Vollauszug, Einzug mit Dämpfung, mit einer Auszugssperre, sowie einem Zentralverschluss auszustatten. Anstellcontainer
Höhenraster mit 13 Höheneinheiten (HE). Container in Korpusbauweise.
Korpus aus Holzwerkstoffplatten mit melaminharzbeschichteter Oberfläche. Oberfläche Korpus und Fronten gebrochen weiß, wie Schreibtisch-
Arbeitsplatte, Fronten aufschlagend, Bügelgriff in Edelstahl, matt gebürstet,
Querschnitt rund ca. 5 bis 8 mm, mit runder 90 Grad Abkantung.

Anstell-Container 13 HE,
Höheneinteilung: 1/6/6
Breite: ca. 425 mm
Tiefen: ca. 800
Unterbau: Verstellgleiter aufgeschraubt 45mm
für Naturkautschukboden geeignet

Zu liefern und aufzustellen im Raum:
EG
Raum: 0.055 Annahme Büro
Menge: 1,000 St

**1.1.2.34 Anstellcontainer 80 cm tief**
Standardbeschreibung Rollcontainer siehe Vorbemerkungen ZTV
Objektausstattung und Büromöbel - B. Arbeitsplatz-Container.

Anstellcontainer 13 HE, passend zum Schreibtisch Position 1.1.2.14

Anstellcontainer neben elektrisch höhenverstellbarem Schreibtisch, mit
Sicherheitsabstandshalter. Container mit Schubladen und Vollauszug,
Einzug mit Dämpfung, mit einer Auszugssperre, sowie einem Zentralverschluss auszustatten. Anstellcontainer Höhenraster mit 13 Höheneinheiten (HE). Container in Korpusbauweise. Korpus aus Holzwerkstoffplatten mit melaminharzbeschichteter Oberfläche. Oberfläche Korpus
und Fronten gebrochen weiß, wie Schreibtisch-Arbeitsplatte, Fronten
aufschlagend, Bügelgriff in Edelstahl, matt gebürstet, Querschnitt rund
ca. 5 bis 8 mm, mit runder 90 Grad Abkantung.

Anstell-Container 13 HE,
Höheneinteilung: 1/3/3/6
Breite: ca. 425 mm
Tiefen: ca. 800
Unterbau: Verstellgleiter aufgeschraubt 45mm
für Naturkautschukboden geeignet

Zu liefern und aufzustellen im Raum:
1. OG
Raum: 1.034
Menge: 1,000 St

**1.1.2.35 Bürodrehstuhl ohne Armlehnen**
Bürodrehstuhl mit GS – Prüfzeichen und gemäß
DIN EN 1335. Sitzfläche gepolstert, Netzrücken und
gerade Rückenform. Polster aus FCKW- und
CKW- freien Schaumstoffen.

Ausstattung
ohne Armlehnen
Fußkreuz Kunststoff schwarz
Rückenlehne Netz
Sitz gepolstert
Sitztiefenverstellung
Stufenlose Sitzhöhenverstellung
5-Armiges Fußkreuz und Gasfeder
Weiche Doppellaufrollen für Kautschukböden geeignet
Lordosenunterstützung

Abmessungen
Sitzhöhe:  mind. 460-505 mm
Sitzbreite:  ca. 480 bis 500 mm
Sitztiefe:  mind. 430 - 470 mm
Rückenlehnenhöhe ab Sitz: ca. 520 mm

Der Bezug der Sitzfläche in Stoff, Farbe schwarz.
Netzrücken ebenfalls schwarz.

Zu liefern und aufzustellen in den Räumen:
UG
Raum: -1.009 Serverraum, -1.015 Lehrmittelraum, -1.029, -1.028 Gipsraum
EG
Räume: 0.001, 0.028, 0.048, 0.041, 0.042, 0.055
1. OG
Räume: 1.044, 6 Stück Raum 1.054b Lehrerzimmer, 1.064, 1.065,
2 Stück 1.066, 1.067
2. OG
Räume: 2.056, 2.057, 2.058
Menge: 25,000 St

**1.1.2.36 Bürodrehstuhl mit Balance-Mechanik und Armlehnen**
Bürodrehstuhl mit GS – Prüfzeichen, TÜV-Zertifiziert und gemäß
DIN EN 1335. Sitzfläche gepolstert, Netzrücken und gerade Rückenform
Polster aus FCKW- und CKW- freien Schaumstoffen. Bürodrehstuhl
mit Synchronmechanik.

Ausstattung
5-Armiges Fußkreuz Kunststoff schwarz
Rückenlehne Netz
Sitz gepolstert
Rückenlehne höhenverstellbar um ca. 60 mm
Ergonomischer Muldensitz
Sitztiefenverstellung und -dämpfung
Synchronmechanik mit Fixierung
Stufenlose Sitzhöhenverstellung inklusive Sitztiefendämpfung
Kratz- und UV-beständige Kunststoff-Außenschale
Rückenlehnenhöhe in mind. 4 Positionen einstellbar
Sitzöffnungswinkel der Rückenlehne in 5 Positionen arretierbar
5-Armiges Fußkreuz und Gasfeder
Weiche Doppellaufrollen D 65 mm
Bezugstoffe nicht verklebt
Armlehnen mit Höhen- und Tiefeneinstellung
Lordosenstütze ca. 120 mm höhenverstellbar

Abmessungen
Sitzhöhe:  mind. 460-505 mm
Sitzbreite:  ca. 480 bis 500 mm
Sitztiefe:  ca. 430 - 490 mm
Rückenlehnenhöhe ab Sitz: ca. 620 - 780 mm

Der Bezug der Sitzfläche in Stoff, Farbe schwarz.
Netzrücken ebenfalls schwarz.

Angebotener Hersteller: '....................................................'

Angebotenes Produkt: '....................................................'

Zu liefern und aufzustellen in den Räumen:
1. OG
Räume: 1.034, 2 Stück 1.045, 1.046, 1.049, 2 Stück 1.048a, 1.057, 2 Stück 1.058,
2 Stück 1.060
Menge: 12,000 St

**1.1.2.37 Besprechungsstuhl Vierfuß, stapelbar**
Sitzschalenstuhl, GS-Zertifiziert, stapelbar, Holzschale Buche, seitlich
mit sichtbarer Mehrschicht-Holzkante, Sitz gepolstert.
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Abbildung beispielhaft für Gestell und Schalenform

Gestell:
Vierfußgestell, Stahlrohr

Gestelloberfläche:
Chrom, Extrastarke Verchromung als Glanzverchromung ca. 20 - 25 µm.
Gestell vor Verchromung mit entsprechenden Reinigungs-, Entfettungs-
und Spülvorgängen behandelt und mehrstufig vernickelt.

Gleiter:
Kunststoffgleiter: Fußbodengleiter aus abriebfestem Kunststoff,
für universellen Einsatz auf beliebigem Untergrund, insbesondre
für Kugelgarn und Kautschukböden.

Sitzschale:
ca. 10mm stark, 9-fach verleimt, hochdruckverpresste Buchenschichtholzschalen, beidseitig A-Qualität, hochflexibel bei großer
Festigkeit. Rücken nach ergonomischen Erkenntnissen geformt
und unterstützt aktiv den Lordosebereich des Benutzers.
Befestigung mit dem Gestell 4fach über hochelastische Dämpfungselemente mittels selbstsichernder Schrauben in Spezialhülsen, oder
glw. Konstruktion, Verleimungsqualität güteüberwacht.

Holzoberfläche: Buche gebeizt Eiche hell

Sitz:
Sitzpolsterdoppel, Bezug glatter Stoff, Gewicht: mind. 360 g/lfm,
Flammschutz DIN 4102-1 B1, Scheuerbeständigkeit (Martindale):
DIN EN ISO 12947/2 mind. 70.000 Touren, Lichtechtheit: UNI EN
ISO 105-B02, mind. 6, abwaschbar bis 60 °C, Farbe Schwarz

Ergonomisch geformte Schale in gerader Form und gerader
Rückenoberkante.

Sicherheits- und Belastungstest:
Sicherheitsprüfung in Anlehnung an DIN 68 878, Teil 1, Ausg.
01.1987. Anforderungen bei der dynamischen Kipp-Fall-Prüfung
durch eine höhere Belastungszahl (insgesamt 80.000 Zyklen)
auf Stühle für den Objektbereich ausgelegt.

Fertigung und Qualitätsstandard: DIN EN ISO 9001; 2008 (oder neuer)

Maße:
Stapelmaß mind. 8 Stühle stapelbar
Gesamtbreite: ca. 48,5 cm
Gesamttiefe: ca. 55 cm,
Gesamthöhe: ca. 86 cm
Sitzhöhe ca. 45 cm
Gewicht:  ca. 5,5 kg

Angebotener Hersteller: '....................................................'

Angebotene Serie / Produkt: '....................................................'

Zu liefern und aufzustellen in den Räumen:
EG
Räume: 6 Stück 0.042
1. OG
Räume: 4 Stück 1.034, 2 Stück 1.044, 4 Stück 1.046, 4 Stück 1.049,
10 Stück 1.050, 40 Stück 1.055 Besprechung Leherzimmer,
4 Stück 1.057, 4 Stück 1.058, 5 Stück 1.059,
Menge: 83,000 St

**1.1.2.38 Stehhocker**
Sitzschalenhocker, GS-Zertifiziert, stapelbar, Holzschale Buche, seitlich
mit sichtbarer Mehrschicht-Holzkante, aus gleicher Serie wie Besprechungsstuhl vorherige Postition, ohne Polster.
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Abbildung beispielhaft für Gestell und Schalenform

Gestell:
Bar Vierfußgestell, Stahlrohr, 3-Seitiges durchgehehendes Querrohr
als Fußstütze

Gestelloberfläche:
Chrom, Extrastarke Verchromung als Glanzverchromung ca. 20 - 25 µm.
Gestell vor Verchromung mit entsprechenden Reinigungs-, Entfettungs-
und Spülvorgängen behandelt und mehrstufig vernickelt.

Gleiter:
Kunststoffgleiter: Fußbodengleiter aus abriebfestem Kunststoff,
für universellen Einsatz auf beliebigem Untergrund, insbesondre
für Kautschukböden.

Sitzschale:
ca. 10mm stark, 9-fach verleimt, hochdruckverpresste Buchenschichtholzschalen, beidseitig A-Qualität, hochflexibel bei großer
Festigkeit. Rücken nach ergonomischen Erkenntnissen geformt
und unterstützt aktiv den Lordosebereich des Benutzers.
Befestigung mit dem Gestell 4fach über hochelastische Dämpfungselemente mittels selbstsichernder Schrauben in Spezialhülsen, oder
glw. Konstruktion, Verleimungsqualität güteüberwacht.

Holzoberfläche: Buche gebeizt Eiche hell

Ergonomisch geformte Schale in gerader Form und gerader
Rückenoberkante.

Sicherheits- und Belastungstest:
Sicherheitsprüfung in Anlehnung an DIN 68 878, Teil 1, Ausg.
01.1987. Anforderungen bei der dynamischen Kipp-Fall-Prüfung
durch eine höhere Belastungszahl (insgesamt 80.000 Zyklen)
auf Stühle für den Objektbereich ausgelegt.

Fertigung und Qualitätsstandard: DIN EN ISO 9001; 2008 (oder neuer)

Maße:
Stapelmaß mind. 5 Stühle stapelbar
Gesamtbreite: ca. 49 cm
Gesamttiefe: ca. 50 cm,
Gesamthöhe: ca. 110 cm
Sitzhöhe ca. 78 cm
Gewicht:  ca. 7 kg

Angebotener Hersteller: '....................................................'

Angebotene Serie / Produkt: '....................................................'

Zu liefern, aufzustellen und anzuschließen in den  Räumen:
EG
Räume: 4 Stück Raum 0.051
1. OG
Räume: 8 Stück Raum 1.032, 10 Stück Raum 1.054a
2. OG
Räume: 6 Stück Raum 2.050
Menge: 28,000 St

**1.1.2.39 Stuhl Teeküche Verwaltung**
Sitzschalenstuhl, GS-Zertifiziert, stapelbar, Holzschale Buche, seitlich
mit sichtbarer Mehrschicht-Holzkante, ohne Polster.

Wie in Position1.1.2.37 beschrieben, jedoch ohne Sitzpolster

Zu liefern und aufzustellen in den Räumen:
1.OG
Räume: 8 Stück 1.032 Teeküche Verwaltung (Flur)
Menge: 8,000 St

**1.1.2.40 Schrank, Höhe ca. 200 cm, 100 cm lang, ca. 60 cm tief**
Standardbeschreibung siehe Vorbemerkungen ZTV
Objektausstattung und Büromöbel - A. Kastenmöbel

Schrank als Wäschelager (Reinwäsche) in Korpusbauweise mit 2 Flügel.
Oberfläche Korpus und Türfronten HPL Dekor, gebrochenes Weiß
nach Bemusterung durch AN. Alle Kanten geschlossen, Kunststoffkanten aus PVC-freiem Kunststoff (ABS oder PP), 4 höhenverstellbare
Fachböden gem. Standardbeschreibung.

Scharnier: 110°, gedämpft
Fachboden: Stahl - Schwarz, Grau oder Weiß
Fachboden Anzahl: 4
Griffart: Bügelgriff, Metall, nach Bemusterung
Grifffarbe: Chrom-matt
keine Schließung
Kippsichere Wandbefestigung nach Wahl AN

Höhe mit Sockel: ca. 195 bis 205 cm
Sockelhöhe: ca. 70 mm, weiß
Länge: 100 cm
Tiefe: 60 bis 63 cm

Zu liefern, aufzustellen, auszurichten und unereinander
zu verbinden  in den Räumen:
UG
Raum: -1.013
Menge: 4,000 St

**1.1.2.41 Regal, Höhe ca. 200 cm, 100 cm lang, ca. 60 cm tief**
Standardbeschreibung siehe Vorbemerkungen ZTV
Objektausstattung und Büromöbel - A. Kastenmöbel

Offenes Regal als Wäschelager (Wäsche unrein) in Korpusbauweise.
Oberfläche Korpus HPL Dekor, gebrochenes Weiß nach Bemusterung
durch AN. Alle Kanten geschlossen, Kunststoffkanten aus PVC-freiem
Kunststoff (ABS oder PP), 4 höhenverstellbare Fachboden gem. Standardbeschreibung. Kippsichere Wandbefestigung nach Wahl AN

Fachboden: Stahl - Schwarz, Grau oder Weiß
Fachboden Anzahl: 4

Höhe mit Sockel: ca. 195 bis 205 cm
Sockelhöhe: ca. 70 mm, weiß
Länge: 100 cm
Tiefe: 58 bis 61 cm

Zu liefern, aufzustellen, auszurichten und untereinander
zu verbinden  in den Räumen:
UG
Raum: -1.014
Menge: 2,000 St

**1.1.2.42 Aktenschrank, 6 OH, 100 cm lang, ca. 60 cm tief, abschließbar**
Standardbeschreibung Aktenschrank siehe Vorbemerkungen ZTV
Objektausstattung und Büromöbel - A. Kastenmöbel

Büroschrank als Systembüromöbel in Korpusbauweise mit 2 Flügel.
Oberfläche Korpus und Türfronten HPL Dekor, gebrochenes Weiß
nach Bemusterung durch AN. Alle Kanten geschlossen, Kunststoffkanten aus PVC-freiem Kunststoff (ABS oder PP), 5 höhenverstellbare
Fachböden gem. Standardbeschreibung, abschließbar über 3-Punkt-
verschluß, kippsichere Wandbefestigung nach Wahl AN.

Scharnier: mind. 110°
Fachboden Anzahl: 5
Griffart: Bügelgriff, Edelstahl, nach Bemusterung

Höhe mit Sockel: ca. 225 bis 235 cm
6 OH und Sockel
Sockelhöhe: ca. 70 mm, weiß
Länge: 100 cm
Tiefe: 60 bis 63 cm

Zu liefern, aufzustellen, auszurichten und gem. Werkpläne
untereinander zu verbinden in den Räumen:
UG
Raum: 3 Stück Raum -1.023
EG
Räume: 0.028
Menge: 4,000 St

**1.1.2.43 Aktenschrank, 6 OH, 80 cm lang, ca. 60 cm tief, abschließbar**
Standardbeschreibung Aktenschrank siehe Vorbemerkungen ZTV
Objektausstattung und Büromöbel - A. Kastenmöbel

Büroschrank als Systembüromöbel in Korpusbauweise mit 2 Flügel.
Oberfläche Korpus und Türfronten HPL Dekor, gebrochenes Weiß
nach Bemusterung durch AN. Alle Kanten geschlossen, Kunststoffkanten aus PVC-freiem Kunststoff (ABS oder PP), 5 höhenverstellbare
Fachböden gem. Standardbeschreibung, abschließbar über 3-Punkt-
verschluß, kippsichere Wandbefestigung nach Wahl AN.

Scharnier: mind. 110°
Fachboden Anzahl: 5
Griffart: Bügelgriff, Edelstahl, nach Bemusterung

Höhe mit Sockel: ca. 225 bis 235 cm
6 OH und Sockel
Sockelhöhe: ca. 70 mm, weiß
Länge: 80 cm
Tiefe: 60 bis 63 cm

UG
Raum: -1.023
Menge: 1,000 St

**1.1.2.44 Aktenschrank, 6 OH, 80 cm lang, ca. 40 cm tief, abschließbar**
Standardbeschreibung Aktenschrank siehe Vorbemerkungen ZTV
Objektausstattung und Büromöbel - A. Kastenmöbel

Büroschrank als Systembüromöbel in Korpusbauweise mit 2 Flügel.
Oberfläche Korpus und Türfronten HPL Dekor, gebrochenes Weiß
nach Bemusterung durch AN. Alle Kanten geschlossen, Kunststoffkanten aus PVC-freiem Kunststoff (ABS oder PP), 5 höhenverstellbare
Fachböden gem. Standardbeschreibung, abschließbar über 3-Punkt-
verschluß, kippsichere Wandbefestigung nach Wahl AN.

Scharnier: mind. 110°
Fachboden Anzahl: 5
Griffart: Bügelgriff, Edelstahl, nach Bemusterung
Höhe mit Sockel: ca. 225 bis 235 cm
6 OH und Sockel
Sockelhöhe: ca. 70 mm, weiß
Länge: 80 cm
Tiefe: 40 bis 45 cm

Zu liefern, aufzustellen, auszurichten und gem. Werkpläne
untereinander zu verbinden in den Räumen:
1. OG
Räume: 4 Stück 1.058, 1.067
Menge: 5,000 St

**1.1.2.45 Aktenschrank, 6 OH, 100 cm lang, ca. 40 cm tief, abschließbar**
Standardbeschreibung Aktenschrank siehe Vorbemerkungen ZTV
Objektausstattung und Büromöbel - A. Kastenmöbel

Büroschrank als Systembüromöbel in Korpusbauweise mit 2 Flügel.
Oberfläche Korpus und Türfronten HPL Dekor, gebrochenes Weiß
nach Bemusterung durch AN. Alle Kanten geschlossen, Kunststoffkanten aus PVC-freiem Kunststoff (ABS oder PP), 5 höhenverstellbare
Fachböden gem. Standardbeschreibung, abschließbar über 3-Punkt-
verschluß, kippsichere Wandbefestigung nach Wahl AN.

Scharnier: mind. 110°
Fachboden Anzahl: 5
Griffart: Bügelgriff, Edelstahl, nach Bemusterung
Höhe mit Sockel: ca. 225 bis 235 cm
6 OH und Sockel
Sockelhöhe: ca. 70 mm, weiß
Länge: 100 cm
Tiefe: 40 bis 45 cm

Zu liefern, aufzustellen, auszurichten und gem. Werkpläne
untereinander zu verbinden in den Räumen:
1. OG
Räume: 3 Stück Raum 1.034, 2 Stück Raum 1.057, 1.059, 2 Stück 1.064
Menge: 8,000 St

**1.1.2.46 Schrankkombination aus 2 Postfächerschränken, Aktenschrank mit Hängeregister und Regal, 40 cm tief, Schränke abschließbar**
Standardbeschreibung Aktenschrank siehe Vorbemerkungen ZTV
Objektausstattung und Büromöbel - A. Kastenmöbel

Büroschrankkombination als Systembüromöbel in Korpusbauweise
bestehend aus 2 x Postfachschränke, ofenes Regal und ein Aktenschrank mit Hängeregiserauszügen. Oberfläche Korpus und Türfronten
HPL Dekor, gebrochenes Weiß nach Bemusterung durch AN. Alle
Kanten geschlossen, Kunststoffkanten aus PVC-freiem Kunststoff
(ABS oder PP), Schränke abschließbar über 3-Punktverschluß, kippsichere Wandbefestigung nach Wahl AN.

Alle Elemente gleicher Sockel, gleiche Sockelhöhe, gleiche Schranktiefe
und gleiche Höhe Oberkante. Schränke gleichschließend.
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Schrankkombination von links nach rechts bestehend aus:

2 Stück Aktenschrank mit mittigen Postfächern
6 OH, 100 cm lang, ca. 40 bis 45 cm tief, mittig pro Schrank 12 Postfächer

Unten:
Schrankkorpus mit 2 Flügel, 2 höhenverstellbare Fachböden gem.
Standardbeschreibung, abschließbar, Höhe ca. 110 cm

Mitte:
Offener Regalkorpus mit 3 Reihen Fächer für Postablage, 4 Ablagefächer übereinander, insgesamt 12 Ablagen pro Schrank (Gesamtanzahl Schankkombination 24 Ablagen), lichte Ablagefachhöhe
mind. 8 cm

Oben:
Schrankkorpus mit 2 Flügel, ein höhenverstellbarer Fachboden gem.
Standardbeschreibung, abschließbar, Höhe ca. 70 cm

Schrankdrehtüren Scharnier: mind. 110°
Griffart: Bügelgriff, Edelstahl nach Bemusterung
Sockelhöhe: ca. 70 mm, weiß
Länge: 100 cm
Tiefe: 40 bis 45 cm

1 x Regalschrank
6 OH, Länge 40 cm, ca. 40 cm tief, mit Schrank in der Front
abschließend, 5 höhenverstellbare Fachboden gem. Standardbeschreibung

1 x Aktenschrank mit Hängeregister
als System-Kombibüromöbel, Kombibüromöbel in Korpusbauweise
mit 2-flg. Drehtüren, unten 3 x Schübe mit Hängeregister hinter
Drehtüren, oben 2 x Fachboden höhenverstellbar, je Registerauszug
ein Hängerahmen für 2 Bahnen DIN A4 Hängemappen, einteilig zum
Einhängen in Vollauszüge, aus Stahl, pulverbeschichtet, mit Führungsabdeckung und  Sperrclip, o. ä Konstruktion, abschließbar über 3-Punkt-
verschluß, kippsichere Wandbefestigung nach Wahl AN.

Gesamthöhe 6 OH, Länge 100 cm, Tiefe 40 bis 45 cm

Zu liefern, aufzustellen, auszurichten und gem. Werkpläne
untereinander zu verbinden in den Räumen:
1. OG
Räume: 1.048a
Menge: 1,000 St

**1.1.2.47 Sideboard, 3 OH, 100 cm lang, ca. 40 cm tief, abschließbar**
Standardbeschreibung Sideboards siehe Vorbemerkungen
ZTV Büromöbel - A. Kastenmöbel.

Sideboard als Systembüromöbel in Korpusbauweise mit 2-flg.
Drehtür, abschließbar, mit zwei Bügelgriffen, Oberfläche Korpus,
Oberboden und Türfronten HPL Dekor, gebrochenes Weiß nach
Bemusterung durch AN, alle Kanten geschlossen, Kunststoffkanten
aus PVC-freiem Kunststoff (ABS oder PP) im Farbton der jeweiligen
Oberfläche. Kantenstärken und 2 höhenverstellbare Fachböden
gem. Standardbeschreibung.

Scharnier: mind. 110°
Fachboden Anzahl: 2
Griffart: Bügelgriff, Edelstahl, nach Bemusterung

Höhe: 3 OH und Sockel
Höhe mit Sockel: ca. 120 bis 125 cm
Sockelhöhe: ca. 70 mm
Breite: 100 cm
Tiefe: 40 bis 45 cm

Zu liefern, aufzustellen, auszurichten und gem. Werkpläne
untereinander zu verbinden in den Räumen:
1. OG
Räume: 2 Stück Raum 1.049, 2 Stück Raum 1.055, 1.060,
2. OG
Räume: 2.042,
Menge: 6,000 St

**1.1.2.48 Aktenschrank, 5 OH, 100 cm lang, ca. 40 cm tief, abschließbar**
Standardbeschreibung Aktenschrank siehe Vorbemerkungen ZTV
Objektausstattung und Büromöbel - A. Kastenmöbel

Büroschrank als Systembüromöbel in Korpusbauweise mit 2 Flügel,
Oberfläche Korpus und Türfronten HPL Dekor, gebrochenes Weiß
nach Bemusterung durch AN. Alle Kanten geschlossen, Kunststoffkanten aus PVC-freiem Kunststoff (ABS oder PP), 4 höhenverstellbare
Fachböden gem. Standardbeschreibung, abschließbar über 3-Punkt-
verschluß, kippsichere Wandbefestigung nach Wahl AN.

Scharnier: mind. 110°
Fachboden Anzahl: 4
Griffart: Bügelgriff, Edelstahl, nach Bemusterung
Höhe mit Sockel: ca. 195 bis 210 cm
5 OH und Sockel
Sockelhöhe: ca. 70 mm, weiß
Länge: 100 cm
Tiefe: 40 bis 45 cm

Zu liefern, aufzustellen, auszurichten und gem. Werkpläne
untereinander zu verbinden in den Räumen:
1. OG
Räume: 1.027, 2 Stück 1.046,
Menge: 3,000 St

**1.1.2.49 Sideboard auf Rollen, 120 cm lang, ca. 40 cm tief, abschließbar**
Standardbeschreibung Sideboard siehe Vorbemerkungen ZTV
Objektausstattung und Büromöbel - A. Kastenmöbel

Sideboard als Systembüromöbel auf Rollen, in Korpusbauweise
mit 2-flg. Drehtür, abschließbar, mit zwei Bügelgriffen, Oberfläche
Korpus, Oberboden, Rückwand und Türfronten HPL Dekor, gebrochenes Weiß nach Bemusterung durch AN, alle Kanten geschlossen,
Kunststoffkanten aus PVC-freiem Kunststoff (ABS oder PP) im
Farbton der jeweiligen Oberfläche. Kantenstärken und zwei höhenverstellbare Fachböden gem. Standardbeschreibung, mit sichtbarer
Rückwand, mit Mittelwand, mit 2 Drehtüren, abschließbar, 2 x Bügelgriffe, mit 4 stabilen, Lenkrollen, 2 Rollen mit Feststeller, Rollen für
Kautschukböden geeignet.

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
Scharnier: mind. 110°
Fachboden Anzahl: 2
Griffart: Bügelgriff, Edelstahl, nach Bemusterung

Höhe einschl. Rollen ca. zwischen 110 und 125 cm
Länge: 120 cm
Tiefe: ca. 40 bis 45 cm

Zu liefern und aufzustellen im Raum:
1. OG
2 Stück Raum 1.050,
Menge: 2,000 St

**1.1.2.50 Sideboard, 2 OH, 80 cm lang, ca. 60 cm tief, abschließbar**
Standardbeschreibung Sideboards siehe Vorbemerkungen
ZTV Büromöbel - A. Kastenmöbel.

Sideboard als Systembüromöbel in Korpusbauweise mit 2-flg.
Drehtür, abschließbar, mit zwei Bügelgriffen, Oberfläche Korpus,
Oberboden und Türfronten HPL Dekor, gebrochenes Weiß nach
Bemusterung durch AN, alle Kanten geschlossen, Kunststoffkanten
aus PVC-freiem Kunststoff (ABS oder PP) im Farbton der jeweiligen
Oberfläche. Kantenstärken und ein höhenverstellbarer Fachboden
gem. Standardbeschreibung.

Scharnier: mind. 110°
Fachboden Anzahl: 1
Griffart: Bügelgriff, Edelstahl, nach Bemusterung

Höhe: 2 OH und Sockel
Höhe mit Sockel: ca. 80 bis 90 cm
Sockelhöhe: ca. 70 mm
Breite: 80 cm
Tiefe: 60 bis 63 cm

Zu liefern und aufzustellen in den Räumen:
1. OG
Räume: 1.054b Lehrerzimmer
Menge: 1,000 St

**1.1.2.51 Sideboard, 2 OH, Schiebetüren, 120 cm lang, ca. 40 cm tief**
Standardbeschreibung Sideboards siehe Vorbemerkungen
ZTV Büromöbel - A. Kastenmöbel.

Sideboard als Systembüromöbel in Korpusbauweise mit zwei
Schiebetüren, mit Mittelwand, mit zwei Bügelgriffen, Oberfläche
Korpus, Oberboden und Türfronten HPL Dekor, gebrochenes Weiß
nach Bemusterung durch AN, alle Kanten geschlossen, Kunststoffkanten aus PVC-freiem Kunststoff (ABS oder PP) im Farbton der
jeweiligen Oberfläche. Kantenstärken und ein höhenverstellbarer
Fachboden gem. Standardbeschreibung.

Fachboden Anzahl: 1
Griffart: Bügelgriff, Edelstahl, nach Bemusterung

Höhe: 2 OH und Sockel
Höhe mit Sockel: ca. 80 bis 90 cm
Sockelhöhe: ca. 70 mm
Breite: 120 cm
Tiefe: 40 bis 45 cm

Zu liefern und aufzustellen in den Räumen:
1. OG
Räume: 1.054 Lehrerzimmer
Menge: 2,000 St

**1.1.2.52 Schrankkombination aus 4 Aktenschrank, Sideboard, Rückwand und Regal, 60 cm tief, abschließbar**
Standardbeschreibung Aktenschrank siehe Vorbemerkungen ZTV
Objektausstattung und Büromöbel - A. Kastenmöbel

Büroschrankkombination als Systembüromöbel in Korpusbauweise
bestehend aus 4 x Aktenschränken 6 OH, ein Sideboard 2 OH zur
Aufstellung eines Druckers (bauseits), einem offenen Regal und einer
Rückwand. Oberfläche Korpus, Regalfachböden, Sideboardoberboden
und Türfronten HPL Dekor, gebrochenes Weiß nach Bemusterung
durch AN. Alle Kanten geschlossen, Kunststoffkanten aus PVC-freiem
Kunststoff (ABS oder PP), Schränke und Sideboard abschließbar,
Schänke über 3-Punktverschluß, kippsichere Wandbefestigung nach
Wahl AN.

Alle Elemente gleicher Sockel, gleiche Sockelhöhe und gleiche Höhe
Oberkante. Alle Schränke und Sideboard gleiche Schranktiefe ca. 60 cm,
Regaltiefe ca. 40 cm, Schränke gleichschließend.
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Schrankkombination von links nach rechts bestehend aus:

2 x Aktenschrank
6 OH, 100 cm lang, 2-flg. Drehtüren, abschließbar, wie in
Position 1.1.2.42 beschrieben.

Scharnier: mind. 110°
Fachboden Anzahl: 5
Griffart: Bügelgriff, Edelstahl, nach Bemusterung

Höhe mit Sockel: ca. 225 bis 335 cm
6 OH und Sockel
Sockelhöhe: ca. 70 mm, weiß
Länge: 100 cm
Tiefe: 60 bis 63 cm

1 x Sideboard
2 OH, 120 cm lang, mit Mittelwand, mit Oberboden,
2-flg. Drehtüren, abschließbar

Scharnier: mind. 110°
Fachboden Anzahl: 1
Griffart: Bügelgriff, Edelstahl, nach Bemusterung

Höhe: 2 OH und Sockel
Höhe mit Sockel: ca. 80 bis 90 cm
Sockelhöhe: ca. 70 mm
Breite: 120 cm, Mittelwand
Tiefe: 60 bis 63 cm

1 x Rückwandelement
Rückwand als Sichtelement, wandhängend über Sideboard,
Oberfläche HPL Dekor, gebrochenes Weiß wie Schrank-/
Sideboardfronten, verdeckte Montage ohne sichtbare
Montagemittel.

Höhe: passend zwischen Oberboden Sideboard und Unterboden Regal
Breite: 120 cm
Stärke: ca. 20 mm

1 x offenes Regal
Offenes Regal mit Sichtrückwand, wandhängend über Rückwandelement und Sideboard, verdeckte Montage ohne
sichtbare Montagemittel, Fachboden gem. Standardbeschreibung.

Höhe: 2 OH, ca. 70 bis 80 cm
Breite: 120 cm
Tiefe: 40 bis 45 cm

2 x Aktenschrank
6 OH, 100 cm lang, 2-flg. Drehtüren, abschließbar, wie oben
und in Position 1.1.2.42 beschrieben.

Zu liefern, aufzustellen, auszurichten und gem. Werkpläne
untereinander zu verbinden in den Räumen:
1. OG
Räume: 1.048
Menge: 1,000 St

**1.1.2.53 Geldwertfach, Einbau im Aktenschrank**
Möbeltresor liefern und im Aktenschrank, einschl. Wandverschraubung
einbauen, Sicherheitsstufe Zertifizierung S1 nach EN 14450, Korpus allseitig
doppelwandig, hochwertige Feuerisolierung durch umlaufende Feuerfalz,
Tür doppelwandig ca. 45 mm stark mit einem ca. 3 mm starken Türblatt,
Türöffnungswinkel 90° durch innenliegende Scharniere, mit zwei serienmäßigen Bohrungen in der Rückwand für die wandseitige Verschraubung
in einer Stahlbetonwand, Verriegelung über ein Doppelbart-Sicherheits-
schloss (inkl. 3 Schlüssel), mit Lackierung, inkl. Einbau gem. Herstellerangaben.

Außenmaße: ca. Höhe 300 mm, Breite 400 mm,
Tiefe passend in Aktenschrank Pos. 1.1.2.45
Gewicht: ca. 31kg
Türdurchgangsmaß: ca.  Höhe 200 mm, Breite 320 mm
Anzahl Fachböden: 1

Angebotener Hersteller: '....................................................'

Angebotenes Produkt: '....................................................'

Zu liefern und montiren im Aktenschrank Raum:
1. OG
Räume: 1.034,
Menge: 1,000 St

**1.1.2.54 Möbeltresor, Sekretariat, Einbau im Aktenschrank**
Möbeltresor liefern und im Aktenschrank, einschl. Wandverschraubung
einbauen, Sicherheitsstufe S1 nach EN 14450, für die Aufbewahrung von
mind. 5 DIN A4 Ordnern optimiert, mit 3-seitiger Verriegelung durch
massive Riegelbolzen, Türöffnungswinkel mind. 90°, mit zwei serienmäßigen
Bohrungen in der Rückwand für die wandseitige Verschraubung in einer
Mauerwerkswand, Außenmaße ca.: 550 x 405 x 385 mm (HxBxT), Verriegelung über ein Doppelbart-Sicherheitsschloss (inkl. 3 Schlüssel), mit Lackierung,
inkl. Einbau gem. Herstellerangaben.

Außenmaße: ca. Höhe 550 mm, Breite 420 mm,
Tiefe max. 500 mm, passend in Aktenschrank Pos. 1.1.2.52
Innenmaße: mind. 530 x 370 x 315 mm (HxBxT)
Türdurchgangsmaß: mind. 470 x 310 mm (HxB)
Fachboden: 1 (höhenverstellbar)
Fassungsvermögen: mind. DIN A4 Ordner: 5
Gewicht: ca. 34 kg

Zu liefern und montiren im Aktenschrank Raum:
1. OG
Räume: 1.048a
Menge: 1,000 St

**1.1.2.55 Sideboard, 3 OH, 100 cm lang, max. 25 cm tief, abschließbar**
Standardbeschreibung Sideboards siehe Vorbemerkungen
ZTV Büromöbel - A. Kastenmöbel.

Sideboard als Systembüromöbel in Korpusbauweise mit 2-flg.
Drehtür, abschließbar, mit zwei Bügelgriffen, Oberfläche Korpus,
Oberboden und Türfronten HPL Dekor, gebrochenes Weiß nach
Bemusterung durch AN, alle Kanten geschlossen, Kunststoffkanten
aus PVC-freiem Kunststoff (ABS oder PP) im Farbton der jeweiligen
Oberfläche. Kantenstärken und 2 höhenverstellbare Fachböden
gem. Standardbeschreibung, verdeckte kippsichere Wandbefestigung nach Wahl AN.

Scharnier: mind. 110°
Fachboden Anzahl: 2
Griffart: Bügelgriff, Edelstahl, nach Bemusterung

Höhe: 3 OH und Sockel
Höhe mit Sockel: ca. 120 bis 125 cm
Sockelhöhe: ca. 70 mm
Breite: 100 cm
Tiefe: maximal 25 cm

Zu liefern, aufzustellen, auszurichten und untereinander
zu verbinden im Raum:
1. OG
Räume: 4 Stück Raum 1.066
Menge: 4,000 St

**1.1.2.56 Schülertischleuchten**
Schülertischleuchte als Sehhilfe mit Standfuß, Farbtemperatur und
Beleuchtungstärke unabhängig einstellbar, 3 Farbtemperaturen
wählbar, 5 Beleuchtungsstärken wählbar, Bedienung über im
Leuchtenfuß o. ä., Flach zusammenklappbar, leicht verstaubar,
Höhe der Leuchte ca. 33 cm, Farbe der Leuchte Weiß.
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Abbildung beispielhaft

Farbtemperatureinstellung: 3000 K, 4000 K und 5000 K
Spannungsversorgung des LED-Treibers 110V - 230 V
Leistungsaufnahme ca. 4 W
CE-Zertifiziert

Beispielsweise Eschenbach Optik, economy vision LED, oder gleichwertig

Angebotener Hersteller und angebotenes Produkt: '....................................................'
Menge: 10,000 St

**1.1.2.57 Mobiles Flipchart auf Rollen**
Flipchart mit Fuß auf Rollen

Flipchart ausgestattet:
- 5 feststellbare Laufrollen
- stufenlos Höhenverstellung: von  ca. 175 - 195 cm
- Tafel (ca. 660 x 970 mm) aus Melaminharzplatte und
  kunststoffbeschichtetem Stahlblech
- Tafeloberfläche magnethaftend, beschriftbar und
  trocken abwischbar
- 2 seitlich aus- und einklappbare, magnethaftende
  Papierhalter für zusätzliche Präsentationsfläche
- Ablegeschale aus bruchsicherem Kunststoff
- Abdeckplatte aus eloxiertem Aluminium für planes
  Anliegen des Papiers und dient als Papier-Abreißkante
- horizontal verschiebbare Blockhalter zum Einsatz von allen handelsüblichen Blockformaten
- Gewicht: ca. 6 bis 10 kg
Maße: ca. B 660 x T 630 x H 1780 - 1960 mm

Einschließlich 10 passenden Papierblöcken

Angebotenes Fabrikat und Modell: '....................................................'

Zu liefern und aufzustellen in den Räumen:
1. OG
Räume: 1.050, 1.055
Menge: 2,000 St

**1.1.2.58 Moderationskoffer**
Moderationskoffer, Aluminiumkoffer, ca. 2500 Teile,
abschließbar, mit Tragegriff und Tragegurt
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Abbildung beispielhaft

Kofferinhalt, Anzahl ca.:
1 Schere
2 Klebestifte
1 Kreppband
1 Nadelkissen
1 Cuttermesser
10 Flipchartstifte
4 Jumbo Marker
300 Markierungsnadeln
1040 Markierungspunkte
500 Moderationskarten, rechteckig ca. 20 x 9 cm
200 Moderationskarten, rund Ø ca. 9,5 cm
150 Moderationskarten, rund Ø ca. 14 cm
150 Moderationskarten, rund Ø ca. 19,5 cm
200 Moderationskarten, oval ca. 19 x 11 cm
5 Moderationskarten, Wolken ca. 42 x 25 cm

Maße: (BxHxT) ca. 48 x 16 x 37 cm

Zu liefern und aufzustellen im Raum:
1. OG
2 Stück Raum 1.050,
Menge: 1,000 St

**1.1.2.59 Hebel-Schneidemaschine DIN A3**
Hebel-Schneidemaschine, GS-Zertifikat, für Schnitte bis A3
Größe ca.: H 385 x B 390 x T 700 mm
- Automatische Pressung
- Transparenter Messerschutz mit integriertem
  Schnittandeuter, oder vergleichbarer Schutz
- Nachschleifbare Messer
- Präziser Seitenanschlag aus Metall mit stufenlos
  arretierbarem Rückanschlag
- Ganzmetallkonstruktion
- Messerlager aus Aluminiumguss o. glw.
  Konstruktion und zweifach für präzise Schnitte
- Maßskala in mm
Tischgröße:  ca. 356 x 510 mm
Schnittlänge:  460 mm
Format:  DIN A3
Schnitthöhe:  mind. 3 mm
Schnittleistung:  30 Blatt
Gewicht:  ca. 7,5 kg

angebotenes Fabrikat / Modell: '....................................................'

Zu liefern und aufzustellen im Raum:
1. OG
Raum 1.027 Kopierraum
2. OG
Raum 2.042 Informatikraum
Menge: 2,000 St

**1.1.2.60 Laminiergerät DIN A3**
Laminiergerät mit 4 Walzen, DIN A3 und DIN A4, für
vollautomatisches Arbeiten, automatische Erkennung
der Laminierfolienstärke, Eigentemperaturprüfung und
selbstständiges abschaltet bei drohender Überhitzung
und nach 30 Minuten Ruhezustand.
- Für alle gängigen Folien bis A3-Format
- Bis 250 mic Folienstärke
- 4-Walzensystem (2 beheizte Rollen) für gleichmäßige
  Hitze- und Druckverteilung
- 1000 mm/Min. Laminiergeschwindigkeit
- Aufwärmzeit von ca. 50 Sekunden, keine Wartezeit
  beim Wechsel zwischen unterschiedlichen Folienstärken
- Stauerkenneung mit automatischer Rücklauffunktion
- Zum Heißlaminieren und Kaltlaminieren geeignet
- Steuerung von Temperatur, Folienstärke und
  Geschwindigkeit über integriertes Touch Panel
- Durchlassbreite bis 350 mm, Laminierdicke bis 0,5 mm
- Temperaturüberwachung und automatische
  Abschaltung bei Überhitzung
- Metallgehäuse
Maße (BxTxH) ca.48,5 x 15 x 12 cm
Gewicht ca. 4,3 kg

angebotenes Fabrikat / Modell: '....................................................'

Zu liefern und aufzustellen im Raum:
2. OG
Raum: 2.042 Informatikraum
Menge: 1,000 St

**1.1.2.61 Spiralbindemaschine DIN A4**
Spiralbindemaschine DIN A4, Stanzung bis mind. 22 Blätter pro
Durchgang (80 g/m²), Bindung bis mind. zu 400 Blätter, Binderücken-Größe: 21-Ring-Lochung, ausschaltbare Stanzmesser für
Zwischenformate, einschl. Stanztiefenregler, verstellbarem
Seitenanschlag und Messskala für Binderücken. Bedienung
überHebel für einfaches Stanzen und Binden.

angebotenes Fabrikat / Modell: '....................................................'

Zu liefern und aufzustellen im Raum:
2. OG
Raum: 2.042 Informatikraum
Menge: 1,000 St

**1.1.2.62 Magnetisches Whiteboard 120 x 100 cm**
Magnetisch, beschreibbare und abwischbare Whiteboardtafel aus
gehärtetem, emailliertem Stahl, besonders kratzfest und strapazierfähig, Säure- und lösungsmittelbeständig, rückstandsfrei zu reinigen,
Direktmontage auf Wand (ohne Schiene), verdeckte Befestigung
Verschraubte Verbundbauweise von Tafel und Rahmen, schmaler
Aluminiumrahmen, Ecken Kunststoff, rückseitige Gegenkaschierung
aus Metall, eloxiertem, umlaufenden Aluminiumrahmen.

Größe B/H 120 x ca. 100 cm

Angebotener Hersteller und Serie: '....................................................'

Zu liefern und montieren in den Räumen:
1. OG
Räume: 2 Stück 1.027 Kopierraum, 1.067
Menge: 3,000 St

**1.1.2.63 Magnetisches Whiteboard 150 x 100 cm**
Magnetisch, beschreibbare und abwischbare Whiteboardtafel aus
gehärtetem, emailliertem Stahl, besonders kratzfest und strapazierfähig, Säure- und lösungsmittelbeständig, rückstandsfrei zu reinigen,
Direktmontage auf Wand (ohne Schiene), verdeckte Befestigung
Verschraubte Verbundbauweise von Tafel und Rahmen, schmaler
Aluminiumrahmen, Ecken Kunststoff, rückseitige Gegenkaschierung
aus Metall, eloxiertem, umlaufenden Aluminiumrahmen.

Größe B/H 150 x ca. 100 cm

Zu liefern und montieren in den Räumen:
UG
Räume: -1.015 Lehrmittelraum, -1.029
1. OG
Räume: 1.057, 1.059, 1.060, 3 Stück Raum 1.066
Menge: 8,000 St

**1.1.2.64 Garderoben-Hakenleiste mit einklappbaren Haken**
Garderobenleiste als Hakengarderobe mit 5 bis 6 ausklappbaren
Haken, schlichter rechteckiger Grundkörper, Farbe weiß, Haken
geradlinig zum bünigen klappen in den Grundkörper, Haken aus
Metall, silberfarben.
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Abbildung beispielhaft mit eingeklappte Haken

Zu liefern und montieren in den Räumen:
1. OG
Räume: 1.034, 1.046, 1.049, 1.048a, 1.050, 1.057, 1.058, 1.059, 1.060
Menge: 9,000 St

**1.1.2.65 Zweisitzer Schülerbibliothek**
Zweisitzer Postermöbel, Vollpolsterung, Rückenlehne, rechte und
linke Armlehne ineinander übergehend auf gleicher Höhe, abgerunderte gepolsterte Ecken, ohne Füße, mit Gleiter auf dem Boden
stehend, Bezugsstoff 100 % Polyester o. ä., Farbe Bezug Taubenblau.
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Abbildung hur beispielhaft für die Form

Abmessungen:
Breite: ca. 160 cm
Höhe: ca. 65 cm
Tiefe: ca. 78 cm
Sitzhöhe: ca. 36 cm

Angebotenes Produkt: '....................................................'

Zu liefern und aufzustellen im Raum:
UG
Räume: -1.016 Schülerbibliothek
Menge: 2,000 St

**1.1.2.66 Polsterhocker, Schülerbibliothek**
Vollgepolsterter Hocker, Fertigung nach Qualitätsstandard,
zertifiziert nach DIN EN ISO  9001:2015 und Umweltmanagement nach DIN EN ISI 14001:2015, Hocker zylinderförmig mit
Stoffbezug, Stoffbezug zur Reinigung abnehmbar, mit Erweiterbarkeit durch Tablett als Zubehör zum Beistelltisch, bestehend
aus hoch elastischer PU-Schaum, 30 Kg / m³, PU-Schaum nach
Ökotex 100 getestet.
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Abbildung nur beispielhaft für die Form
(Farbwahl nicht wie in der Abbildung)

Durchmesser ca. 45 cm
Höhe 40 cm

Bezug: 85% Baumwolle, 15% Polyester o. ä.
Scheuerfestigkeit: mind. 35.000 Martindale
Feuerschutz: mind. EN 1021 part 1
Farbe: Blau- und Grautöne nach Bemusterung
und Auswahl durch den AG
Kollektion mit min. 20 Farben zur Auswahl

Angebotener Hersteller: '....................................................'

Angebotene Serie: '....................................................'

Zu liefern und aufzustellen im Raum:
UG
Raum -1.016
Menge: 4,000 St

**1.1.2.67 Polsterhocker mit Tablett, Schülerbibliothek**
Aus gleicher Serie wie vorherige Position, jedoch 30 cm hoch
und mit Tablett zum Beistelltisch erweitert.

Vollgepolsterter Hocker, Fertigung nach Qualitätsstandard,
zertifiziert nach DIN EN ISO  9001:2015 und Umweltmanagement nach DIN EN ISI 14001:2015, Hocker zylinderförmig mit
Stoffbezug, Stoffbezug zur Reinigung abnehmbar, mit Tablett,
bestehend aus hoch elastischer PU-Schaum, 30 Kg / m³, PU-
Schaum nach Ökotex 100 getestet.

Durchmesser ca. 45 cm
Höhe 30 cm

Bezug: 85% Baumwolle, 15% Polyester o. ä.
Scheuerfestigkeit: mind. 35.000 Martindale
Feuerschutz: mind. EN 1021 part 1
Farbe: Blau- und Grautöne nach Bemusterung
und Auswahl durch den AG
Kollektion mit min. 20 Farben zur Auswahl

Tablett: Passend zum Hocker, Farbe nach Wahl
durch AG weiß oder schwarz

Zu liefern und aufzustellen im Raum:
UG
Raum -1.016
Menge: 2,000 St

**1.1.2.68 Zweisitzer**
Zweisitzer Sofa mit Rückenlehne und einer Armlehne, Fertigung nach
Qualitätsstandard, zertifiziert nach DIN EN ISO  9001:2015 und Umweltmanagement nach DIN EN ISI 14001:2015, aus einer modularen Serie,
Rückenpolster zweigeteilt, Rücken- und Armlehne stehende halbrunde
Form, vier Metallfüße mit Gleiter o. ä., geeignet für Kautschukboden,
Bezug abnehmbar, Feuerschutz: mind. EN 1021 part 1Stoffgruppe 2
Farbe nach Wahl AG
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Abbildung nur beispielhaft für die Form

Maße:
Länge: ca. 175 cm
Tiefe: ca. 83 cm
Höhe: ca. 72 cm
Sitzhöhe: ca. 43 cm

Angebotener Hersteller: '....................................................'

Angebotenes Produkt: '....................................................'

Zu liefern und aufzustellen im Raum:
2. OG
Raum 2.050 Pausenraum für Mitarbeiter
Menge: 1,000 St

**1.1.2.69 Sessel**
Leichter Loungesessel, ohne Armlehnen, Rücken und Sitz gepolstert,
Fertigung nach Qualitätsstandard, zertifiziert nach DIN EN ISO 9001:2015
und Umweltmanagement nach DIN EN ISI 14001:2015, Sessel runde
Rückenschale, Rückenschale über Sitzfläche überstehend, Rücken und
Sitz mit abgerundeten Ecken, auf Vierfuß-Metallgestell verschraubt,
Stoffgruppe 2 Farbe nach Wahl AG, Feuerschutz: mind. EN 1021 part 1
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Abbildung nur beispielhaft

Maße:
Länge: ca. 81 cm
Tiefe: ca. 63 cm
Höhe: ca. 81 cm
Sitzhöhe: ca. 40 cm

Angebotener Hersteller: '....................................................'

Angebotenes Produkt: '....................................................'

Zu liefern und aufzustellen im Raum:
2. OG
Raum 2.050 Pausenraum für Mitarbeiter
Menge: 1,000 St

**1.1.2.70 Polsterhocker mit Tablett**
Vollgepolsterter Hocker, Fertigung nach Qualitätsstandard,
zertifiziert nach DIN EN ISO  9001:2015 und Umweltmanagement nach DIN EN ISI 14001:2015, Hocker zylinderförmig mit
Stoffbezug, Stoffbezug zur Reinigung abnehmbar, mit Tablett
als Zubehör zum Beistelltisch erweitert, bestehend aus hoch
elastischer PU-Schaum, 30 Kg / m³, PU-Schaum nach Ökotex
100 getestet.

Wie in Position 1.1.2.67 beschrieben, jedoch 40 cm hoch.

Durchmesser ca. 45 cm
Höhe 40 cm

Bezug: 85% Baumwolle, 15% Polyester o. ä.
Scheuerfestigkeit: mind. 35.000 Martindale
Feuerschutz: mind. EN 1021 part 1
Farbe: Blau- und Grautöne nach Bemusterung
und Auswahl durch den AG
Kollektion mit min. 20 Farben zur Auswahl

Zu liefern und aufzustellen im Raum:
2. OG
Raum 2.050 Pausenraum für Mitarbeiter
Menge: 2,000 St

**1.1.2.71 Flexibler Laptoptisch**
Kleiner Tisch für Laptopablage, nach DIN EN 15372 - L2 und
DIN EN 1730, Tischplatte und Säule (Basis) versetzt zum Beistellen an Sofas und Sessel, mit Y-förmigen Fuß, Säule und
Befestigungsplatte aus Metall pulverbeschichtet, Tischplatte
höhenverstellbar mit Blockheber, Tischplatte rechteckig mit
abgerundeten Ecken, Oberfläche HPL Fenix, Filzgleiter unter
dem Gestell, Farbe Gestell Schwarz, Tischplatte hell / weiß
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Abbildung nur beispielhaft

Maße:
Länge: ca. 55 cm
Breite: ca. 42 cm
Höhe verstellbar: ca. 52 bis 70 cm

Angebotener Hersteller: '....................................................'

Angebotenes Produkt: '....................................................'

Zu liefern und aufzustellen im Raum:
2. OG
Raum 2.050 Pausenraum für Mitarbeiter
Menge: 1,000 St

**1.1.2.72 Mülltrennsystem, 3-fach, Edelstahl**
3-fach Abfalleimer für Innenbereich aus Edelstahl, drei Innenbehälter aus verzinktem Stahl zur Abfallsortierung, Dicke der
Eimerwand ca. 1 mm, Rutschfeste Unterseite aus Gummi, mit
Selbst-Aufkleber zur Kennzeichnung der Abfallart.
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Abbildung nur Beispielhaft

Material Außenbehälter Edelstahl,
Volumen 3 x mind. 40 Liter
Breite ca. 90 bis 95 cm
Teife ca. 35 bis 40 cm
Höhe ca. 70 bis 80 cm
mit Innenbehälter aus Metall

Angebotener Hersteller und angebotenes Produkt: '....................................................'

Zu liefern und aufzustellen im Raum:
EG
Raum: 0.033 Aula / Pausenhalle
Menge: 1,000 St

**1.1.2.73 Mülleimer aus Kunsstoff, 18 Ltr.**
Papierkorb rund, aus stabilem Kunststoff,
unempfindlich und leicht zu reinigen, mit
umlaufendem Griffrand

Fassungsvermögen: ca. 18 Liter.
Maße ca.: H 340 x ø 270 mm
Zwei verschiedene Farben nach Wahl AG

Angebotener Hersteller und angebotenes Produkt: '....................................................'
Menge: 140,000 St

##### Untertitel 1.1.3 Stahlmöbel Schule

**1.1.3.74 Schwerlastregal, 120 / 60 cm, 4 Böden**
Schwerlastregal HxBxT ca. 180x120x60 cm für professionelle Anwendungen
in Handwerk oder Industrie, 4 MDF-Platten-Ebenen o. glw., Traglast pro
Fachboden ca. 500 bis 600kg, Steckmontage ohne Werkzeug, Fertigung
nach ISO 9001, ISO 28000 und ISO 50001 zertifiziert, Metall entgratet,
verzinkt und pulverbeschichtet, Fachböden in der Höhe verstellbar.

Breite:  120 cm
Tiefe:  60 cm
Traglast pro Fachboden: mind. 500 kg
Farbe:  weiß oder grau
Gesamtlast:  mind. 2000 kg
Gewicht:  ca. 30 bis 40  kg
Höhe:  ca. 180 cm
Höhenraster: max. 5 cm
Material: Stahl
Montageart: Stecksystem

Zu liefern und aufzustellen in Raum:
UG
Raum -1.015 Lehrmittelraum
Menge: 2,000 St

**1.1.3.75 Stahlschrank B/H/T 100/200/50 cm**
Lieferung, Montage und Aufbau eines Metallschranks als Werkzeugschrank, geschweißte Stahlblechkonstruktion, 2 Flügeltüren mit mit
geräuschdämpfenden Gummipuffern, innenliegende Scharniere,
4 höhenverstellbare Fachböden, Tragkraft je Boden: mind. 70 kg,
mit Sockelausbildung, hochwertige Pulverbeschichtung o. g.,
Schließung: Zylinderschloss mit 3 Schlüssel, mit geeigneter Kippsicherung / Wandbefestigung.

Größe:
Breite: ca. 100 cm
Tiefe: 50 cm
Höhe: ca. 195 bis 200 cm
Farbe Korpus und Türen: Hellgrau / Lichtgrau

Angebotenes Fabrikat: '....................................................'

Zu liefern und aufzustellen in Raum:
UG
Raum -1.029
Menge: 2,000 St

**1.1.3.76 Stahlschrank für Gefahrstoffe**
Lieferung, Montage und Aufbau eines Gefahrstoffschrank (Umweltschrank), Stahlkorpus verschweißt und pulverbeschichtet, Korpus und
Türen RAL 7035, Lichtgrau, 2-flügelig mit Drehtüren, abschließbar, mit
4 dichtgeschweißten Wannenböden,Traglast mind. 50 kg je Boden, ca.
50 mm hohe Kante, mit Drehgriff o. ä. und Sicherheitsschloss mit 3
Schlüssel, mit Öffnungen für eine gute Luftzirkulation,mit geeigneter
Kippsicherung / Wandbefestigung, mit GS / TÜV Prüfung.

Größe:
Breite: ca. 90 bis 100 cm
Tiefe: ca. 50 cm
Höhe: ca. 195 - 210 cm
Farbe Korpus und Türen: Hellgrau / Lichtgrau

Angebotenes Fabrikat: '....................................................'

Zu liefern und aufzustellen in Raum:
UG
Raum -1.029
Menge: 1,000 St

**1.1.3.77 Schrank, Höhe ca. 200 cm, 80 cm lang, ca. 60 cm tief**
Lieferung, Montage und Aufbau eines Metallschranks, geschweißte
Stahlblechkonstruktion, 2 Flügeltüren mit mit geräuschdämpfenden
Gummipuffern, innenliegende Scharniere, 4 höhenverstellbare Fachböden, Tragkraft je Boden: mind. 70 kg, mit Sockelausbildung, hoch.
wertige Pulverbeschichtung o. g., Schließung: Zylinderschloss mit
3 Schlüssel, mit geeigneter Kippsicherung / Wandbefestigung.

Größe:
Breite: ca. 80 cm
Tiefe: 60 cm
Höhe: ca. 195 bis 200 cm
Farbe Korpus und Türen: Hellgrau / Lichtgrau

Angebotenes Fabrikat: '....................................................'

Zu liefern und aufzustellen in den Räumen:
UG
Raum: -1.030
Menge: 1,000 St

**1.1.3.78 Regal, Höhe ca. 200 cm, 80 cm lang, ca. 60 cm tief**
Lieferung, Montage und Aufbau eines Stahlregals, Stecksystem, 5 OH,
Rahmen und Böden Lichtgrau / hellgrau pulverbeschichtet oder glanzverzinkt, alle Teile aus Stahlblechen und -profilen, mit höhenverstellbaren
Fachböden und geeigneter Aussteifung (Kreuzverband), mit Kunststoff-
Füße oder Kappen o. glw. gegen Verkratzen des Bodenbelags.

Tragkraft pro Fachboden: mind. 80 kg, mit geeigneter Kippsicherung / Wandbefestigung.

Stahlregal 5 OH (LxHxT): ca. 80 x 200 x 60 cm, 4 Stützen

Zu liefern und aufzustellen in den Räumen:
UG
Raum: -1.030
Menge: 2,000 St

**1.1.3.79 Stahlschrank Gipsraum, Höhe ca. 200 cm, 100 cm lang, 40 cm tief**
Lieferung, Montage und Aufbau eines Metallschranks, geschweißte
Stahlblechkonstruktion, 2 Flügeltüren mit mit geräuschdämpfenden
Gummipuffern, innenliegende Scharniere, 4 höhenverstellbare Fachböden, Tragkraft je Boden: mind. 70 kg, mit Sockelausbildung, hochwertige Pulverbeschichtung o. g., Schließung: Zylinderschloss mit
3 Schlüssel, mit geeigneter Kippsicherung / Wandbefestigung.

Größe:
Breite: ca. 100 cm
Tiefe: 40 cm
Höhe: ca. 195 bis 200 cm
Farbe Korpus und Türen: Hellgrau / Lichtgrau

Angebotenes Fabrikat: '....................................................'

Zu liefern und aufzustellen in Raum:
UG
Raum -1.028
Menge: 1,000 St

**1.1.3.80 Schwerlastregale Nebengebäude**
Schwerlastregal HxBxT ca. 180x100x60 cm für professionelle Anwendungen
in Handwerk oder Industrie, 4 MDF-Platten-Ebenen o. glw., Traglast pro
Fachboden ca. 500 bis 600kg, Steckmontage ohne Werkzeug, Fertigung
nach ISO 9001, ISO 28000 und ISO 50001 zertifiziert, Metall entgratet,
verzinkt und pulverbeschichtet, Fachböden in der Höhe verstellbar.

Breite:  100 cm
Tiefe:  60 cm
Traglast pro Fachboden: mind. 500 kg
Farbe:  weiß oder grau
Gesamtlast:  mind. 2000 kg
Gewicht:  ca. 30 bis 40  kg
Höhe:  ca. 180 cm
Höhenraster: max. 5 cm
Material: Stahl
Montageart: Stecksystem

Zu liefern und aufzustellen im Raum 0.076
Nebengebäude
Menge: 5,000 St

**1.1.3.81 Wandhängendes offenes Kragarmregal, Tiefe 50 cm, ca. 450 cm**
Lieferung, Montage und Aufbau eines Kragarmregals, mit Wandsäulen
aus Stahl, pulverbeschichtet o. glw., Farbe Weiß oder Lichtgrau, mit
Doppel-Reihenlochung für Kragarmkonsolen.

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
Abbildung Grundregal nur beispielhaft

Bestehend aus Grundregal und Anbauregalen, Gesamtlänge
440 bis 460 cm nach Wahl AN, Tiefe 50 cm, 4 Fachbodenreihen
übereinander, Unterkante unterer Fachboden auf 140 cm über
OKFF, Säulenlänge 140 bis max. 150 cm.

Laminatböden Holzwerkstoffplatte, Oberfläche weiß oder Hellgrau,
Stärke ca. 18 bis 20 mm, Kante ABS Farbe wie Boden, o. glw.,
Tragkraft pro Boden mind. 45 kg

Zu liefern, auszurichten und montieren in den Räumen:
EG
Raum 0.022
1. OG
Raum 1.022
2. OG
Raum 2.022
Menge: 3,000 St

**1.1.3.82 Wandhängendes offenes Kragarmregal, Tiefe 40 cm, ca. 360 cm**
Lieferung, Montage und Aufbau eines Kragarmregals, mit Wandsäulen
aus Stahl, pulverbeschichtet o. glw., Farbe Weiß oder Lichtgrau, mit
Doppel-Reihenlochung für Kragarmkonsolen.

Bestehend aus Grundregal und Anbauregalen, Gesamtlänge
360 bis 380 cm nach Wahl AN, Tiefe 40 cm, 4 Fachbodenreihen
übereinander, Unterkante unterer Fachboden auf 140 cm über
OKFF, Säulenlänge 140 bis max. 150 cm.

Laminatböden Holzwerkstoffplatte, Oberfläche weiß oder Hellgrau,
Stärke ca. 18 bis 20 mm, Kante ABS Farbe wie Boden, o. glw.,
Tragkraft pro Boden mind. 45 kg

Zu liefern, auszurichten und montieren im Raum:
EG
Raum 0.046 Hilfsmittel-Lager Bühne
Menge: 1,000 St

**1.1.3.83 Putzmittelschrank, ca. 80 cm**
Lieferung, Montage und Aufbau eines Metallschranks zur Lagerung
von Reinigungsmittel und -chemikalien, stabil geschweißte Stahlblechkonstruktion, mit 2 Flügeltüren, mit innenliegenden Scharnieren, 4 höhenverstellbare durchgehende Fachböden, hochwertige Beschichtung, leicht
und hygienisch zu reinigen, Schließung: Zylinderschloss mit 2 Schlüssel,
mit geeigneter Kippsicherung / Wandbefestigung.

Größe:
Breite: ca. 80 cm
Tiefe: 50 cm
Höhe: ca. 185 cm oder höher
Farbe Korpus und Türen: Hellgrau

Zu liefern und aufzustellen in den Räumen:
1. OG
Räume: 1.052,
2. OG
Räume: 2.048,
Menge: 2,000 St

**1.1.3.84 Besen-Halteleiste**
Lieferung und Montage eines Wand-Gerätehalterleiste
für Besen, Mops, etc. aus Metall, mind. 5 Rollenhalter.

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
Abbildung nur beispielhaft

Zu liefern und montieren in den Räumen:
1. OG
Räume: 1.052,
2. OG
Räume: 2.048,
Menge: 2,000 St

**1.1.3.85 Stahlregal, 5 OH, 100 cm, Tiefe 50 cm**
Lieferung, Montage und Aufbau eines Stahlregals, Stecksystem,
bestehend aus einem Grundregal 5 OH, Rahmen und Böden Lichtgrau / hellgrau pulverbeschichtet oder glanzverzinkt, alle Teile aus
Stahlblechen und -profilen, mit höhenverstellbaren Fachböden
und geeigneter Aussteifung (Kreuzverband), mit Kunststoff-Füße
oder Kappen o. glw. gegen Verkratzen des Bodenbelags.

Tragkraft pro Fachboden: mind. 80 kg, mit geeigneter Kippsicherung / Wandbefestigung.

Stahlregal 5 OH (LxHxT): ca. 100 x 200 x 50 cm, 4 Stützen
Gesamtlänge ca. 100 cm

Zu liefern und aufzustellen in den Räumen:
1. OG
Räume: 1.052
2. OG
Räume: 2.048,
Menge: 2,000 St

**1.1.3.86 Schlüsselkasten für 200 Schlüssel**
Lieferung und Montage eines Schlüsselschrank mit 200 Hacken
in der Hausmeisterwerkstatt im UG.

Stahlschrank mit schwenkbarem Schlüsselregister, serienmäßig mit
Zylinderschloss und zwei Schlüsseln, vier Bohrungen zur Wandbefestigung, verzinkte verstellbare Hackenleisten o. ä., verschiedenfarbig und fortlaufend nummeriert, komplett mit Schlüsselanhängern. Einwandiger Korpus mit glatter Front durch einliegende
Tür, Lackierung lichtgrau oder weiß.

Angebotenes Fabrikat / Modell: '....................................................'

Zu liefern und montieren in Raum:
UG
Raum -1.029 Werkstatt Hausmeister
Menge: 1,000 St

**1.1.3.87 Anbau-Stahlregal, 4 teilig 6 OH, 4,0 m, Tiefe 40 cm**
Lieferung, Montage und Aufbau eines Stahlregalelementes,
Stecksystem, bestehend aus einem Grundregal 6 OH und 3
Anbauregalen 6 OH. Rahmen und Böden Lichtgrau / hellgrau
pulverbeschichtet oder glanzverzinkt, alle Teile aus Stahlblechen
und -profilen, mit höhenverstellbaren Fachböden und geeigneter
Aussteifung (Kreuzverband), mit Kunststoff-Füße oder Kappen
o. glw. gegen Verkratzen des Bodenbelags.

Tragkraft pro Fachboden: mind. 80 kg, mit geeigneter
Kippsicherung / Wandbefestigung.

Regalelement bestehend aus:
1 Feld Grundregal 6 OH (LxHxT): ca. 100 x 225 bis 250 x 40 cm, 4 Stützen
3 Felder Anbauregal 6 OH (LxHxT): ca. 100 x 225 bis 250 x 40 cm, 2 Stützen
Gesamtlänge ca. 400 cm

Anbauregal systembedingt in der Länge etwas kürzer als Grundregal möglich.

Zu liefern und aufzustellen in Raum:
UG
Raum -1.019 Archiv
Menge: 2,000 St

**1.1.3.88 Anbau-Stahlregal, 3 teilig 6 OH, 3,0 m, Tiefe 40 cm**
Lieferung, Montage und Aufbau eines Stahlregalelementes,
Stecksystem, bestehend aus einem Grundregal 6 OH und 2
Anbauregalen 6 OH. Rahmen und Böden Lichtgrau / hellgrau
pulverbeschichtet oder glanzverzinkt, alle Teile aus Stahlblechen
und -profilen, mit höhenverstellbaren Fachböden und geeigneter
Aussteifung (Kreuzverband), mit Kunststoff-Füße oder Kappen
o. glw. gegen Verkratzen des Bodenbelags.

Tragkraft pro Fachboden: mind. 80 kg, mit geeigneter

Regalelement bestehend aus:
1 Feld Grundregal 6 OH (LxHxT): ca. 100 x 225 bis 250 x 40 cm, 4 Stützen
2 Felder Anbauregal 6 OH (LxHxT): ca. 100 x 225 bis 250 x 40 cm, 2 Stützen
Gesamtlänge ca. 300 cm

Anbauregal systembedingt in der Länge etwas kürzer als Grundregal möglich.

Regale dieser Posititon 'Rücken an Rücken' gestellt und miteinander verbunden,
seitlich an Stahlbetonwand verschraubt.

Zu liefern und aufzustellen in Raum:
UG
Raum -1.019 Archiv
Menge: 2,000 St

**1.1.3.89 Anbau-Stahlregal, 5 teilig 5 OH, 5,0 m, Tiefe 40 cm**
Lieferung, Montage und Aufbau eines Stahlregalelementes,
Stecksystem, bestehend aus einem Grundregal 5 OH und 4
Anbauregalen 5 OH. Rahmen und Böden Lichtgrau / hellgrau
pulverbeschichtet oder glanzverzinkt, alle Teile aus Stahlblechen
und -profilen, mit höhenverstellbaren Fachböden und geeigneter
Aussteifung (Kreuzverband), mit Kunststoff-Füße oder Kappen
o. glw. gegen Verkratzen des Bodenbelags.

Tragkraft pro Fachboden: mind. 80 kg, mit geeigneter
Kippsicherung / Wandbefestigung.

Regalelement bestehend aus:
1 Feld Grundregal 5 OH (LxHxT): ca. 100 x 200 x 40 cm, 4 Stützen
4 Felder Anbauregal 5 OH (LxHxT): ca. 100 x 200 x 40 cm, 2 Stützen
Gesamtlänge ca. 500 cm

Anbauregal systembedingt in der Länge etwas kürzer als Grundregal möglich.

Zu liefern und aufzustellen in Raum:
UG
Raum -1.031
Menge: 2,000 St

**1.1.3.90 Anbau-Stahlregal, 2 teilig 5 OH, 2,0 m, Tiefe 40 cm**
Lieferung, Montage und Aufbau eines Stahlregalelementes,
Stecksystem, bestehend aus einem Grundregal 5 OH und einem
Anbauregalen 5 OH. Rahmen und Böden Lichtgrau / hellgrau
pulverbeschichtet oder glanzverzinkt, alle Teile aus Stahlblechen
und -profilen, mit höhenverstellbaren Fachböden und geeigneter
Aussteifung (Kreuzverband), mit Kunststoff-Füße oder Kappen
o. glw. gegen Verkratzen des Bodenbelags.

Tragkraft pro Fachboden: mind. 80 kg, mit geeigneter
Kippsicherung / Wandbefestigung.

Regalelement bestehend aus:
1 Feld Grundregal 5 OH (LxHxT): ca. 100 x 200 x 40 cm, 4 Stützen
1 Felder Anbauregal 5 OH (LxHxT): ca. 100 x 200 x 40 cm, 2 Stützen
Gesamtlänge ca. 200 cm

Anbauregal systembedingt in der Länge etwas kürzer als Grundregal möglich.

Zu liefern und aufzustellen in Raum:
UG
Raum -1.031
Menge: 1,000 St

**1.1.3.91 Anbau-Stahlregal, 5 teilig 5 OH, 5,0 m, Tiefe 60 cm**
Lieferung, Montage und Aufbau eines Stahlregalelementes,
Stecksystem, bestehend aus einem Grundregal 5 OH und 4
Anbauregalen 5 OH. Rahmen und Böden Lichtgrau / hellgrau
pulverbeschichtet oder glanzverzinkt, alle Teile aus Stahlblechen
und -profilen, mit höhenverstellbaren Fachböden und geeigneter
Aussteifung (Kreuzverband), mit Kunststoff-Füße oder Kappen
o. glw. gegen Verkratzen des Bodenbelags.

Tragkraft pro Fachboden: mind. 80 kg, mit geeigneter
Kippsicherung / Wandbefestigung.

Regalelement bestehend aus:
1 Feld Grundregal 5 OH (LxHxT): ca. 100 x 200 x 60 cm, 4 Stützen
4 Felder Anbauregal 5 OH (LxHxT): ca. 100 x 200 x 60 cm, 2 Stützen
Gesamtlänge ca. 500 cm

Anbauregal systembedingt in der Länge etwas kürzer als Grundregal möglich.

Zu liefern und aufzustellen in Raum:
2. OG
Raum 2.027
Menge: 1,000 St

**1.1.3.92 Tafelregal für Holzlager Werken**
Tafel-Regal, 6 bis 9 Fächer, Fachbreite mind. 45 mm,
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Abbildung beispielhaft

- Leichtes Befüllen und Entnehmen (von Hand über gelagerte Rolle)
- Automatisches seitliches Nachrücken der Tafeln beim Befüllen
- Bequemer schneller Zugriff zu jeder Sorte
  (da stehend in Fächern geordnet)
- In jedem Fach mind.  2 Sorten ordnungsgemäß lagerbar
- Tragkraftangaben verstehen sich bei Lagerung von ganzen Tafeln

L x B x H:  ca. 203 x 80 x 100 cm
Anzahl der Fächer: mind. 8
Fächerbreite: ca. 45 mm
Tragkraft pro Fach: mind. 500 kg
Platten-Formate bis:  200 x 100 cm
Gewicht: ca. 165 kg

Zu liefern und aufzustellen in Raum:
2. OG
Raum 2.027
Menge: 1,000 St

**1.1.3.93 Wandhängendes Kragarmregal 400 cm lang**
Wandhalterungen aus Stahl für Holzlagerung von Leisten und Brettern,
Oberfläche lackiert o. glw., 3 Ebenen, zur Wandbefestigung, horizontal
ausgerichtet und an Stahlbetonwand kraftschlüssig verschraubt. Konsolen zum
Einklappen mit Endstiften gegen Herrunterrutschen von
Leisten
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Abbildung nur beispielhaft

Tragkraft pro Einzelregal mind. 50 kg, Anzahl 6 Stück,
Abmessung: T x H (Ausgeklappt) ca.: 40 x 43 cm

Zu liefen, auszurichten und montieren in Raum:
2. OG
Raum 2.027
Menge: 1,000 St

**1.1.3.94 Anbau-Stahlregal, 2 teilig 5 OH, 1,50 m, Tiefe 40 cm**
Lieferung, Montage und Aufbau eines Stahlregalelementes,
Stecksystem, bestehend aus einem Grundregal 5 OH und einem
Anbauregal 5 OH. Rahmen und Böden Lichtgrau / hellgrau
pulverbeschichtet oder glanzverzinkt, alle Teile aus Stahlblechen
und -profilen, mit höhenverstellbaren Fachböden und geeigneter
Aussteifung (Kreuzverband), mit Kunststoff-Füße oder Kappen
o. glw. gegen Verkratzen des Bodenbelags.

Tragkraft pro Fachboden: mind. 80 kg, mit geeigneter
Kippsicherung / Wandbefestigung.

Regalelement bestehend aus:
1 Feld Grundregal 5 OH (LxHxT): ca. 75 x 200 x 40 cm, 4 Stützen
1 Feld Anbauregal 5 OH (LxHxT): ca. 75 x 200 x 40 cm, 2 Stützen
Gesamtlänge ca. 150 cm

Anbauregal systembedingt in der Länge etwas kürzer als Grundregal möglich.

Zu liefern und aufzustellen in Raum:
2. OG
Raum 2.041 Brennofenraum
Menge: 1,000 St

*Hinweis: Hinweis Umkleidespinde:*
Es sind stabile Stahlschränke mit Einbrennbeschichtung zu liefern.
Die Zusammensetzung der Garderobenschränkreihen aus einzelnen
Garderobenelement ist dem Untergeschoss-Werkplan und den Raumnummern in den Positionen zu entnehmen. Die einzelnen Elemente
sind kraftschlüssig nach Wahl des An zu verbinden und lot-, sowie
waagerecht aufzustellen. Die Reihen sind mit der rückseitigen
Mauerwerkswand, bzw. untereinander bei der Rücken- an Rückenstellung zu verschrauben.

Es ist auf gleiche Höhen bei allen Elementen zu achten.

Alle Umkleidespinde in diesem Leistungsverzeichnis sind von einem
Hersteller und aus einer Serie anzubieten.

Angebotener Hersteller und Serie: '....................................................'

**1.1.3.95 Umkleidespinde mit Bank, 4 x 40 cm Einheiten, mit S/W-Trennung**
Lieferung, Montage und Aufstelllung eines Garderobenschrank mit
vier Abteilen mit Sitzbankuntergestell, 400 mm Abteilbreite, jedes
Abteil vertikal getrennt in reinen und unreinen Bereich, Stahlschrank
mit Einbrennbeschichtung, Hutboden mit stabiler Garderobenstange,
3 verdrehsichere Haken mit Systemaufnahme für Kleiderbügel,
1 Kleiderbügel, Belüftung über Stahltüre, oben Lüftungsschlitz unten
Lochbild o. g., Türanschlagsdämpfer, verwindungssteife Türen, Untergestell mit verstellbaren Kunststoffgleiter mit Niveauausgleich,
Schließung: Zylinderschloss mit 2 Schlüssel.

Größe:
4 Abteile, mit Trennung Rein / Unrein
Abteilbreite: 40 cm
Gesamtbreite:  ca. 160 cm
Tiefe: ca. 50/82cm
Höhe: ca. 210 cm
Höhe Sitzbank: ca. 42 cm
Farbe Gestell: Lichtgrau RAL 7035
Farbe Korpus: Lichtgrau RAL 7035
Farbe Türen: Resedagrün RAL 6011
Sitzleisten: Buche ca. 60 x 35 mm, allseitig gehobelt,
oben abgerundet, klarlackiert

Zu liefern und aufzustellen in Raum:
UG
Raum -1.002 Umkleide Küche
Menge: 2,000 St

**1.1.3.96 Umkleidespinde mit Bank, 4 x 30 cm Einheiten ohne Trennung**
Lieferung, Montage und Aufstelllung eines Garderobenschrank mit
vier Abteilen mit Sitzbankuntergestell, 300 mm Abteilbreite, Stahlschrank mit Einbrennbeschichtung, Hutboden mit stabiler Garderobenstange, 3 verdrehsichere Haken mit Systemaufnahme für Kleiderbügel,
1 Kleiderbügel, Belüftung über Stahltüre, oben Lüftungsschlitz unten
Lochbild o. g., Türanschlagsdämpfer, verwindungssteife Türen, Untergestell mit verstellbaren Kunststoffgleiter mit Niveauausgleich,
Schließung: Zylinderschloss mit 2 Schlüssel.

Größe:
4 Abteile, ohne Trennung
Abteilbreite: 30 cm
Gesamtbreite:  ca. 120 cm
Tiefe: ca. 50/82cm
Höhe: ca. 210 cm
Höhe Sitzbank: ca. 42 cm
Farbe Gestell: Lichtgrau RAL 7035
Farbe Korpus: Lichtgrau RAL 7035
Farbe Türen: Resedagrün RAL 6011
Sitzleisten: Buche ca. 60 x 35 mm, allseitig gehobelt,
oben abgerundet, klarlackiert

Zu liefern und aufzustellen in Raum:
UG
Räume: 2 Stück Raum -1.003, 7 Stück Raum -1.004
Menge: 9,000 St

**1.1.3.97 Umkleidespinde mit Bank, 5 x 30 cm Einheiten ohne Trennung**
Lieferung, Montage und Aufstelllung eines Garderobenschrank mit
fünf Abteilen mit Sitzbankuntergestell, 300 mm Abteilbreite, Stahlschrank mit Einbrennbeschichtung, Hutboden mit stabiler Garderobenstange, 3 verdrehsichere Haken mit Systemaufnahme für Kleiderbügel,
1 Kleiderbügel, Belüftung über Stahltüre, oben Lüftungsschlitz unten
Lochbild o. g., Türanschlagsdämpfer, verwindungssteife Türen, Untergestell mit verstellbaren Kunststoffgleiter mit Niveauausgleich,
Schließung: Zylinderschloss mit 2 Schlüssel.

Größe:
5 Abteile, ohne Trennung
Abteilbreite: 30 cm
Gesamtbreite:  ca. 150 cm
Tiefe: ca. 50/82cm
Höhe: ca. 210 cm
Höhe Sitzbank: ca. 42 cm
Farbe Gestell: Lichtgrau RAL 7035
Farbe Korpus: Lichtgrau RAL 7035
Farbe Türen: Resedagrün RAL 6011
Sitzleisten: Buche ca. 60 x 35 mm, allseitig gehobelt,
oben abgerundet, klarlackiert

Zu liefern und aufzustellen in Raum:
UG
Räume: -1.004
Menge: 1,000 St

**1.1.3.98 Doppelstöckige Umkleidespinde mit Bank, 5 x 30 cm Abteile, 2 Fächer übereinander**
Lieferung, Montage und Aufstelllung eines Garderobenschrank mit
fünf Abteilen (senkrechte Teilungen) und 2 Fächer übereinander
(horizontale Teilung), insgeamt 10 Fächer, mit Sitzbankuntergestell,
300 mm Abteilbreite, Stahlschrank mit Einbrennbeschichtung, Hutboden
mit stabiler Garderobenstange, 3 verdrehsichere Haken mit Systemaufnahme für Kleiderbügel, 1 Kleiderbügel, Belüftung über Stahltüre, oben
Lüftungsschlitz unten Lochbild o. g., Türanschlagsdämpfer, verwindungssteife Türen, Untergestell mit verstellbaren Kunststoffgleiter mit Niveauausgleich, Schließung: Zylinderschloss mit 2 Schlüssel.

Größe:
5 Abteile mit 2 Fächern übereinander, ohne Trennung
Abteilbreite: 30 cm
Gesamtbreite:  ca. 150 cm
Tiefe: ca. 50/82cm
Höhe: ca. 210 cm
Höhe Sitzbank: ca. 42 cm
Farbe Gestell: Lichtgrau RAL 7035
Farbe Korpus: Lichtgrau RAL 7035
Farbe Türen: Resedagrün RAL 6011
Sitzleisten: Buche ca. 60 x 35 mm, allseitig gehobelt,
oben abgerundet, klarlackiert

Zu liefern und aufzustellen in Raum:
UG
Räume:  -1.003, -1.004
Menge: 2,000 St

**1.1.3.99 Spiegel für Umkleideraum, ca. 60 x 100 cm**
Spiegel für Umkleideräume, stehendes Rechteck,
Maße ca. 60 x 100 cm, Tiefe ca. 2,5 cm, dünner
Rahmen aus Kunststoff oder Metall, Spiegel aus
Floatglas, mit Wandbefestigung.

Zu liefern und montieren in den Räumen:
UG
Raum: -1.002, -1.003, -1.004
Menge: 3,000 St

**1.1.3.100 Garderobenhakenleiste mit 10 Haken**
Lieferung und Montage einer geradlinigen Garderobenhaken-
Wandleiste mit 10 Haken. Leiste der Garderobe und Haken aus
rostfreien Edelstahl, einschließlich Befestigungsmaterial.
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Beispiel für Hakenform

Länge ca. 80 cm (max. 90 cm)

Angebotenes Fabrikat und Modell: '....................................................'

Zu liefern und montieren in den Räumen:
UG
Raum -1.002 Umkleide Küche
Menge: 1,000 St

**1.1.3.101 Garderobenhakenleiste mit 6 Haken**
Garderobenhaken-Wandleiste wie vorherige Position,
jedoch 6 Haken. Länge ca. 60 cm (max. 70 cm)

Zu liefern und montieren in Raum:
UG
Raum -1.029 Werkstatt Hausmeiste, -1.003, 2 Stück -1.004
Menge: 4,000 St

##### Untertitel 1.1.4 Terrassenmöbel

**1.1.4.102 Kinder-Terrassentisch mit 2 Bänken**
Gartentisch mit 2 Bänken und Sonnenschirm für Garten- / Outdoorbereich, Bänke einzeln nicht mit Tisch verbunden, aus wetterbeständigem Holz mit Lackierung, Kissen und Sonnenschirm für Kinder,
Bezug Kissen abnehm- und waschbar, Kissen an Bänke zu befestigen,
Sonnenschirm höhenverstellbar, durch Tischplatte geführt und am
Tisch befestigt.
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Abbildung Beispielhaft

Maße:
Tisch L/B/H: ca. 107/57/48 cm
Bänke L/B/H: ca. 91/29/32 cm, 2 Stück
Sonnenschirm D/H: ca. 152/115 cm

Angebotener Hersteller und angebotenes Produkt: '....................................................'

Liefern und montieren Terrasse SVE Erdgeschoss
Menge: 4,000 St

**1.1.4.103 Kinder-Terrassenstuhl**
Kinder-Gartenstuhl aus Kunststoff, Vierfußstuhl, als Monoblock,
wetterfest, stapelbar, mit Armlehnen und Rücken, standsicher durch
leicht nach Außen gestellte Beine, für ca. 3 bis 8 Jahre
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Abbildung nur beispielhaft

Maße:
Stuhl B/T/H: ca. 37/37/52 cm
Sitzhöhe: ca. 27 cm

Angebotener Hersteller und angebotenes Produkt: '....................................................'

Liefern und montieren Terrasse SVE Erdgeschoss
Menge: 12,000 St

**1.1.4.104 Terrassentisch 80 x 80 cm**
Terrassentisch für den Outdoorbereich geeignet, quadratische Säulen
aus Aluminium o. glw., mit quadratischem Fuß, Farbe Säule und Fuß
schwarz pulverbeschichtet, Tischplatte als schlanke Compact -Platte aus
hochverdichtetem HPL, Widerstandsfähigkeit nach DIN EN 438,
UV-beständig, quadratische Tischplatte, abgerundete Ecken, Kantenfarbe dunkel, Plattenfarbe grau oder grau meliert (betonoptik).
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Abbildung nur beispielshaft

Maße:
Platte quadratisch 80 x 80 cm
abgerundete Ecken
Platten- und Kantenstärke ca. 12 mm
Höhe: ca. 72 cm

Angebotener Hersteller: '....................................................'

Angebotenes Produkt: '....................................................'

Zu liefern und aufzustellen:
EG
Innenhof 5 Stück
1. OG
Terrasse 5 Stück
2. OG
Überdachte Freiklasse 6 Stück, Essterrasse 5 Stück
DG
Dachterrasse 5 Stück
Menge: 26,000 St

**1.1.4.105 Terrassenstuhl ohne Armlehnen**
Terrassenstuhl für den Outdoorbereich, stapelbar, Monoblock ohne Armlehnen, schlanke Bauform, aus UV-beständigem Fiberglas-Polypropylen
(glasfaserverstärkter Kunststoff), voll durchgefärbt, mit Matt-Effekt, rutschfeste Fußkappen, recyclebarer Kunststoff, mind. 8 Farben zur Auswahl, Farben
gemischt nach Wahl Auftraggeber.

Aus der gleichen Kollektion muss ein Terrassenstuhl mit Armlehnen und ein
Hocker zur Verfügung stehen.
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Abbildung nur beispielhaft

Maße:
B/T/H: ca. 50/51,5/82,5 cm
Sitzhöhe: ca. 47 cm
Gewicht: ca. 3,8 kg

Angebotener Hersteller: '....................................................'

Angebotenes Produkt: '....................................................'

Zu liefern und aufzustellen:
EG
Innenhof 10 Stück
1. OG
Terrasse 10 Stück
2. OG
Überdachte Freiklasse 6  Stück, Essterrasse 10 Stück
DG
Dachterrasse 10 Stück
Menge: 46,000 St

**1.1.4.106 Terrassenstuhl mit Armlehnen**
Aus gleicher Serie / Kollektion wie vorherige Position:
Terrassenstuhl für den Outdoorbereich, stapelbar, Monoblock mit Armlehnen, schlanke Bauform, aus UV-beständigem Fiberglas-Polypropylen
(glasfaserverstärkter Kunststoff), voll durchgefärbt, mit Matt-Effekt, rutschfeste Fußkappen, recyclebarer Kunststoff, mind. 8 Farben zur Auswahl, Farben
gemischt nach Wahl Auftraggeber.
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Abbildung nur beispielhaft

Maße:
B/T/H: ca. 58,5/53,5/82,5 cm
Sitzhöhe: ca. 47,5 cm
Armlehnenhöhe: ca. 64,5
Gewicht: ca. 4,7 kg

Angebotenes Produkt: '....................................................'

Zu liefern und aufzustellen:
EG
Innenhof 10 Stück
1. OG
Terrasse 10 Stück
2. OG
Überdachte Freiklasse 6  Stück, Essterrasse 10 Stück
DG
Dachterrasse 10 Stück
Menge: 46,000 St

**1.1.4.107 Runde Outdoor-Rattanliege**
Runde Gartenliege aus Polyrattan o. ä., feuchtigkeitsbeständig für den
Outdoorbereich, Farbe Schwarz oder Dunkelgrau, mit gepolsterter
Liegefläche und ca. 6 Kissen, Farbe Kissen hellgrau / beige.
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Abbildung nur beispielhaft

Maße:
Gesamtdurchmesser: ca. 200 bis 220 cm
Durchmesser Sitzfläche: ca. 160 bis 170 cm
Gesamthöhe: ca: 75 bis 80 cm
Sitzhöhe: ca. 35 bis 40 cm

Angebotener Hersteller und angebotenes Produkt: '....................................................'

Zu liefern und aufzustellen:
2. OG
Überdachte Freiklasse
Menge: 1,000 St

**1.1.4.108 Große Outdoor-Liegekissen**
Sitzsack als Outdoor-Liege als Bodenkissen, wetterfest und
waschbar, Bezug wasserabweisend, abnehm- und waschbar
bei 30°C, EPS-Perlenfüllung o. glw. für gute Anpassung an
Körperform und Körpertemperatur, Auswahl von mind. 10
Farben, Farbauswahl durch AG nach Bemusterung.

Maße:
Länge: mind. 140 cm
Breite: mind. 180 cm
Höhe: ca. 25 cm
Füllvolumen: ca. 380 Liter

Angebotener Hersteller und angebotenes Produkt: '....................................................'

Zu liefern und aufzustellen:
2. OG
Überdachte Freiklasse
Menge: 2,000 St

**1.1.4.109 Hollywoodschaukel Dachterrasse**
Hollywoodschaukel als Dreisitzer, aus Vierkant-Stahl, verzinkt und pulverbeschichtet, Farbe eisengrau o. ä., mit Sitz- und Lehnenrahmen aus Primetex,
oder gleichwertig, als Sitz- und Liegefläche nutzbar, Verstellung über
Karabiner, Verstellung nur bei nicht belasteter Sitzfläche möglich, belastbar
bis ca. 270 kg, Kissenbezüge aus Polyester, Farbe grün nach Bemusterung,
abnehm- und bei 30° C waschbar, Sonnendach dunkelgrau aus abwaschbarem Primetex-Gewebe, o. glw..
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Abbildung beispielhaft

Maße:
Stellfläche B/T: ca. 210 / 145 cm
Höhe: ca. 160 cm
Sitzhöhe: ca. 45 cm
Sitzfläche: ca. 180 x 54 cm
Lehne: ca. 180 x 65 cm
Fußteil: ca. 180 x 43 cm
Kissenstärke: ca. 6 cm
Gewicht: ca. 65 kg

Angebotener Hersteller: '....................................................'

Angebotenes Fabrikat: '....................................................'

Zu liefern, montieren, aufzustellen und am Boden befestigen
nach Werkplan G005 Grundriss Dachgeschoss
Menge: 2,000 St

#### Bereich 1.2 Büro-, Objekt- und Stahlmöbel HPT

##### Untertitel 1.2.1 Einweisung und Dokumentation

**1.2.1.110 Dokumentation**
*** Pauschalposition
Dokumentation für sämtliche Positionen des Titels 1.2 Büro-, Objekt- und
Stahlmöbel HPT unter Verwendung der vom Auftraggeber vorgegebenen Struktur:

1. Abnahmen, Einweisungs- und  ggf. Prüfprotokolle
2. Produktdatenblätter, Gebrauchsanweisungen und Sicherheitshinweise
3. Wartungs- und Pflegehinweise
4. Ggf. Garantien

Die vollständige Dokumentation ist spätestens bei der Abnahme dem
Auftraggeber zu übergeben.

Die Dokumentation ist in Papierform im Format DIN A4, ggf. gefaltet,
geordnet in einem Ordner und zusätzlich digital als PDF-Dateien zu übergeben.
Die dafür anfallenden Kosten sind in diese Position mit einzurechnen. Die
vollständige Dokumentation ist Voraussetzung für die Abnahme!

Die Übergabe ist schriftlich mit Unterschrift der Objektüberwachung zu
protokollieren. Die komplette Dokumentation ist zusätzlich der Objektüberwachung digital als PDF-Dateien zu übergeben.
Menge: 1,000 psch

##### Untertitel 1.2.2 Büro- und Objektmöbel HPT

**1.2.2.111 Schreibtisch mechanisch höhenverstellbar 160/80 cm**
Standardbeschreibung Büromöbelsystem siehe Vorbemerkungen
ZTV Büromöbel - C. Schreibtische

Mechanisch höhenverstellbar Schreibtisch 160/80 cm wie
in Position 1.1.2.4 beschrieben.

Zu liefern, aufzustellen und anzuschließen in den Räumen:
1. OG
Räume 1.040
Menge: 1,000 St

**1.2.2.112 Schreibtisch mechanisch höhenverstellbar 180/80 cm**
Standardbeschreibung Büromöbelsystem siehe Vorbemerkungen
ZTV Büromöbel - C. Schreibtische

Mechanisch höhenverstellbar Schreibtisch 180/80 cm wie
in Position 1.1.2.5 beschrieben.

Zu liefern, aufzustellen und anzuschließen in den  Räumen:
1. OG
Räume: 1.037,1.038, 1.041
Menge: 3,000 St

**1.2.2.113 Schreibtisch elektrisch höhenverstellbar 180/80 cm**
Standardbeschreibung Büromöbelsystem siehe Vorbemerkungen
ZTV Büromöbel - C. Schreibtische

Elektrisch höhenverstellbar Schreibtisch 180/80 cm wie
in Position 1.1.2.14 beschrieben.

Zu liefern, aufzustellen und anzuschließen in den  Räumen:
1. OG
Räume 1.033
Menge: 1,000 St

**1.2.2.114 Schreibtisch elektrisch höhenverstellbar 200/80 cm**
Standardbeschreibung Büromöbelsystem siehe Vorbemerkungen
ZTV Büromöbel - C. Schreibtische

Elektrisch höhenverstellbar Schreibtisch 200/80 cm wie
in Position 1.1.2.15 beschrieben.

Zu liefern, aufzustellen und anzuschließen in den  Räumen:
1. OG
Räume: 1.047, 1.048a

2. OG
Räume: 2.036,
Menge: 3,000 St

**1.2.2.115 Gerätetisch zum Schreibtisch, 180/60 cm**
Standardbeschreibung Büromöbelsystem siehe Vorbemerkungen
ZTV Büromöbel - C. Schreibtische

Gerätetisch zum Schreibtisch der vorherigen Position, 180 /60 cm
wie in Position 1.1.2.16 beschrieben.

Zu liefern, aufzustellen und anzuschließen in den  Räumen:
1. OG
Räume 1.033,
Menge: 1,000 St

**1.2.2.116 Besprechungstisch, rund D 80 cm**
Runder Besprechungstisch, D = 80 cm, wie in Position 1.1.2.26
beschrieben.

Zu liefern und aufzustellen in den Räumen:
1. OG
Räume: 1.033
Menge: 1,000 St

**1.2.2.117 Besprechungstisch, quadratisch 100 x 100 cm**
Quadratischer Besprechungstisch vom gleichen Hersteller wie
Schreibtische, Vierfußtisch, 100 x 100 cm

B/T/H in cm: 100 / 100 / 72

Gestelltyp: Quadratrohr (30 x 30 mm)
Plattendicke 25 mm
Plattenfarbe: wie Schreibtische
Gestellfarbe: wie Schreibtiche
Gleiter für Kautschukböden

Zu liefern und aufzustellen in den Räumen:
1. OG
Räume: 1.037, 1.038
Menge: 2,000 St

**1.2.2.118 Anstellcontainer 80 cm tief**
Standardbeschreibung Rollcontainer siehe Vorbemerkungen ZTV
Objektausstattung und Büromöbel - B. Arbeitsplatz-Container.

Anstellcontainer 13 HE, wie in Position 1.1.2.34 beschrieben,
passend zu den Schreibtischen in den nachstehend angegebenen Räumen.

Zu liefern und aufzustellen in den Räumen:
1. OG
Räume: 1.033, 1.037, 1.038, 1.047
Menge: 4,000 St

**1.2.2.119 Rollcontainer**
Standardbeschreibung Rollcontainer siehe Vorbemerkungen ZTV
Objektausstattung und Büromöbel - B. Arbeitsplatz-Container.

Arbeitsplatz-Container (Rollcontainer) wie in Postition 1.1.2.31
beschrieben, 9 Höheneinheiten, Einteilung 1/2/3/3

Zu liefern und aufzustellen in den Räumen:
1. OG
Räume: 1.033, 1.037, 1.038, 1.040, 1.041, 1.047, 1.048a
2. OG
Räume: 2.036
Menge: 8,000 St

**1.2.2.120 Bürodrehstuhl ohne Armlehnen**
Bürodrehstuhl ohne Armlehnen, mit GS – Prüfzeichen und
gemäß DIN EN 1335. Sitzfläche gepolstert, Netzrücken und
gerade Rückenform. Polster aus FCKW- und
CKW- freien Schaumstoffen.

Bürodrehstuhl, wie in Position 1.1.2.35 beschrieben.

Zu liefern und aufzustellen in den Räumen:
1. OG
Räume: 1.040, 1.041
2. OG
Räume: 2.036
Menge: 3,000 St

**1.2.2.121 Bürodrehstuhl mit Balance-Mechanik und Armlehnen**
Bürodrehstuhl mit GS – Prüfzeichen, TÜV-Zertifiziert und gemäß
DIN EN 1335. Sitzfläche gepolstert, Netzrücken und gerade Rückenform
Polster aus FCKW- und CKW- freien Schaumstoffen. Bürodrehstuhl
mit Synchronmechanik.

Bürodrehstuhl, wie in Position 1.1.2.36 beschrieben.

Zu liefern und aufzustellen in den Räumen:
1. OG
Räume: 1.033, 1.037, 1.038, 1.047, 1.048a
Menge: 5,000 St

**1.2.2.122 Besprechungsstuhl, stapelbar**
Sitzschalenstuhl, GS-Zertifiziert, stapelbar, Holzschale Buche, gebeizt
Eiche hell, seitlich mit sichtbarer Mehrschicht-Holzkante, Sitz gepolstert.

Besprechungsstuhl, wie in Position 1.1.2.37 beschrieben.

Zu liefern und aufzustellen in den Räumen:
1. OG
Räume: 4 Stück 1.033, 3 Stück 1.037, 3 Stück 1.038
Menge: 10,000 St

**1.2.2.123 Schrankkombination aus 3 Gefächerschränken und 2 Aktenschrank, 40 cm tief, Schränke abschließbar**
Standardbeschreibung Aktenschrank siehe Vorbemerkungen ZTV
Objektausstattung und Büromöbel - A. Kastenmöbel

Büroschrankkombination als Systembüromöbel in Korpusbauweise
bestehend aus 3 x Gefächerschränken für Papier und zwei Aktenschrank. Mindestens 50 Gefache. Oberfläche Korpus und Türfronten
HPL Dekor, gebrochenes Weiß nach Bemusterung durch AN. Alle
Kanten geschlossen, Kunststoffkanten aus PVC-freiem Kunststoff
(ABS oder PP), alle Schränke abschließbar, hohe Schranktüren über
3-Punktverschluß, kippsichere Wandbefestigung nach Wahl AN.

Alle Elemente gleicher Sockel, gleiche Sockelhöhe, gleiche Schranktiefe
und gleiche Höhe Oberkante. Schränke gleichschließend.
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Schrankkombination von links nach rechts bestehend aus:

1 Stück Blende
Linkes Passtück / Blende mit Oberkante
Schrank abschließend, Breite ca. 9 cm

1 Stück Aktenschrank
Scharnier: mind. 110°
Fachboden Anzahl: 5
Griffart: Bügelgriff, Edelstahl, nach Bemusterung
Höhe mit Sockel: ca. 225 bis 335 cm
6 OH und Sockel
Sockelhöhe: ca. 70 mm, weiß
Länge: 80 cm
Tiefe: 40 bis 45 cm

3 Stück Aktenschrank mit mittigen Papiergefachen
6 OH, 90 cm lang, ca. 40 bis 45 cm tief, mittig pro Schrank 18 Gefache
für Papier

Unten:
Schrankkorpus mit 2 Flügel, ein höhenverstellbarer Fachboden gem.
Standardbeschreibung, abschließbar, Höhe ca. 75 cm

Mitte:
Offener Regalkorpus mit 3 Reihen Fächer für Papierablage, 6 Ablagefächer übereinander, insgesamt 18 Ablagen pro Schrank (Gesamtanzahl Schankkombination 50 Ablagen)

Oben:
Schrankkorpus mit 2 Flügel, ein höhenverstellbarer Fachboden gem.
Standardbeschreibung, abschließbar, Höhe ca. 75 cm

Schrankdrehtüren Scharnier: mind. 110°
Griffart: Bügelgriff, Edelstahl nach Bemusterung
Sockelhöhe: ca. 70 mm, weiß
Länge: 100 cm
Tiefe: 40 bis 45 cm

1 Stück Aktenschrank
Scharnier: mind. 110°
Fachboden Anzahl: 5
Griffart: Bügelgriff, Edelstahl, nach Bemusterung
Höhe mit Sockel: ca. 225 bis 335 cm
6 OH und Sockel
Sockelhöhe: ca. 70 mm, weiß
Länge: 80 cm
Tiefe: 40 bis 45 cm

1 Stück Blende
Rechtes Passtück / Blende mit Oberkante
Schrank abschließend, Breite ca. 9 cm

Zu liefern und aufzustellen im Raum:
1. OG
Räume: 1.033
Menge: 1,000 St

**1.2.2.124 Aktenschrank, 6 OH, 100 cm lang, ca. 40 cm tief, abschließbar**
Standardbeschreibung Aktenschrank siehe Vorbemerkungen ZTV
Objektausstattung und Büromöbel - A. Kastenmöbel

Bürochrank als Systembüromöbel,
wie in Position 1.1.2.45 beschrieben.

Höhe mit Sockel: ca. 226 bis 235 cm
6 OH und Sockel
Sockelhöhe: ca. 70 mm, weiß
Länge: 100 cm
Tiefe: 40 bis 45 cm
abschließbar

Zu liefern und aufzustellen in den Räumen:
1. OG
Räume: 2 Stück 1.037, 2 Stück 1.038
Menge: 4,000 St

**1.2.2.125 Sideboard, 3 OH, 100 cm lang, ca. 40 cm tief, abschließbar**
Standardbeschreibung Sideboards siehe Vorbemerkungen
ZTV Büromöbel - A. Kastenmöbel.

Sideboard als Systembüromöbel,
wie in Position 1.1.2.47 beschrieben.

Höhe: 3 OH und Sockel
Höhe mit Sockel: ca. 120 bis 125 cm
Sockelhöhe: ca. 70 mm
Breite: 100 cm
Tiefe: 40 bis 45 cm
abschließbar

Zu liefern und aufzustellen in den Räumen:
1. OG
Räume 1.033, 2 Stück 1.047
Menge: 3,000 St

**1.2.2.126 Sideboard, 3 OH auf Rollen, 100 cm lang, ca. 40 cm tief, abschließbar**
Standardbeschreibung Sideboard siehe Vorbemerkungen ZTV
Objektausstattung und Büromöbel - A. Kastenmöbel

Sideboard als Systembüromöbel auf Rollen,
wie in Position 1.1.2.49 beschrieben.
jedoch Länge 100 cm

Höhe einschl. Rollen ca. zwischen 110 und 125 cm
Länge: 100 cm
Tiefe: ca. 40 bis 45 cm
abschließbar

Zu liefern und aufzustellen im Raum:
1. OG
Räume 1.037 und 1.038
Menge: 2,000 St

**1.2.2.127 Geldwertfach, Einbau im Aktenschrank**
Möbeltresor wie in Position 1.1.2.53 beschrieben, liefern und
im Aktenschrank, einschl. Wandverschraubung einbauen.

Außenmaße: ca. Höhe 300 mm, Breite 420 mm,
Tiefe max. 380 mm
Gewicht: ca. 31kg
Türdurchgangsmaß: ca.  Höhe 226 mm, Breite 330 mm
Anzahl Fachböden: 1

Zu liefern und montiren im Aktenschrank Raum:
1. OG
Räume: 1.033,
Menge: 1,000 St

**1.2.2.128 Magnetisches Whiteboard 150 x 100 cm**
Magnetisches Whiteboard 150 x 100 cm,
wie in Position 1.1.2.63 beschrieben

Zu liefern und montieren in den Räumen:
1. OG
Räume: 1.033, 1.037, 1.038, 1.047
Menge: 4,000 St

**1.2.2.129 Garderoben-Hakenleiste mit einklappbaren Haken**
Garderobenleiste als Hakengarderobe,
wie in Position 1.1.2.64 beschrieben

Zu liefern und montieren in den Räumen:
EG
Räume: 0.004, 0.007, 0.013, 0.038
1. OG
Räume: 1.001, 1.004, 1.007, 1.010, 1.013, 1.033, 1.047, 1.069
2. OG
Räume: 2.001, 2.004, 2.007, 2.010
Menge: 16,000 St

**1.2.2.130 Mülleiner aus Kunsstoff, 18 Ltr.**
Papierkorb rund, aus stabilem Kunststoff,
unempfindlich und leicht zu reinigen, mit
umlaufendem Griffrand

Fassungsvermögen: ca. 18 Liter.

Maße ca.: H 340 x ø 270 mm
Zwei verschiedene Farben nach Wahl AG
Menge: 56,000 St

#### Bereich 1.3 Büro-, Objekt- und Stahlmöbel Praxis

##### Untertitel 1.3.1 Einweisung und Dokumentation

**1.3.1.131 Dokumentation**
*** Pauschalposition
Dokumentation für sämtliche Positionen des Titels 1.3 Büro-, Objekt- und
Stahlmöbel Praxis unter Verwendung der vom Auftraggeber vorgegebenen Struktur:

1. Abnahmen, Einweisungs- und  ggf. Prüfprotokolle
2. Produktdatenblätter, Gebrauchsanweisungen und Sicherheitshinweise
3. Wartungs- und Pflegehinweise
4. Ggf. Garantien

Die vollständige Dokumentation ist spätestens bei der Abnahme dem
Auftraggeber zu übergeben.

Die Dokumentation ist in Papierform im Format DIN A4, ggf. gefaltet,
geordnet in einem Ordner und zusätzlich digital als PDF-Dateien zu übergeben.
Die dafür anfallenden Kosten sind in diese Position mit einzurechnen. Die
vollständige Dokumentation ist Voraussetzung für die Abnahme!

Die Übergabe ist schriftlich mit Unterschrift der Objektüberwachung zu
protokollieren. Die komplette Dokumentation ist zusätzlich der Objektüberwachung digital als PDF-Dateien zu übergeben.
Menge: 1,000 psch

##### Untertitel 1.3.2 Büro- und Objektmöbel Praxis

**1.3.2.132 Schreibtisch mechanisch höhenverstellbar 140/70 cm**
Standardbeschreibung Büromöbelsystem siehe Vorbemerkungen
ZTV Büromöbel - C. Schreibtische

Mechanisch höhenverstellbar Schreibtisch 140/70 cm wie
in Position 1.1.2.8 beschrieben.

Zu liefern, aufzustellen und anzuschließen in den  Räumen:
EG Praxis
Räume 0.064, 0.065, 0.066, 0.068
Menge: 4,000 St

**1.3.2.133 Schreibtisch elektrisch höhenverstellbar 180/80 cm**
Standardbeschreibung Büromöbelsystem siehe Vorbemerkungen
ZTV Büromöbel - C. Schreibtische

Elektrisch höhenverstellbar Schreibtisch 180/80 cm wie
in Position 1.1.2.14 beschrieben.

Zu liefern, aufzustellen und anzuschließen in den  Räumen:
EG Praxis
Räume 0.061, 0.062, 0.063
Menge: 3,000 St

**1.3.2.134 Rollcontainer**
Standardbeschreibung Rollcontainer siehe Vorbemerkungen ZTV
Objektausstattung und Büromöbel - B. Arbeitsplatz-Container.

Arbeitsplatz-Container (Rollcontainer) wie in Postition 1.1.2.31
beschrieben, 9 Höheneinheiten, Einteilung 1/2/3/3

Zu liefern und aufzustellen in den Räumen:
EG Praxis
Räume: 0.061, 0.062, 0.063, 0.066, 0.068
Menge: 5,000 St

**1.3.2.135 Bürodrehstuhl ohne Armlehnen**
Bürodrehstuhl ohne Armlehnen, mit GS – Prüfzeichen und
gemäß DIN EN 1335. Sitzfläche gepolstert, Netzrücken und
gerade Rückenform. Polster aus FCKW- und
CKW- freien Schaumstoffen.

Bürodrehstuhl, wie in Position 1.1.2.35 beschrieben.

Zu liefern und aufzustellen in den Räumen:
EG Praxis
Räume: 0.061, 0.062, 0.063 0.064, 0.065, 0.066, 0.068
Menge: 7,000 St

**1.3.2.136 Magnetisches Whiteboard 150 x 100 cm**
Magnetisches Whiteboard 150 x 100 cm,
wie in Position 1.1.2.63 beschrieben

Zu liefern und montieren in den Räumen:
EG Praxis
Räum: 0.071 (Flur)
Menge: 1,000 St

**1.3.2.137 Mülleimer aus Kunsstoff, 18 Ltr.**
Papierkorb rund, aus stabilem Kunststoff,
unempfindlich und leicht zu reinigen, mit
umlaufendem Griffrand

Fassungsvermögen: ca. 18 Liter.

Maße ca.: H 340 x ø 270 mm
Zwei verschiedene Farben nach Wahl AG
Menge: 18,000 St

##### Untertitel 1.3.3 Stahlmöbel Praxis

**1.3.3.138 Anbau-Stahlregal, 5 teilig 5 OH, 5,0 m, Tiefe 40 cm**
Lieferung, Montage und Aufbau eines Stahlregalelementes,
Stecksystem, bestehend aus einem Grundregal 5 OH und 4
Anbauregalen 5 OH. Rahmen und Böden Lichtgrau / hellgrau
pulverbeschichtet oder glanzverzinkt, alle Teile aus Stahlblechen
und -profilen, mit höhenverstellbaren Fachböden und geeigneter
Aussteifung (Kreuzverband), mit Kunststoff-Füße oder Kappen
o. glw. gegen Verkratzen des Bodenbelags.

Tragkraft pro Fachboden: mind. 80 kg, mit geeigneter
Kippsicherung / Wandbefestigung.

Regalelement bestehend aus:
1 Feld Grundregal 5 OH (LxHxT): ca. 100 x 200 x 40 cm, 4 Stützen
4 Felder Anbauregal 5 OH (LxHxT): ca. 100 x 200 x 40 cm, 2 Stützen
Gesamtlänge ca. 500 cm

Anbauregal systembedingt in der Länge etwas kürzer als Grundregal möglich.

Zu liefern und aufzustellen in Raum:
UG
Raum -1.035
Menge: 1,000 St

**1.3.3.139 Garderobenbank mit Hakenleiste, ca. 150 cm lang**
Lieferung, Montage und Aufstelllung einer Garderobenbank mit am Gestell
integierter Hakengarderobe (keine Wandbefestigung), GS gepfüft, Gestell
aus stabilem Vierkant-Stahlrohr ca. 30 x 30 mm, mit verstellbaren Bodengleitern für Niveauausgleich, Gestell: Lichtgrau RAL 7035, inkl. Rückenlehne
und Garderobenleiste mit mind. 6 Doppelhaken, verdeckt nach DIN 7917,
Schuhrost aus Vierkant-Stahlrohr, Latte aus Buche-Hartholz, im Profil ca.
60 x 25 mm, Kanten gerundet für guten Sitzkomfort, Latten klarlackiert.
Sitzbank belastbar für hohe Beanspruchung bis mind. 300 kg

Aus gleicher Serie wie Umkleidespinde mit Bank, siehe
Hinweis Umkleidespinde Stahlmöbel Schule.

Angebotenes Fabrikat und Modell: '....................................................'

Größe:
Maße (H x B x T) ca. : 1716 x 1500 x 412 mm

Zu liefern und montieren im Raum:
UG
Raum: -1.001a
Menge: 1,000 St

**1.3.3.140 Spiegel für Umkleideraum, ca. 60 x 100 cm**
Spiegel für Umkleideräume, stehendes Rechteck,
Maße ca. 60 x 100 cm, Tiefe ca. 2,5 cm, dünner
Rahmen aus Kunststoff oder Metall, Spiegel aus
Floatglas, mit Wandbefestigung.

Zu liefern und montieren in den Räumen:
UG
Raum: -1.001a
Menge: 1,000 St

**1.3.3.141 Garderobenhakenleiste mit 15 Haken**
Lieferung und Montage einer geradlinigen Garderobenhaken-
Wandleiste wie in Position 1.1.3.100 beschrieben, jedoch 15 Haken

Länge ca. 120 cm (max. 150 cm)

Zu liefern und montieren in den Räumen:
UG
Raum -1.001a
Menge: 1,000 St

#### Bereich 1.4 Regieleistung

*Hinweis: ATV Regiearbeiten DIN 18299*
Allgemeine Technische Vertragsbedingungen (ATV) zur Leistungsbeschreibung
Allgemeine Regelungen für Bauarbeiten jeder Art DIN 18299
Regiearbeiten

01. Abgrenzung von Regieleistungen
Für unvorhergesehene Leistungen und Arbeiten, die im Leistungsverzeichnis
nicht enthalten sind, deren Leistungsumfang sich jedoch nach Ortsbesichtigung
feststellen lässt, sind im Einverständnis mit dem Auftraggeber in der Regel
Nachtragsvereinbarungen vor Ausführung der Arbeiten zu treffen. Mit der
Materialdisposition und den Arbeiten darf erst nach Genehmigung durch den
AG begonnen werden.

02. Regieleistungen
Es dürfen ausschließlich Arbeiten und Leistungen nach Angabe und Anordnung des Auftraggebers ausgeführt werden, deren Umfang sich nicht feststellen lässt. Werden gesonderte Anfahrten notwendig, so ist dies auf den
jeweiligen Regieberichten zu vermerken. Materialpreise sind einschl.
Transport, Abladen, etc. auf den Regieberichten zu vermerken! In den
nachfolgenden Stundensätzen sind alle Nebenkosten wie Wegegelder,
Auslösungen, Kleingeräte u. dgl. enthalten. Materialkosten verstehen sich
immer für Materiallieferungen frei Baustelle.

03. Nachweis der Regieleistungen
Über die geleisteten Regiearbeiten sind laufend detaillierte Tageslisten
mit folgendem Inhalt zu führen:
- Bezeichnung des Bauvorhabens
- vollständige Adresse des AN
- Fortlaufende Seitennumerierung
- Namen der Arbeitskräfte
- Berufsbezeichnung
- detaillierte Beschreibung der ausgeführten Arbeiten mit Datum
- Materialbezeichnung sowie Menge und Preise
- Geräteeinsatz mit Preisen

Die Berichte sind mindestens einmal wöchentlich zur
Bestätigung durch Unterschrift beim Auftraggeber
vorzulegen.

Die Abrechnung ist gegliedert und nachvollziehbar
vorzunehmen, sachlich zusammenhängende Arbeiten
sind zusammenzufassen und in der Rechnung z.B. als
Titel aufzuführen.

**1.4.142 Facharbeiter/-in / Monteur/-in Stundenlohnarbeiten sämtliche Kosten/Zuschläge**
Stundenlohnarbeiten durch Facharbeiter/-in  oder Monteur
-in, auf Anordnung des AG ausführen, der Verrechnungssatz
für die jeweilige Arbeitskraft umfasst sämtliche Aufwendungen
wie Lohn- und Gehaltskosten, Lohn- und Gehaltsnebenkosten,
Zuschläge, lohngebundene und lohnabhängige Kosten,
sonstige Sozialkosten, Gemeinkosten, Wagnis und Gewinn.
Menge: 10,000 h

**1.4.143 Angelernter/Angelernte Arbeiter/-in Stundenlohnarbeiten sämtliche Kosten/Zuschläge**
Stundenlohnarbeiten durch Angelernter Arbeiter/-in
Gruppe 5, auf Anordnung des AG ausführen,
der Verrechnungssatz für die jeweilige Arbeitskraft
umfasst sämtliche Aufwendungen wie Lohn- und
Gehaltskosten, Lohn- und Gehaltsnebenkosten,
Zuschläge, lohngebundene und lohnabhängige Kosten,
sonstige Sozialkosten, Gemeinkosten, Wagnis und
Gewinn.
Menge: 10,000 h

USt %: 19,00
